# Schulcampus Deisenhofen
Angebotsaufforderung (GAEB DA XML 3.1, DA83)
Projekt: 210311
Währung: EUR
Auftraggeber: Zweckverband Staatliche weiterführende S, Gemeinde Oberhaching, Alpenstraße 11, 82041 Oberhaching
Erstellt mit: GXML Toolbox V3.3 R20230829, iTWO_64 V24.0.1022, 16.03.2026

## Deckblatt Gewerk Fachklassen Textiles Gestalten, Werken und Kunst
Gewerk Fachklassen Textiles Gestalten, Werken und Kunst
Vergabeeinheit Nr. VE01-6210-01

Bezeichnung Bauvorhaben:
Neubau Schulcampus Deisenhofen

Bauort:
Gemarkung Oberhaching
Flur Nr. 1785

Bauherr:
Zweckverband Staatliche weiterführende Schulen im Süden des Landkreises München
Alpenstraße 11
82041 Oberhaching

## 1.0 Allgemeine Vertragsbedingungen
1.0 Allgemeine Vertragsbedingungen

1.1 Angaben zur Baustelle

Lage der Baustelle, Umgebungsbedingungen, Zufahrtsmöglichkeiten und Beschaffenheit der Zufahrt sowie etwaige Einschränkungen bei ihrer Benutzung.

Das Bauvorhaben "Neubau Schulcampus Deisenhofen" befindet sich in der Gemeinde Oberhaching, Ortsteil Deisenhofen an der Sauerlacher Straße. Sie beinhaltet das Abräumen des Oberbodens der früheren Ackerfläche sowie die Erstellung des Neubaus des Schulcampus, bestehend aus Fachoberschule, Realschule, Mensa mit Verwaltungsbüros des Zweckverbands, 3-fach Sporthalle und Tiefgarage (inkl. Freiflächengestaltung und Nebengebäuden).

Während der Bauarbeiten befinden sich die angrenzenden Nachbargebäude immer in Nutzung.

Lage des Baugrundstücks:
Der Schulcampus liegt in unmittelbarer Nähe zum S-Bahnhof Deisenhofen. Das Grundstück befindet sich zwischen der Sauerlacher Strasse  und der Schulstrasse. Südlich wird es durch einen Wirtschaftsweg, den Vogelherdweg und im Norden durch einen Fussweg begrenzt.
Südlich des Vogelherdweges befindet sich der Teil des Grundstückes auf dem sich die Aussensportflächen befinden.

Zufahrt:
Die Ver- und Entsorgung der Baustelle erfolgt ausschließlich über die Sauerlacher Straße. Die Schulstraße ist von Baustellenverkehr freizuhalten. Hier besteht durch die gegenüberliegende Grundschule eine erhöhte Unfallgefahr.
Die Hauptzufahrt zur Baustelle an der Sauerlacher Straße, wird täglich vor Arbeitsbeginn geöffnet und ist nach dem Verlassen der Baustelle zu schließen. Im Zuge der Baumassnahme ist eine Baustelle auf der Sauerlacher Straße. Die Zufahrt zur Baustelle ist dann nur über die Gartenstraße möglich. Notwendige Mehrkilomter (max. 2Km) sind in die Einheitspreise einzukalkulieren.
In nahem Umfeld sowie auf dem Gelände der Baustelle besteht nur bedingte Wendemöglichkeit, insbesondere für Schwerlasttransporte oder Sattelauflieger.
In Ausnahmefällen darf nach ausdrücklicher Erlaubnis des AG oder der Objektüberwachung eine Nebenzufahrt an der Schulstraße genutzt werden. Eine Erlaubnis wird nur Schwerlasttransporten und Sattelaufliegern erteilt.

Art und Lage der baulichen Anlagen, z.B. auch Anzahl und Höhe der Geschosse.
Entwurf/ Erscheinungsbild
Das Grundstück befindet sich im Oberhachinger Ortsteil Deisenhofen unmittelbar westlich der gleichnamigen S-Bahn-Station.
Auf dem Grundstück entstehen eine Realschule, eine Fachoberschule (FOS), eine Mensa, eine 3-fach-Sporthalle, die auch als Mehrzweckhalle genutzt werden soll, und eine Tiefgarage.

Die Realschule und die Fachoberschule entstehen als Holz-Hybrid-Bauten. Mensa, Sporthalle und Tiefgarage sind Massivbauten aus Stahlbeton. Bis auf die Fachoberschule sind alle Gebäude im 1. UG verbunden. Die Schulen bestehen aus je drei Gebäudeteilen, von denen jeweils 2 eine Geschossigkeit von EG + 1 haben und der dritte EG +2 hat. Mensa und Sporthalle haben jeweils 1 Obergeschoss, die Tiefgarage befindet sich zwischen Sporthalle und Realschule im Untergeschoss.
Alle Gebäude sind mit Holzfassaden und Blechdächern geplant.

Die Oberflächen im Inneren sind Sichtoberflächen (Holz bzw. Beton), flächenelastische Bodenbeläge, Holz- und Werksteinböden.

Gebäudekennzahlen (Circa-Werte)

Grundstücksfläche: ca. 9 ha

Grundflächen (aller Gebäude)
Brutto-Grundfläche gesamt (BGF): 35.300 qm

- Realschule: 12.400 qm
- Fachoberschule: 12.000 qm
- Sporthalle: 5.400 qm
- Mensa: 2.000 qm
- Tiefgarage: 3.500 qm

Höhenangaben Realschule: +/- 0,00 = +596,40 ü NHN
- OK Gelände: +596,38 ü NHN
- OK FB UG: +592,21ü NHN
- OK FB EG:+/- 0,00 m = 596,40 ü NHN
- OK FB 1.OG: +600,925 ü NHN
- OK FB 2.OG: +604,945 ü NHN

Höhenangaben Fachoberschule: +/- 0,00 = +596,15 ü NHN
- OK Gelände:+596,13 ü NHN
- OK FB UG: +591,96 ü NHN
- OK FB EG:+/- 0,00 m = 596,15 ü NHN
- OK FB 1.OG:+600,675 ü NHN
- OK FB 2.OG:+604,695 ü NHN

Höhenangaben Mensa: +/- 0,00 = +596,15 ü NHN
- OK Gelände: +596,13 ü NHN
- OK FB UG: +591,55 ü NHN
- OK FB EG: +596,15 ü NHN
- OK FB OG: +600,40 ü NHN

Höhenangaben Sporthalle: +/- 0,00 = +596,15 ü NHN
- OK Gelände:+596,13 ü NHN
- OK FB UG:+591,55 ü NHN
- OK FB EG:+596,15 ü NHN
- OK FB OG:+600,40 ü NHN

Tiefgarage
- OK Gelände:+596,15 ü NHN
- OK FB UG:+591,55 ü NHN

Brutto-Rauminhalt gesamt (BRI): 188.550 cbm
- Realschule: 64.750 cbm
- Fachoberschule: 57.500 cbm
- Sporthalle: 40.100 cbm
- Mensa: 9.700 cbm
- Tiefgarage: 16.500 cbm

Bodenverhältnisse
Für das Grundstück liegt ein Baugrundgutachten vor.
Die anstehenden Böden bestehen aus mitteldichten bis dichten Böden. Vereinzelt wurden feinkornreiche, verlehmte Kiese (Rotlagen) angetroffen, die ausgetauscht werden müssen.

Grundwassersituation
Der Bemessungswasserstand liegt auf einer Höhe von 575,00 m ü NN.
Der zusammenhängende Grundwasserspiegel ist erst in einer Tiefe von mehr als 15 m zu erwarten und ist für das Bauvorhaben nicht relevant.
Die anstehenden Böden haben eine sehr gute Wasserdurchlässigkeit.

Vorabmaßnahmen
Vor Beginn des Bauvorhabens und vor Erstellung der Baugrube wurde der Oberboden entfernt. Es wurden zusätzliche Hydranten gesetzt und Sparten (z.B. ein Abwasserkanal) verlängert.

1.2 Konstruktionsbeschreibung Architektur

Baugrube
Die Baugrube ist in Teilbereichen mit Berliner Verbau, Spundwand und Bohrpfahlwand gesichert. Im überwiegenden Teil ist die Baugrube geböscht.

Gründung
Die Gründung erfolgt über Streifen- und Punktfundamente mit nichttragenden Bodenplatten. Die Gründungsbauteile werden, wo statisch möglich, mit Recyclingbeton hergestellt.

Primärkonstruktion/ Rohbau
Realschule und Fachoberschule:
Das Untergeschoss wird in Stahlbeton hergestellt. Teilweise wird Recyclingbeton eingesetzt, andere Teile werden in Sichtbetonqualität hergestellt. Tieferliegende Bauteile wie Pumpensümpfe, Bodenkanäle etc. werden in WU-Beton hergestellt.
Treppenhauskerne werden in Stahlbeton in Sichtbetonqualität errichtet
Tragkonstruktion Erdgeschoss und Obergeschosse Holz (s.u.)

Sporthalle, Mensa und Tiefgarage:
Tragkonstruktion aus Stahlbeton in Sichtbetonqualität
Tieferliegende Bauteile wie Pumpensümpfe, Bodenkanäle etc. werden in WU-Beton hergestellt.
Dachkonstruktionen Mensa und Sporthalle aus Holz
Decke Tiefgarage Stahlbeton

Fassade
Die Fassaden sollen mit einer vertikalen Boden-Deckel-Schalung aus Holz versehen werden.
Teilbereiche werden aus Brandschutzgründen mit einer nichtbrennbaren Fassade ausgebildet.
In den Tiefhöfen (Realschule, Fachoberschule und Sporthalle) wird die Fassade mit Betonfertigteilen bekleidet.

Elementaufbauten und Oberflächen
Bodenplatte im UG:
Stahlbeton flügelgeglättet, auf XPS-Dämmung

Außenwände
Realschule und Fachoberschule:
Holzrahmenbauwände, im Werk vorgefertigt
Zellulosedämmung zwischen statisch wirksamen Holzriegeln
außenseitig DWD-Platte, innenseitig OSB-Platte

Sporthalle, Mensa und Tiefgarage:
Aussenwände und -stützen Stahlbetons Ortbeton, tlw. Fertigteile, Sichtbetonqualität

Fassaden
Realschule, Fachoberschule und Mensa:
Hinterlüftete, vertikale Holzverschalung, Fichte,
als Boden-Deckel-Schalung, vorvergraut
Pfosten-Riegel-Elemente aus Holz-Aluminium Konstruktion mit Festverglasung, Fenster und Türen als Drehflügel (manuell) und integrierten, dezentralen Lüftungsgeräten, Holzart: Fichte/ Esche, Aluminium Deckschalen: pulverbeschichtet, Holzoberfläche: transparent lasiert
Verglasungsart: 2- bzw. 3-Scheiben-Verglasung Isolierverglasung und Sonnenschutzverglasung
Oberlichtbänder mit Festverglasungen und Lamellenfenstern im Bereich des Dachversatzes (Entrauchung Aula/ Aufzug)

Sporthalle:
Hinterlüftete, vertikale Holzverschalung, Fichte,
als Boden-Deckel-Schalung, vorvergraut
Pfosten-Riegel-Elemente aus Aluminium mit Festverglasung, Fenster als Drehflügel (manuell)
Aluminium Deckschalen: pulverbeschichtet,
Verglasungsart: 3-Scheiben-Verglasung Isolierverglasung
Oberlichtband mit Lamellenfenstern und Festverglasungen im Bereich des Dachversatzes
Verglasungen der Dachfläche als liegende PR-Konstruktion wie vor in Gymnastikräumen und Treppenraum

Innenwände:
Realschule und Fachoberschule:
Tragende und nicht tragende Innenwände als Brettsperrholzwände in Fichte Oberflächen in Wohnsichtqualität, mit aufhellendem Vergilbungsschutz und Schutzanstrich, einige Bauteile aus Baubuche
in Nebenräumen: Industriesichtqualität
Wände in Untergeschossen aus Stahlbeton in Sichtbetonqualität
Sanitärwände als Holz- und Metallständer-Wände mit 2-lagiger Gipskartonbeplankung, bzw. einlagig mit Gipskarton bekleidete Brettsperrholzwände
Sanitärräume türhoch bzw. raumhoch gefliest mit Fliesen
Innentüren: Opake Türen als Holz-Umfassungszargen,
tlw. Holz-Stockzargen mit Laibungsbekleidung.

Sporthalle und Mensa:
Wände aus Stahlbeton in Sichtbetonqualität
Sanitärwände als Metallständer-Wände mit 2-lagiger Gipskartonbeplankung
Innentüren:
Opake Türen als Stahl-Umfassungszargen mit Holztürblatt Technikräume Stahltüren mit Umfassungszarge
Rohrrahmentüren, Prallwandtüren
Türen im Verwaltungsbereich Mensa: Holzumfassungszargen mit Holztürblatt

Decken
Realschule und Fachoberschule:
Decken über UG: oberflächenfertige Stahlbetondecke,
Decken über EG und 1.OG: Decke als Holz-Beton-Verbund-decken (HBV),
in den aussenliegenden Räumen (Klassenzimmer u.ä.) als Rippendecken mit Halbfertigteilen aus Beton als verlorene Schalung
in zu den Innenhöfen orientierten Bereichen (freies Lernen u.ä.) als Brettstapeldecke in Fichte mit raumakustisch wirksamer Nutung und Einlage von Holz-Weichfaserplattenstreifen, Oberfläche Sichtqualität, Vergilbungsschutz,
teilweise Unterhangdecken mit Holz-Akustikelementen und Holzwolle-Leichtbauplatten
Decken in Sanitärräume als Gipskarton-Abhangdecken bzw. als freitragende Decken

Sporthalle und Mensa:
Die Rohdecken in beiden Gebäuden sind aus Stahlbeton, Dachkonstruktion aus Holz (s.u.)
Abhangdecken in der Sporthalle zwischen den Sparren als Holzwolle-Akustikplatte
Gymnastikräume Sporthalle und Gastraum Mensa mit  Holz-Akustikelementen
Foyers, Treppenhäuser, Umkleiden und Sanitär- und Küchenbereiche mit GK-Abhangdecken, gestrichen, tlw. mit Akustikanforderung
Technik und Lagerbereiche ohne Unterhangdecken

Tiefgarage: Rohdecke in Sichtbeton SB 2, in Randbereichen zu anderen Gebäuden unterseitig gedämmt
druckfeste Mineralwolleplatten mit Holzwolle-Sichtschale

Bodenaufbau
Realschule und Fachoberschule:
schwimmender Estrich mit Fussbodenheizung
Bodenbeläge Klassenzimmer mit Kautschukbelag
Öffentliche Bereiche (Aula, Mehrzweckraum und Treppenhäuser) mit Betonwerksteinbelag
Fachklassen und Werkstätten teilweise mit Holzpflaster bzw. Industrieparkett
Sanitärräume mit Fliesenbelag
Technik- und Lagerbereiche mit staubbindenden Anstrich

Sporthalle und Mensa:
schwimmender Estrich mit Fussbodenheizung
Öffentliche Bereiche (Foyers Sporthalle, Gastraum Mensa, Treppenhäuser) mit Betonwerksteinbelag
Sanitärräume mit Fliesenbelag
Bodenbelag Sporthalle und Geräte- und Gymnastikräume: Linoleum auf Doppelschwingboden

Dachkonstruktion und Aufbau:
Realschule und Fachoberschule:
Nach aussen geneigte Dächer als
Sparrendächer mit raumabschließender Brettsperrholzplatte und Dämmung nichtbrennbar Mineralwolle Blechdach mit Hinterlüftung als Metalldach mit Leistenfalz
In Teilbereichen Photovoltaik dachparallel montiert

Zu den Innenhöfen geneigten Dächer als
Sparrendächer mit raumabschließender Brettsperrholzplatte
Kompaktdachaufbau mit PUR-Dämmung und bituminöser Abdichtung
Dachbegrünung

Sporthalle:
Sparrendach mit raumabschließender Brettsperrholzplatte
und Dämmung nichtbrennbar Mineralwolle
Blechdach mit Hinterlüftung als Metalldach mit Leistenfalz
in Teilbereichen Photovoltaik dachparallel montiert

Mensa:
Sparrendach mit Zwischensparrendämmung nichtbrennbar Mineralwolle
Blechdach mit Hinterlüftung als Metalldach mit Leistenfalz
in Teilbereichen Photovoltaik dachparallel montiert

Einbaumöblierung:
Einbauschränke in Unterrichtsräumen, Büros, etc.:
Fronten: Spanplatte, 19mm, Fichte Furnier, astig, wie BSPH-Wandoberflächen, teilweise mit raumakustisch wirksamer Mikroperforierung;

Schallschutz:
Schallschutz der Decken über HBV-Decken und EPS-Dämmung unter schwimmendem Estrich;
(in Versammlungsstätten Mineralwolle unter Estrich)
Schallschutz der Wände über Vorsatzschalen unterschiedlicher Stärke, Beplankung in Fichte-3-Schichtplatten in Sichtqualität bzw. Gipskartonplatten;

Lüftungskonzept:
Hybride Lüftung: mechanische Lüftung durch dezentrale Lüftungsgeräte in der Fassade ergänzt durch manuelle Fensterlüftung; Sommerlicher Wärmeschutz: Erwärmung/Auskühlung des Gebäudes in heißen Sommermonaten über Nachtluftspülung (dezentrale Lüftungsgeräte)
Zentrale Bereiche wie Aula und Mehrzweckraum und Nebenräume mit zentraler mechanischer Lüftung

Konstruktion / TGA / ELT / Freianlagen
Weitere Angaben zur Konstruktion, zu den TGA- und Elektroinstallationen, sowie zur Ausführung der Freianlagen siehe folgende Vortexte.

1.3 Baustellenbetrieb

Verkehrsverhältnisse auf der Baustelle, insbesondere Verkehrsbeschränkungen
Be- und Entladetätigkeiten dürfen ausschließlich unter Anwesenheit des Fahrzeugführers erfolgen.
Auf dem gesamten Baufeld gilt die Straßenverkehrsordnung. Die Einhaltung der Straßenverkehrsordnung obliegt den Auftragnehmern und deren Kraftfahrzeugführern und Maschinisten. Davon abweichend wird die Höchstgeschwindigkeit auf 20 km/h festgelegt.

Der Auftragnehmer/Firmenbauleiter hat die Baustelle während und außerhalb der üblichen Arbeitszeit gemäß den Unfallverhütungsvorschriften der Bauberufsgenossenschaften zu sichern. Die Baustellenzugänge sind, außer zu Betriebszwecken, dauerhaft geschlossen zu halten.
Andere Zufahrten, Baustellenzu- oder -ausgänge und Baustraßen dürfen nicht benutzt werden.
Auf die Einschränkungen infolge bestehender verkehrspolizeilicher Vorgaben, wie z. B. Gewässer, Parkverbote, Einbahnstraßenregelungen, Nutzlastbeschränkungen oder räumlich beengte Verhältnisse, wird hingewiesen.

Straßen, Wege, Lager- und Arbeitsplätze innerhalb des Baugeländes werden in bestehendem Zustand zur Verfügung gestellt und auf Antrag von der Objektüberwachung zugewiesen. Sie können vom Auftragnehmer nur auf eigene Gefahr benutzt werden.
Auf dem Baugrundstück werden in begrenzter Zahl Parkplätze ausgewiesen. Ein Anrecht auf einen Parkplatz auf der Baustelle besteht nicht.

Für den Verkehr freizuhaltende Flächen
Fahrwege und Wandflächen sind grundsätzlich freizuhalten.
Die Feuerwehrzufahrten, -aufstellflächen, sowie die Flucht- und Rettungswege sind freizuhalten.
Das Abstellen von Fahrzeugen aller Art in Halteverbotszonen, Feuerwehrzufahrten, sonstigen Einfahrten sowie auf Grünflächen ist verboten. Widerrechtlich abgestellte Fahrzeuge werden auf Kosten des Fahrzeughalters abgeschleppt. Widerrechtlich genutzte Abstellflächen werden auf Kosten des Benutzers geräumt.

Art, Lage, Maße und Nutzbarkeit von Transporteinrichtungen und Transportwegen, z.B. Montageöffnungen.
Der Rohbauer wird voraussichtlich bis zu 4 Obendreher-Kräne errichten, die an der Spitze planmäßig eine Lastaufnahme von 3,5 Tonnen haben werden. Nach Abschluss der Rohbauarbeiten stehen die Kräne auch für die Gewerke Zimmerer und Dach zur Verfügung.
Sollte ein Kranführer des Baumeisters zur Bedienung der Kräne notwendig sein, ist die Vergütung direkt mit dem Rohbauer abzustimmen.

Besondere Belastungen aus Immissionen sowie besondere klimatische oder betriebliche Bedingungen
Erschütterungsintensive bzw. lärmintensive Arbeiten sind immer erst nach schriftlicher Bestätigung durch die Objektüberwachung möglich.
Unterbrechungen durch Forderungen Dritter (besonders Lärmbelästigung, Geruchsbelästigung) auf Anweisung der Objektüberwachung oder des Auftraggebers direkt sind möglich und Folge zu leisten.
Die gem. Vertrag vereinbarten Ruhezeiten sind zu beachten und zwingend einzuhalten. Abweichungen hiervon können nur durch den Auftraggebers selbst gestattet werden.

Lage, Art, Anschlusswert und Bedingungen für das Überlassen von Anschlüssen für Wasser, Energie und Abwasser.
Der AG lässt vor Beginn der Rohbauarbeiten einen Baustromanschluss und mehrere Unterverteiler auf dem Baugrundstück errichten.
Der Baustromanschluss kommt aus einer Trafostation an der Schulstraße. Es wird je ein Kranverteiler, ein großen Baustromverteiler und Gruppenverteiler an der Fachoberschule, der Realschule und im Bereich Mensa / Sporthalle erstellt. Die Leistungsabnahme an diesem Haupt-Baustromkasten kann nur anteilig durch den jeweiligen AN erfolgen.
Mit Ende der Rohbauarbeiten und Beginn der Ausbauarbeiten stellt der AG über den AN Baustrom die neue Baustromversorgung im Innenbereich für alle Unternehmer mit 1x Baustromverteiler in jeder Geschossebene im jeweiligen Treppenhaus zur Verfügung.
Über die vorgesehenen Baustromverteiler können nur Geräte und Anlagen bis zu einem Nennstrom vom 32 Ampère abgehend versorgt werden.

In unmittelbarer Umgebung des Baugrundstückes befinden sich drei Hydranten. Ein Hydrant befindet sich an der Schulstraße in der Nähe der Fachoberschule, der Zweite südlich der Realschule am Vogelherdweg und ein Dritter an der Sauerlacherstraße in der Nähe von Mensa und Sporthalle.
Der AN Baustelleneinrichtung errichtet an allen Hydranten einen Haupt-Bauwasseranschuss und einen  Bauwasserverteiler und stellt diese allen anderen Unternehmern zur Verfügung.
Die Wasserentnahme an diesen Anschlüssen kann nur anteilig durch den jeweiligen AN erfolgen.

Lage und Ausmaß der dem Auftragnehmer für die Ausführung seiner Leistungen zur Benutzung oder Mitbenutzung überlassenen Flächen und Räume.
Übergeordnet gilt der BE-Plan des AG. Die BE-Fläche und -Einrichtungen auf dem Grundstück sind anteilig zusammen mit den anderen Unternehmen zu nutzen. Die widerrufliche Zuteilung der BE-Teilfläche für den AN erfolgt durch die Objektüberwachung. Grundsätzlich ist von höchsten 50 m2 Lagerfläche auf Höhe GOK auszugehen. Über die zugewiesenen Flächen hinaus erforderliche Lager- und Arbeitsplätze hat der Auftragnehmer zu beschaffen; die Kosten sind durch die Vertragspreise abgegolten. Lagerflächen sind vom AN stets in aufgeräumten Zustand zu halten.
Näheres ist dem beigefügten Baustelleneinrichtungsplan zu entnehmen.
Flächen außerhalb des Bauzauns werden nicht zur Verfügung gestellt.

Übernachtungsunterkünfte dürfen auf dem Grundstück nicht errichtet werden. Der AG stellt keine Pausen-, Aufenthalts- und Lagerräume im Gebäude zur Verfügung.

Materialien, Geräte, Maschinen des AN für den täglichen Arbeitseinsatz sind so zu lagern, dass zu jedem Zeitpunkt ausreichend freie Verkehrs-, Flucht- und Rettungswege vorhanden sind.

Jeglicher Eingriff in bauseitige Sicherheitseinrichtungen (Schutzgerüste, Baugeländer etc.) ist ausdrücklich nur mit Genehmigung des SiGeKo oder der Objektüberwachung erlaubt. Notwendige Eingriffe sind deshalb frühzeitig anzumelden.

Im Gebäudeinneren stehen keine Lager- und/oder Aufenthaltsräume zur Verfügung. Übernachtungen auf dem Baugrundstück sind nicht zulässig.
Vom AG zur Verfügung gestellte Lagerplätze, Arbeitsplätze und Zufahrtswege sind nach Beendigung der Arbeiten in dem Zustand zurückzugeben, in dem sie sich bei Beginn der Arbeiten befanden, sofern nicht ausdrücklich etwas Abweichendes vereinbart wird.

Besondere umweltrechtliche Vorschriften
Zum Schutz der Umwelt, der Landschaft und der Gewässer hat der Auftragnehmer die durch die Arbeiten hervorgerufenen Beeinträchtigungen auf das unvermeidbare Maß einzuschränken. Behördliche Anordnungen oder Ansprüche Dritter wegen der Auswirkungen der Arbeiten hat der Auftragnehmer dem Auftraggeber unverzüglich schriftlich mitzuteilen.

Besondere Vorgaben für die Entsorgung, z.B. Beschränkungen für die Beseitigung von Abwasser und Abfall.
Das Einfüllen von Schutt und Müll in Arbeitsräume sowie das Eingraben auf der Baustelle ist untersagt.
Das Entsorgen von Abfällen, Bauschutt und Abbruchmassen umfasst die Verwertung entsprechend den Vorschriften bzw. die erforderlich Maßnahmen für das Einsammeln, Befördern, Behandeln und Lagern entsprechend den Vorschriften und behördlichen Auflagen.
Verwertbares Material ist der Rohstoffrückgewinnung zuzuführen, es geht in den Besitz des AN über, wenn nicht anders im Positionstext des Leistungsverzeichnis beschrieben.

Schutzgebiete oder Schutzzeiten im Bereich der Baustelle, z.B. wegen Forderungen des Gewässer-, Boden-, Natur-, Landschafts- oder Immissionsschutzes vorliegende Fachgutachten oder dergleichen
An Werktagen von Montag bis Samstag kann auf der Baustelle gearbeitet werden. Mit den angebotenen Einheitspreisen sind Arbeiten innerhalb der werktäglichen Arbeitszeiten 7:00 - 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiten.
Belästigungen durch Lärm, Abgase usw. sind auf das absolut notwendige Maß zu beschränken.
Stauberzeugende Ausführungen sind auf das Mindestmaß zu reduzieren. Die Staubentwicklung ist durch Nässen zu reduzieren. Frischluft-Ansaugbereiche der Nachbargebäude sind zwingend von staub- und geruchsbelastenden Ausführungen (auch Dieselabgase) freizuhalten.

Art und Umfang des Schutzes von Bäumen, Pflanzenbeständen, Vegetationsflächen, Verkehrsflächen, Bauteilen, Bauwerken, Grenzsteinen und dergleichen im Bereich der Baustelle.
DIN 18920 ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

Art und Umfang der Regelung und Sicherung des öffentlichen Verkehrs.
An der Baustellenzufahrt befindet sich für die Bauzeit eine temporäre Ampelanlage, die den Fahrzeugverkehr auf der Sauerlacherstraße, die Baustellenausfahrt und den Fußgängerverkehr regelt. Im Bereich der Baustellenausfahrt wird der Verkehr über einen Sensor erkannt.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

Im Bereich der Baustelle vorhandene Anlagen, insbesondere Abwasser- und Versorgungsleitungen
Bei Arbeiten im Außenbereich ist der Auftragnehmer verpflichtet, sich bei allen zuständigen Stellen vor Beginn der Arbeiten eine Netzauskunft einzuholen, wie z. B. Strom, Wasser, Abwasser, Telefon, Fern-/Nahwärme usw.
Ausdrücklich wird auf den Baugrubenplan, in die Sparten im Bereich des Baugrundstücks eingetragen sind, hingewiesen.

Bekannte oder vermutete Hindernisse im Bereich der Baustelle, z.B. Leitungen, Kabel, Drähte, Kanäle, Bauwerksreste und, soweit bekannt, deren Eigentümer.
entfällt, sofern im LV nichts anderes genannt wird

Bestätigung, dass die im jeweiligen Bundesland geltenden Anforderungen zu Erkundungs- und gegebenenfalls Räumungsmaßnahmen hinsichtlich Kampfmitteln erfüllt wurden.
Nach Abtragen des Oberbodens wurde das gesamte Grundstück auf Kampfmittel untersucht. Die Bestätigung über die Kampfmittelfreiheit kann beim AG angefordert werden.

Gemäß der Baustellenverordnung getroffene Maßnahmen.
Aufgrund seiner Verpflichtung nach § 2 Abs. 1 der Baustellenverordnung, bei der Planung der Ausführung eines Bauvorhabens die allgemeinen Grundsätze nach §4 Arbeitsschutzgesetz zu berücksichtigen, macht der Auftraggeber die Baustellenordnung zum Bestandteil des Bauvertrages. Sie enthält Regelungen zur Organisation, Koordination und Überwachung des sicheren Baubetriebes.
Sie umfasst Maßgaben zur Arbeitssicherheit, die ein unfallfreies Zusammenwirken aller am Bau Beteiligten betreffen. Sie ist auch Bestandteil des Sicherheits- und Gesundheitsschutzplanes.
Jeder Auftragnehmer hat sein Personal über den Inhalt der Baustellenordnung zu unterrichten, sowie für die Einhaltung der Maßgaben zu sorgen.
Alle Nachunternehmer (auch Lieferanten, etc.) unterliegen der Baustellenordnung und sind von ihren Auftraggebern mit dieser vertraut zu machen.
Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

Besondere Anordnungen, Vorschriften und Maßnahmen der Eigentümer (oder der anderen Weisungsberechtigten) von Leitungen, Kabeln, Dränen, Kanälen, Straßen, Wegen, Gewässern, Gleisen, Zäunen und dergleichen im Bereich der Baustelle.
entfällt, sofern im LV nichts anderes genannt wird

Art und Umfang von Schadstoffbelastungen, z.B. des Bodens, der Gewässer, der Luft, der Stoffe und Bauteile; vorliegende Fachgutachten oder dergleichen.
Das Bodengutachten trifft auch Aussagen zu Schadstoffbelastungen des Bodens. Demnach sind keine Stoffe im Boden gefunden worden, die nicht dem natürlichen Gehalt der Kiesschichten entsprechen. Die Böden sind zum Wiedereinbau geeignet.

Art und Zeit der vom Auftraggeber veranlassten Vorarbeiten
entfällt, sofern im LV nichts anderes genannt wird

Arbeiten anderer Unternehmer auf der Baustelle.
Der Bieter hat sich mit den anderen Firmen, die am Gesamtbauvorhaben beschäftigt sind, so abzusprechen, dass ein reibungsloser Bauablauf gewährleistet ist.

1.4 Angaben zur Ausführung

Das Gewerk Rohbau ist in Bauabschnitte unterteilt. Einige Leistungen werden für ein oder mehrere Gebäude vergeben.
Die genauen Arbeitsbereiche sind dem Leistungsverzeichnis zu entnehmen.

Besondere Erschwernisse während der Ausführung, z.B. Arbeiten in Räumen, in denen der Betrieb weiterläuft, Arbeiten im Bereich von Verkehrswegen oder bei außergewöhnlichen äußeren Einflüssen.
Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

Vorgaben, die sich aus dem SiGe-Plan gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

Art und Umfang von Leistungen zur Unfallverhütung und zum Gesundheitsschutz für Mitarbeiter anderer Unternehmen, z.B. trittsichere Abdeckungen.
entfällt, sofern im LV nichts anderes genannt wird

Besondere Anforderungen für Arbeiten in kontaminierten Bereichen, gegebenenfalls besondere Anordnungen für Schutz- und Sicherheitsmaßnahmen.
entfällt, sofern im LV nichts anderes genannt wird

Besondere Anforderungen an die Baustelleneinrichtung und Entsorgungseinrichtungen, z.B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen.
Vorbeugemaßnahmen, wie Schutzabdeckungen, sind inkl. rückstandsfreier Entfernung und Entsorgung, vorzunehmen.

Besondere Anforderungen an das Auf- und Abbauen sowie Vorhalten von Gerüsten.
gemäß LV Positionen und ZTV der einzelnen Titel

Mitbenutzung fremder Gerüste, Hebezeuge, Aufzüge, Aufenthalts- und Lagerräume, Einrichtungen und dergleichen durch den Auftragnehmer.
Werden dem Auftragnehmer Hilfsmittel zur Verfügung gestellt, dann hat der Unternehmer diese in eigener Verantwortung zu übernehmen und zu betreuen. Umbauten an vorgehaltenen Gerüsten, die aus den Bauleistungen des Auftragnehmers resultieren, gehen zu Lasten des Verursachers.

Die Mitbenutzung sonstiger vorhandener Geräte und Einrichtungen anderer Unternehmer (z.B. Baukran) ist vom Auftragnehmer mit diesen direkt zu vereinbaren.
Die Möglichkeit der Mitbenutzung solcher Geräte und Einrichtungen wird durch den AG nicht gewährleistet.

Die finalen Personenaufzüge werden nicht zur Verfügung gestellt.

Wie lange, für welche Arbeiten und gegebenenfalls für welche Beanspruchung der Auftragnehmer Gerüste, Hebezeuge, Aufzüge, Aufenthalts- und Lagerräume, Einrichtungen und dergleichen für andere Unternehmer vorzuhalten hat.
gemäß LV Positionen und ZTV der einzelnen Titel

Verwendung oder Mitverwendung von wiederaufbereiteten (Recycling-) Stoffen.
entfällt, sofern im LV nichts anderes genannt wird

Anforderungen an wiederaufbereitete (Recycling-) Stoffe und an nichtgenormte Stoffe und Bauteile.
entfällt, sofern im LV nichts anderes genannt wird

Besondere Anforderungen an Art, Güte und Umweltverträglichkeit der Stoffe und Bauteile, auch z.B. an die schnelle biologische Abbaubarkeit von Hilfsstoffen.
Die Bauausführungen müssen den normativen Vorgaben des Gebäudeenergiegesetz und der DIN 4108 entsprechen. Zusätzlich müssen die Anforderungen an die DGNB-Zertifizierung eingehalten werden.
Die Forderungen dieser Verordnungen und Normungen werden erfüllt.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

Art und Umfang der vom Auftraggeber verlangten Eignungs- und Gütenachweise.
Bauprodukte und Bauarten
Der AN muss zu sämtlichen Bauprodukten (Art. 16 BayBO) und Bauarten (Art. 15 BayBO) Nachweise (z. B. ETA, Norm, Zulassung, Prüfzeugnis, technische Dokumentation nach BayTB) bei der Objekt-überwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

Unter welchen Bedingungen auf der Baustelle gewonnene Stoffe verwendet werden dürfen oder müssen oder einer anderen Verwertung zuzuführen sind.
entfällt, sofern im LV nichts anderes genannt wird

Art, Zusammensetzung und Menge der aus dem Bereich des Auftraggebers zu entsorgenden Boden, Stoffe und Bauteile; Art der Verwertung oder bei Abfall die Entsorgungsanlage; Anforderungen an die Nachweise über Transpose, Entsorgung und die vom Auftraggeber zu tragenden Entsorgungskosten.
gemäß LV Positionen und ZTV der einzelnen Titel

Art, Anzahl, Menge oder Masse der Stoffe und Bauteile, die vom Auftraggeber beigestellt werden, sowie Art, genaue Bezeichnung des Ortes und Zeit ihrer Übergabe.
entfällt, sofern im LV nichts anderes genannt wird

In welchem Umfang der Auftraggeber Abladen, Lagern und Transport von Stoffen und Bauteilen übernimmt oder dafür dem Auftragnehmer Geräte oder Arbeitskräfte zur Verfügung stellt.
entfällt, sofern im LV nichts anderes genannt wird

Leistungen für andere Unternehmer.
entfällt, sofern im LV nichts anderes genannt wird

Mitwirken beim Einstellen von Anlageteilen und bei der Inbetriebnahme von Anlagen im Zusammenwirken mit anderen Beteiligten, z.B. mit dem Auftragnehmer für die Gebäudeautomation.
gemäß LV Positionen und ZTV der einzelnen Titel

Benutzung von Teilen der Leistung vor der Abnahme
Der vorzeitige Betrieb einer Anlage oder von Anlageteilen bzw. Bauteilen vor der rechtsgeschäftlichen Abnahme ist, wenn zutreffend, im Leistungsverzeichnis beschrieben. Die Verantwortung für den vorgezogenen Betrieb bleibt beim Auftragnehmer. Es erfolgt keine Übernahme durch den AG.

Übertragung der Wartung während der Dauer der Verjährungsfrist für die Mängelanspruche für maschinelle und elektrotechnische sowie elektronische Anlagen oder Teile davon, bei denen die Wartung Einfluss auf die Sicherheit und die Funktionsfähigkeit hat (vergleiche §13 Absatz 4 Nummer 2 VOB/B), durch einen besonderen Wartungsvertrag.
gemäß LV Positionen und ZTV der einzelnen Titel

Abrechnung nach bestimmten Zeichnungen oder Tabellen.
gemäß LV Positionen und ZTV der einzelnen Titel

Einzelangaben bei Abweichung von den ATV
gemäß LV Positionen und ZTV der einzelnen Titel

Angaben zu Nebenleistungen und Besonderen Leistungen
gemäß LV Positionen und ZTV der einzelnen Titel

1.5 Abrechnung
Rechnungen (§14 VOB/B):
Es sind die Vorgaben der elektronischen Datenverarbeitung gem. EFB 244 zu beachten. Die Abrechnung erfolgt elektronisch und zugleich in Schriftform. Die gemeinsame Leistungserfassung muss daher vor Rechnungsstellung auf Antrag des Auftragnehmers mit dem für die Bauüberwachung beauftragten Architektur- bzw. Ingenieurbüro erfolgen.

Alle Rechnungen sind auf die folgende Adresse aufzustellen und in Kopie einzureichen bei

ZV Staatliche weiterf. Schulen im Süden des LK München
Alpenstraße 11
82041 Oberhaching

Rechnungsprüfung erfolgt digital über PKM. Zur Einhaltung der Prüffristen gem. VOB/B empfiehlt sich die Aufmaßprüfung vorab durch die zust. OÜ zu erbringen und anschließend erst die Rechnung mit den geprüften rechnungsbegleitenden Unterlagen über PKM einzureichen.

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

Bezeichnung des Bauvorhabens (Neubau Schulcampus Deisenhofen), VE-Nummer und Bezeichnung des Auftrages, Fortlaufende Rechnungsnummer und Rechnungsdatum, Leistungszeitpunkt /-raum, Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bauüberwachung beauftragten Architektur- bzw. Ingenieurbüro rechtzeitig zu informieren, wenn durch die weitere Ausführung Teile der Leistung der Prüfung und Feststellung entzogen werden. Die für die Abrechnung notwendigen Feststellungen sind dem Fortgang der Leistung entsprechend möglichst gemeinsam mit dem mit der Bauüberwachung beauftragten Architektur- bzw. Ingenieurbüro vorzunehmen.

Schlussrechnungen können ab dem Tag der Abnahme eingereicht werden. Vor der Abnahme sind ausschließlich Abschlagsrechnungen zu stellen. Den Teilschluss-, Schluss- und Einzelrechnungen sind in der laufenden Reihenfolge der Positionen des Leistungsverzeichnisses Kopien der Rechnungsunterlagen des Gesamtaufmaßbestandes beizufügen.

Stundenlohnrechnungen müssen entsprechend den Stundenlohnzetteln aufgegliedert werden sowie den genehmigten Regieaufträgen zugeordnet und abgerechnet werden.

1.6. Allgemeine Hinweise
Bei Abweichungen/Widersprüchen zwischen Angaben der Kalkulationsgrundlagen gilt folgende Reihenfolge:
1.  LV-Langtext vorrangig vor LV- Kurztext
2.  LV-Text vorrangig zum Vorabzug Ausführungsplanung

Bei Unklarheiten wenden Sie sich bitte direkt an den Bauherren, der Ihre Frage an den jeweiligen Planer weitersendet.
Sämtliche Positionen beinhalten liefern und einbauen. Sondertransporte sind sofern erforderlich in die EP mit einzukalkulieren.

## 2.0 DGNB - Zertifizierung: Materialökologische Anforderungen
2.0 DGNB - Zertifizierung: Materialökologische Anforderungen

Anforderungen an Einsatz zertifizierter Hölzer nach DGNB ENV_1.3
Alle verbauten Hölzer, Holzprodukte und / oder Holzwerkstoffe stammen aus nachhaltiger Forstwirtschaft, sind FSC oder PEFC zertifiziert und verfügen über das zugehörige CoC-Handelszertifikat des Lieferanten.
Auf jedem Lieferschein ist die Holzmenge und die CoC-Nummer mit Zuordnung zum Bauvorhaben anzugeben und der Bauleitung zu übergeben.

Materialanforderungen gemäß DGNB ENV_1.2 und QNG
Für die Verwendung von Baumaterialien und Produkten sind die nachstehenden Anforderungen zur Schadstoffreiheit gemäß des DGNB-Zertifizierungssystems Version 2018, Kriterium ENV_1.2,
Qualitätsstufe 3, ergänzt um Anforderungen gemäß QNG, vereinbart, einzuhalten und nachzuweisen.
Diese sind nach Produktgruppen aufgeschlüsselt nachstehend angegeben.

Der AN hat für die aufgeführten Produktgruppen die geforderten Nachweise in Form von Produkt- und Sicherheitsdatenblättern und ggf. Herstellererklärungen unaufgefordert min. 2 Wochen vor Materialbestellung der Bauleitung und dem Nachhaltigkeitskoordinator vorzulegen (Die "Zeile" bezieht sich auf die Materialmatrix des Kriteriums ENV_1.2, DGNB Version 2018, diese wird hier auszugsweise wiedergegeben).

Es sind alle eingebauten Produkte zu deklarieren.

Es dürfen keine Materialien eingebaut werden, die nicht ausdrücklich von der zuständigen Stelle hinsichtlich materialökologischer Anforderungen freigegeben wurden.

Es bestehen keine Anforderungen für rein HPL-Beschichtungen, Beschläge und Einbauteile.

Nur Produktgruppen, die verwendet werden, sind zu berücksichtigen:

Relevante Bauteile und Materialien siehe hierzu als Anlagen zum LV

Die vorgebeben Anforderungen an Bauteile und Materialien sind zwingend einzuhalten und bei der Angebotserstellung und der Bildung des EP für alle betroffenen Positionen zu berücksichtigen. Die Förderung für die beiden Schulen erfolgt getrennt. Die Materialien müssen je Bauteil nachgewiesen werden.
Sh. Anlage 02.01_3172_SZD_Anforderungen_MatÖko_TGA-Fachklassenausst_LV1_260213

## 3.0 Allgemeine Technische Ausführungsbeschreibung
3.0 Allgemeine Technische Ausführungsbeschreibung

3.3.1 Arbeitsplatten
3.3.1.1 Melaminharz-Tischplatten (HPL)
- Schülertische Stärke 25/30 mm
- Lehrertische/Fahrtische Stärke 30 mm
- hochverdichtete 3-Schichten-Flachpressplatte, beidseitig mit 0,8 mm-HPL-Schichtstoffpressplatten auf Phenol- und Melaminharzbasis belegt
- beständig gegen Wasser, verdünnte Säuren und Laugen, organische Lösemittel und kurzzeitige Temperaturen bis 180º C
- Kantenschutz PP-Kante 3 mm stark, allseitig abgerundet, in der Gesamtstärke eingefärbtes Material, resistent gegen eine Vielzahl von Säuren und Laugen, Verbindung mit der Trägerplatte durch Spezial-PU-Kleber, Material als umweltfreundlich eingestuft, Brandklasse B2 oder gemäß Leistungsbeschreibung stoßfeste Randeinfassung mit runden PUR-Sicherheitskanten aus Polyurethan, die sich homogen und wasserdicht mit der Platte verbinden, allseitig nahtlos angegossen, Kantenradius ca. 3 mm

3.1.1.2 Werkbankplatte massiv
- aus massivem Rotbuchenholz
- Plattenstärken 45 mm
- Längsseiten mit Aufdopplung, ca. 100 mm hoch, mit Aufnahme für Alu-Führungsprofil
- alle Oberflächen fein geschliffen und Polierfinish
- allseitig mit Heisswachsbeschichtung

3.1.1.3 Werkbankplatte Multiplex
- aus kreuzweise verleimten Furnierlagen, Verleimung nach BFU 100 / DIN 68705
- Plattenstärke 30 mm, mit Aufdoppelung T/H ca. 80 x 40 mm
- Oberflächen fein geschliffen
- allseitig mit Heisswachsbeschichtung und Polierfinish
- Unterseite der Werkbankplatten mit Aufdopplung mit umlaufendem Alu-Führungsprofil
- Aufdopplung als Anschlagplatte für abnehmbare Spannzange

3.1.2 Zubehör
3.1.2.1. Alu-Führungsprofil
- nach DIN EN 12020 und EN AW-6060
- Querschnitt ca. 40 x 40 mm
- Aluminium eloxiert
- mit angegossenem Befestigungssteg
- zur Aufnahme von diversen Zubehörteilen (Schraubstock etc.)

3.1.2.2 Spannzange
- abnehmbar fürs Schienensystem
- Backenbreite 340 mm, Backenhöhe 110 mm
- maximale Spannweite 100 mm
- Holzbacken Buche massiv mit Oberflächenschutz
- mit Belag, Dicke 4 mm zur rutschsicheren Einspannung von Werkstücken
- mit 2 Bohrungen für Rundbankhaken
- mit Universalkurbel
- mit Führungskörper aus Grauguss mit zwei eingebauten Führungsspindeln sowie einer Gewindespindel

3.1.2.3 Rundbankhaken
- aus Aluminium
- Länge 120 mm
- Durchmesser 25 mm
-  voll versenkbar
- mit angefräster Spannfläche
- zur Verwendung in den Bohrungen der Spannzangen

3.1.2.4 Werkstückspanner
- verschiebbarer Winkelspannbacken
- zum Einschieben in die Aluminium-Führungsprofile
- Winkelprofil aus massivem Aluminium, Profilstärke 20 mm
- Schenkellängen ca. 90 x 90 mm
- alle Kanten entgratet
- spielfreie Führung in den Führungsprofilen durch massive Stahl-Halbrund-Nutenplatte mit Gegendruckfedern für passgenaues Einschieben.
- durch Arretierung mit Einhandhebel (aus massivem Stahl) stufenlos in der Schiene verschieb- und feststellbar
- Einhand-Exzenterhebel, Länge ca. 150 mm, Durchmesser 10 mm, verzinkt, Schwenkbereich 180 Grad

3.1.2.5 Schraubstockunterlage
- verschiebbar
- zum Einschieben in die Aluminium-Führungsprofile
- für Metall-Schraubstöcke bis 125 mm Backenbreite
- massive Buche-Grundplatte ca. 250 x 200 x 50 mm mit Befestigungssteg (250 x 70 x 40 mm) verleimt und 3-fach verschraubt, mit Heißwachsbeschichtung
- spielfreie Führung in den Führungsprofilen durch massive Stahl-Halbrund-Nutenplatte mit Gegendruckfedern für passgenaues Einschieben
- durch Arretierung mit Einhandhebel (aus massivem Stahl) stufenlos in der Schiene verschieb- und feststellbar
- Arretierung der Grundplatte durch 2 Exzenterspanner zum drehmomentfreien schnellen Spannen und Lösen

3.1.2.6 Universalkurbel
- zur ergonomischen Bedienung der Spannzange
- mit Sechskantansatz 12 mm
- Sechskant mit Einstich und Sicherungsring (O-Ring) für sicheren Halt in der Spannzange

3.1.2.7 Laubsägetisch
- verschiebbar
- zum Einschieben in die Aluminium-Führungsprofile
- stufenlos höhenverstellbar, Verstellbereich ca. 220 mm
- Laubsägewinkel aus Multiplex, Materialstärke 18 mm, Schenkellängen 320/200 mm, Arbeitsbreite 120 mm
- Eckverbindung der Schenkel durch 8-fache Fingerzinkung und wasserfeste Verleimung
- Arbeitsschenkel (200 mm) mit Bohrung D 25 mm
- Dreieck-Ausschnitt und Langloch zum Einsetzen des Laubsägebogens beim Sägeblattwechsel
- mit Führungsplatte zur Höhenverstellung, B/H ca. 125 x 100 mm, Werkstoff Stahlblech verzinkt, Stärke 1,5 mm
- beide Längskanten mit Aufkantung 15 mm zur spielfreien Führung des Laubsägebogens bei der Höhenverstellung
- spielfreie Führung in den Führungsprofilen durch massive Stahl-Halbrund-Nutenplatte mit Gegendruckfedern für passgenaues Einschieben.
- durch Arretierung mit Einhandhebel (aus massivem Stahl) stufenlos in der Schiene verschieb- und feststellbar

3.1.2.8 Gehrungsschneidlade
- verschiebbar
- zum Einschieben in die Aluminium-Führungsprofile
- Schneidlade B/T/H ca. 300 x 70 x 40 mm mit zwei 45-Grad- sowie ein 90-Grad-Schnittführungen
- Rotbuche massiv, Eckverbindung gezahnt verleimt
- massive Buche-Halteplatte ca. 250 x 70 x 40 mm, verschraubt mit Schneidlade, Oberflächen naturlackiert
- spielfreie Führung in den Führungsprofilen durch massive Stahl-Halbrund-Nutenplatte mit Gegendruckfedern für passgenaues Einschieben.
- durch Arretierung mit Einhandhebel (aus massivem Stahl) stufenlos in der Schiene verschieb- und feststellbar

3.1.2.9 Treibklotz
- verschiebbar
- zum Einschieben in die Aluminium-Führungsprofile
- mit einer Mulde, D 80 mm
- LxBxH 120 x 120 x 60 mm, Buche massiv, naturlackiert
- mit Halteplatte ca. 240 x 70 x 40 mm, Buche massiv
- Verbindung zum Treibklotz durch Verschraubung
- Oberflächen naturlackiert
- spielfreie Führung in den Führungsprofilen durch massive Stahl-Halbrund-Nutenplatte mit Gegendruckfedern für passgenaues Einschieben.
- durch Arretierung mit Einhandhebel (aus massivem Stahl) stufenlos in der Schiene verschieb- und feststellbar

3.1.2.10 Weiche
- Querschnitt ca. 40 x 40 mm, Aluminium eloxiert, mit angegossenem Befestigungssteg
- Länge ca. 30 mm
- zur Aufnahme bzw. zum mittleren Einschieben von diversen Zubehörteilen (Schraubstock etc.)
- mit Kippsicherung/Schutz auf beiden Seiten, damit das Zubehörteil nicht einfach herausgeschoben werden kann.

3.1.3. Schränke
3.1.3.1 Allgemein
Gemäß DGUV sind Kanten und Ecken bis zu einer Höhe von 2,00 m so auszubilden, dass Verletzungsgefahren vermieden werden. Kante und Ecken von Schrankteilen in besagten Bereichen müssen gerundet (Radius mind. 2 mm) oder entsprechend gefast sein.
Jeder bodenständige Schrank ist mit einem Sockel gemäß Vorbemerkungen auszuführen.

3.1.3.2 Korpusteile
- betrifft Seiten-, Unter-, Ober- und Zwischenböden, Sichtseiten, Sichtrückwände, Fronttüren, Blenden und Zargen
- hochverdichtete, beidseitig melaminharzbeschichtete, 3-Schichten-Flachpressplatte, 19 mm stark
- Formaldehyd-Richtlinien werden erfüllt nach DIN EN 120, Emissionsklasse 1
- Kantenschutz PP-Kante 2-3 mm stark, Verbindung mit der Trägerplatte durch Spezial-PU-Kleber, Material als umweltfreundlich eingestuft, Brandklasse B2
- Schrankkorpus mit Hartholzdübeln verleimt und mit Verbindungsbeschlägen ausgestattet (keine Reihenbauweise)

3.1.3.3 Seiten
- Rückwand eingenutet
- Innenseiten mit Lochreihen, D=5 mm für Metall-Bodenträger (32 mm Raster)

3.1.3.4 Rückwände
- MDF oder Holzfaserhartplatte, beidseitig beschichtet, mind. 5 mm
- bei Unterschränken herausnehmbar ausgeführt

3.1.3.5 Fronten
- Ausführung wie Korpusteile
- Verglasung aus Einscheiben-Sicherheitsglas, Dicke ca. 5 mm
- Glaseinfassleisten aus Kunststoff mit beidseitig weichen Dichtlippen
- bei oberer und unterer Verglasung Quersteg in Höhe der Tischplatte der Fahrwägen (ca. 85 - 95 cm)

3.1.3.6 Sockel
- hochverdichtete, melaminharzbeschichtete, 3-Schichten-Flachpressplatte, 16-19 mm stark
- Formaldehyd-Richtlinien werden erfüllt nach DIN EN 120, Emissionsklasse 1
- Sockelversteller zum Ausrichten der Schränke und zum Ausgleich von Unebenheiten
- Sockelblende mit möglichst wenig Stößen
- Höhe der Blende muss bei Bedarf vor Ort angepasst und zugeschnitten werden
- Sockelecken sind mit geeignetem farblichen Kunststoffprofil verbunden
- zum Boden hin optisch passende Bodendichtung mit Weichlippe oder dauerelastisch abgefugt

3.1.3.7 Einlegeböden
- grundsätzlich verstärkt und mit 4 Einlegebodenträger je Einlegeboden
- aus mitteldichter Faserplatte (MDF) 22 mm
- Formaldehyd-Richtlinien werden erfüllt nach DIN EN 120, Emissionsklasse 1
- im Lochraster 32 mm auf Metallbodenträgern verstellbar, mit Ausziehsicherung
- vorn mit PP-Kante
- hinten mit PP-Kante
- seitlich Melaminharzkante ca. 0,5 mm
- Auszugsböden gemäß Spezifikation generell als Vollauszug, Kugelgelagerte Rollenschubführung
- Ordnungssystem für Werkzeugblöcke gemäß Spezifikation zur übersichtlichen und unfallsicheren Unterbringung der bestückten Werkzeugblöcke Lochreihen-Bohrungen in denen unterschiedlich breite Distanzleisten für den richtigen Abstand der Werkzeugblöcke sorgen

3.1.3.8 Drehtüren und Beschläge
- Ganzmetall-Türbänder mit Federzughaltung und 270 Grad Öffnungswinkel
- bei Chemikalienschränken säureresistente Beschichtung zur Verhinderung von Korrosion und Zersetzung
- Bänder innen liegend und dreidimensional verstellbar
- Sicherheits-Bügelgriff mit korrosionsbeständiger Oberfläche
- Türen bis 900 mm Höhe mit 2 Scharnieren
- Türen über 900 mm Höhe mit 3 Scharnieren und mit Drehstangenschloss bei Schließung
- bei zweiflügeliger Bauweise wird die linke Tür mit einer Schlagleiste ausgerüstet

3.1.3.9 Schließung
- je Schloss mindestens 1 Schlüssel oder gemäß Spezifikation LV
- Zentralverschluss gemäß Spezifikation grundsätzlich mit Wechselauszugssperre
- Schließung 1 - Standardschrankschließung des Auftragnehmers
- Schließung 2 - Umweltschrank

3.1.3.10 Schiebetüren
- Ausführung wie Korpusteile
- bei Schiebetüren bis 650 mm Höhe werden in der Türrückseite Polyamid-Rollenbeschläge (Belastung 300 N) und Türstopper versenkt eingesetzt.
- bei Schiebetüren über 650 mm Höhe werden in der Türrückseite Rollenbeschläge mit kunststoffummanteltem Kugellager versenkt eingesetzt, einschl. Türstopper, Belastung 400 N
- verschließbar durch Druckzylinder-Schloss in der vorderen Schiebetür gegen unbefugtes Aushängen gesichert
- durchgehende Alu-Griffleiste

3.1.3.11 Schubkästen
- Schlossblende mit Zentralverschluss und Zylinderschloss
- Schubladen in 4-seitiger massiver Holzausführung mit Rollschubführungen
- Boden 10-16 mm stark, eingenutet und melaminharzbeschichtet
- mit Wechselauszugssperre bei mobiler Ausführung
- Schubkasteneinteilung (SKE) für ein 60-er Schubkasten bestehend aus mindestens 4 Breiten- und 4 Tiefenteiler (45-er mit mindestens 4 Breiten- und 2 Tiefenteiler) (90-er mit mindestens 4 Breiten- und 6 Tiefenteiler) (120-er mit mindestens 4 Breiten- und 8 Tiefenteiler)

3.1.3.12 Leiterzarge
- Ausführung als Leiterschiene oder Leiterrohr mit durchgehender stabiler Befestigung

3.1.3.13 Stufenanlegeleiter
- zwei seitliche Leichtmetall-Profile mit rutschsicheren Stufen, ca. 360 x 85 mm, 23 Grad
- Stufenabstand ca. 240 mm, seitliche Profile mit Endkappen und Bodenschutz aus sicheren Gummikappen
- 4 ABS-Kunststoff-Einhängehaken, zur Schrägstellung und senkrechten Ruhestellung, Ausführung DIN 4568

3.1.3.14 Werkzeugblöcke
- Werkzeugblöcke Buche massiv
- Abmessungen gemäß dem jeweiligen Werkzeug
- nicht benötigte Bohrungen sind mit Stopfen zu versehen

3.1.4 Tischgestelle
3.1.4.1 Untergestell Typ 1
- aus Vierkantstahlrohr, Querschnitt 60 x 60 x 2 mm
- für Arbeitshöhe 850 mm
- mit eingebauter Strebe
- Gestellfarbe nach RAL-Bieterpalette
- alle Tischbeine mit Tarierschrauben D 50 mm, Höhe 10 mm, aus Kunststoff(elastisch), Farbe grau, mit Metall-Trägerplatte und Gewindeansatz M 10, für absolut rutschsichere Standfestigkeit der Tische
- optionale Höhenverstellung gemäß Spezifikation LV durch verzinkte Einschubfüße in den Vierkantstahlrohren, mit eingebauten Gewindespindeln und Kegelradgetriebe mit Handkurbel, Sicherung der eingestellten Arbeitshöhe durch Schraubarretierung, Verstellbereich stufenlos von ca. 700 - 900 mm

3.1.4.2 Untergestell Typ 2
- als Doppel-T-Fuß aus Vierkantstahlrohr 60 x 60 mm
- für Arbeitshöhe 850 mm
- mit Befestigungsplatte für Werkbankplatten-Aufnahme und ergonomisch abgeschrägter Fußplatte
- Längsverbindung aus Stahlblech, fest mit den Gestellteilen verschweißt als zusätzliche Auflage der Werkbankplatte
- alle Tischbeine mit Tarierschrauben D 50 mm, Höhe 10 mm, aus Kunststoff(elastisch), Farbe grau, mit Metall-Trägerplatte und Gewindeansatz M 10, für absolut rutschsichere Standfestigkeit der Tische
- Gestellfarbe nach RAL-Bieterpalette
- optionale Höhenverstellung gemäß Spezifikation LV durch verzinkte Einschubfüße in den Gestellteilen, mit eingebauten Gewindespindeln und Kegelradgetriebe mit Handkurbel, Sicherungder eingestellten Arbeitshöhe durch Schraubarretierung, Verstellbereich stufenlos von ca. 700 - 900 mm

3.1.4.3 Untergestell Typ 3
- Stahlgestelle für Arbeitstische aus Vierkant-, Rund- oder Rechteckstahlrohr
- Seiten fest verbunden mit vorderer und hinterer Quertraverse
- Fußgestell 2 Kunststoff-Nivellierfüße D=38 mm
- Die Tischplatte wird durch Anschweißlaschen an der Quertraverse verschraubt.
- Oberfläche pulverbeschichtet (60 - 120 My)

## 4.0 Zusätzliche Technische Vertragsbedingungen
4.0 Zusätzliche Technische Vertragsbedingungen

4.3.1 Allgemeines
- Alle für die Ausführung notwendigen Maße sind vor Ort vom Auftragnehmer eigenverantwortlich zu nehmen.
- Verlegte Installationen sind eigenverantwortlich durch den Auftragnehmer im Zuge der Baubetreuung zu prüfen.
- Die Möbel müssen mit dem GS-Sicherheitszeichen versehen sein.
- Alle angebotenen Werkbänke müssen aktuell GS-geprüft sein. (Vorlage GS-Zeichen mit Abgabe LV)
- Alle elektronischen Geräte (Maschinen) müssen VDE-geprüft sein.

Die Leistung umfasst:
- Tische
- Stühle / Hocker
- Schränke
- Regale
- Werkbänke
- Arbeits-/Abstelltische
- Maschinen
- Werkzeug
- Fahrbare Wägen

sowie:
- die Einhaltung aller geltenden Normen und Regelungen für die auszuführenden Leistungen
- exakte Ausmessung der Wandfluchten und der Estriche
- exakte Ausmessung der Deckenhöhen und deren Nivellierung
- Herstellung und Lieferung auf die Baustelle, kostenloser Transport zur Einbaustelle, Einbau und Montage vor Ort,
- einschl. sämtlicher Befestigungsmittel, Schrauben, Verklebungen, Verdübelungen usw.
- Stundenlohnarbeiten für nicht vorhersehbare Arbeiten
- Erstellung eines Bauzeitenplans gemäß aufgeführten Fristen sowie Angabe von Liefer- und Montagezeiträumen
- Revisionsunterlagen sind in 2-facher Ausführung in Papier und 2-fach in digitaler Form zur Verfügung zu stellen.
- Einräumen aller Werkzeuge in die Schränke in Absprache mit der Schule

Die Werk- und Montagepläne beinhalten:
- Grundrisspläne (M 1:50) mit allen Angaben der bauseitig vorgehaltenen Versorgungsinstallationen; alle Geräte/Einrichtungen sind nach den Leistungsverzeichnisangaben zu positionieren; in die Grundrisspläne ist auch die geplante sonstige Einrichtung (Festeinbauten) zu übernehmen.
- Wandansichten (M 1:50 bzw. 1:20); in die Wandansichten ist ebenfalls die gesamte sonstige Einrichtung (Festeinbauten) zu übernehmen
- Projektbezogene Details auf gesondertem Plan für komplizierte Anschlüsse bzw. Vorarbeiten
- Nicht vom Bieter hergestellte Anlagenteile sind deutlich zu kennzeichnen bzw. aufzulisten.

4.3.2 Fachbauleiter / Bevollmächtigter Vertreter des Auftragnehmer
Für die Leistung aller Arbeiten ist der Auftragnehmer verpflichtet, auf der Baustelle einen bevollmächtigten fachkundigen deutsch sprechenden Vertreter mit entsprechender Qualifikation einzusetzen. (Techniker, Ingenieur, Meister, Architekt)  Dieser ist Ansprechpartner für den Auftraggeber bzw. seinen Vertreter (z.B. örtliche Bauleitung). Dieser muss außerdem die Funktion des Fachbauleiters nach LBO übernehmen. Er trägt die volle Verantwortung in Bezug auf die Einhaltung der Unfallverhütungsvorschriften und eventueller behördlicher Genehmigungen.
Er ist grundlegend zur Teilnahme an den Baustellenterminen verpflichtet. Ein Fehlen ist nur in Abstimmung und unter vorheriger schriftlicher Ankündigung zulässig. Im Vorfeld der Auftragsvergabe muss der Auftragnehmer diesen verantwortlichen Projektleiter benennen. Der Projektleiter ist für alle technischen Fragen (auch vor Ort) alleiniger Ansprechpartner für den Auftraggeber.
Der Fachbauleiter ist für den Empfang der Lieferungen vor Ort alleinig verantwortlich. Mögliche unterschriebene Lieferscheine vom Bauleiter, Hausmeister, etc. haben keinerlei Anspruch auf Vollständigkeit und Richtigkeit. Es gilt ausschließlich der Zeitpunkt der Abnahme.

4.3.3 Installationsplanung
- Als Grundlage zum Leistungsverzeichnis liegen die Einrichtungspläne mit Ansichten und Installationspunkten vor.
- Die Installationspunkte sind aufgrund des fortschreitenden Bauablaufes grundsätzlich durch den Auftragnehmer in seine Installationsplanung verbindlich zu übernehmen. Abweichungen sind je nach Baufortschritt nach schriftlicher Absprache mit Architekt oder Fachplanungsbüro möglich.
- Die Unterlagen sind gegebenenfalls mit der LV-Bearbeitung zu prüfen. Die angebotene Einrichtung ist gegebenenfalls darauf anzupassen.

4.3.4 Ausführung
Der Auftragnehmer hat alle für die Durchführung und Inbetriebnahme erforderlichen Abnahmen, Prüfzeugnisse, Bescheinigungen, etc. ohne besondere Vergütung zu beantragen und für ihr jeweils rechtzeitiges Vorliegen zu sorgen. Dabei sind die geltenden Vorschriften zu beachten. Der Auftraggeber erhält jeweils eine Ausfertigung der schriftlichen Unterlagen. Sämtliche Kosten hierfür trägt der Auftragnehmer.

4.3.5 Schnittstellen
- Elektro:
Bauseitig werden lediglich Elektrokabel aus der Wand, dem Boden bzw. STB-Decke / abgeh. Decke als Zuleitung zur Verfügung gestellt. Die Anschlüsse der einzelnen Komponenten und die Inbetriebnahme erfolgt bauseitig.

- Daten:
Bauseitig werden Datenkabel aus der Wand, dem Boden bzw. STB-Decke / abgeh. Decke als Zuleitung zur Verfügung gestellt.
Die Anschlüsse der einzelnen Komponenten, die Einbauteile usw. und die Inbetriebnahme erfolgt bauseitig.

4.3.6 Lieferung und Montage
Der Auftragnehmer hat seine Geräte/Einrichtungen in sich voll funktionsfähig (betriebsbereit) und mit allen notwendigen Verbindungen an die in der Ausführungsplanung definierten bauseitigen Anschlusspunkte zu erstellen. Alle dazu erforderlichen Materialien, Verbindungselemente und Leitungen sind mit den Einheitspreisen abgegolten. Er hat außerdem den Anweisungen der (Fach-) Bauleitung Folge zu leisten; d.h. die Reihenfolge der Arbeiten wird im Zweifelsfall von der (Fach-) Bauleitung festgelegt. Werden dem Auftragnehmer Umstände bekannt, die die Einhaltung der fristgerechten Lieferung oder Leistung (auch teilweise) gefährdet erscheinen lassen, so hat er der (Fach-) Bauleitung hierüber unverzüglich Mitteilung zu machen. Die Mitteilung einer verspäteten Lieferung befreit den Auftragnehmer nicht von eventuellen Schadenersatzansprüchen wegen Verzug. Die Bauleitung kann in diesem Fall Mehrarbeit durch erhöhten Arbeitseinsatz ohne besondere Vergütung verlangen. Ist die Ummontage von vorhandenen Geräten vorgesehen, so gelten für die Montagearbeiten und die unter Umständen erforderlichen Reparatur- bzw. Modernisierungsarbeiten ebenfalls die allgemeinen und technischen Vertragsbedingungen. Sollte der Auftragnehmer die eventuell erforderlichen Konzessionen nicht besitzen, so hat er auf seine Kosten eine Fachfirma einzuschalten/zu beauftragen.

Alle Maße, Gegebenheiten am Bau und Umgebungsbedingungen sind vom Auftragnehmer verantwortlich während der kompletten Bauphase zu prüfen. Die Werk- und Montagepläne müssen die bisher vorgesehenen bzw. bereits ausgeführten baulichen Installationsvorbereitungen berücksichtigen und beinhalten. Der Auftragnehmer hat diese Vorgaben vor Ort zu prüfen und aufzunehmen. Die Montage darf nur nach freigegebenen Plänen ausgeführt werden.

4.3.7 Abnahme
Vor der Abnahme hat der Auftragnehmer schriftlich zu erklären, dass die Anlage dem vertraglich vereinbarten Ausrüstungs- und Funktionsstand entspricht. Nach Beantragung der Abnahme wird die Abnahmefähigkeit vom Fachplaner geprüft. Eine Abnahme direkt im Anschluss der Montagearbeiten kann nicht gewährleistet werden. Der separate Abnahmetermin außerhalb der Inbetriebnahme sowie außerhalb der Montagearbeiten ist in der Kalkulation zu berücksichtigen.

Zusätzlich entstehende Kosten aufgrund von Nachabnahmen gehen zu Lasten des Verursachers. Vor Abnahme müssen alle Geräte vom Auftragnehmer in Betrieb genommen werden.

Die bei der Abnahme festgestellten Mängel müssen innerhalb von 2 Wochen nach Abnahmedatum beseitigt werden.

Nach der Funktionsabnahme erhält der Auftragnehmer eine Abnahmebescheinigung; diese ist Voraussetzung für die Stellung der Schlussrechnung.

## 5.0 Anlagenverzeichnis
5.0 Anlagenverzeichnis

Hinweis: die beigefügten Dokumente und Plansätze sind zum Teil mehrseitig.

Die der Ausschreibung beiliegenden Pläne und Unterlagen sind nicht zur Bauausführung
freigegeben. Unterlagen zur Ausführung erhält der AN nach Auftragsvergabe.

Die jeweils aktuellsten Ausführungspläne werden nach Beauftragung lediglich auf einer digitalen
Austauschplattform zur Verfügung gestellt. Die beauftragte Firma bekommt einen eigenen
Zugang und hat sich die jeweils neuesten Planstände eigenverantwortlich herunterzuladen.
Eine seperate Planverteilung per Mail o.Ä. oder in gedruckter Form wird es nicht geben.

01_Planunterlagen HLS
Anlage 01.01_SCD_Einbringplan_FOS_U1
Anlage 01.02_SCD_Einbringplan_Realschule_U1
Anlage 01.03_SCD_Einbringplan_Mensa_U1

02_DGNB
Anlage 02.01_3172_SZD_Anforderungen_MatÖko_Fachklassenausst_LV1_260213.pdf

03_Brandschutzgutachten
Anlage 03.01_SCD_H&R_5_EB_2_231213 SCD - BSN-Mehrzweckhalle.pdf
Anlage 03.02_SCD_H&R_5_EB_2_231213 SCD - BSN-Mensa.pdf
Anlage 03.03_SCD_H&R_5_EB_2_231213 SCD - BSN-Schulen.pdf
Anlage 03.04_SCD_H&R_5_EB_2_231213 SCD - BSN-Tiefgarage.pdf
Anlage 03.05_SCD_XRXXXX_BSZ_H&R_5_UE_000_0_0_V_02_BS - Nachweis.1 Realschule.pdf
Anlage 03.06_SCD_XXFXXX_BSZ_H&R_5_UE_000_0_0_V_02_BS - Nachweis.2 FOS.pdf
Anlage 03.07_SCD_XXXXST_BSZ_H&R_5_UE_000_0_0_V_02_BS - Nachweis.3 Mehrzweckhalle_TG.pdf
Anlage 03.08_SCD_XXXMXX_BSZ_H&R_5_UE_000_0_0_V_02_BS - Nachweis.4 Mensa.pdf
Anlage 03.09_SCD_XRFMST_BSZ_H&R_5_UE_000_0_0_V_02_BS - Nachweis.5 BS-Plan Schnitte.pdf
Anlage 03.10_SCD_ARFMST_BSZ_H&R_5_UE_000_0_0_V_02_BS - Nachweis.6 BS-FW-Plan.pdf

04_Sonstige Unterlagen
Anlage 04.01_Checkliste Bestandsdokumentation Fachklassen-Werken-Kunst.xlsx
Anlage 04.02_SCD_Übersicht Baustelleneinrichtung-A.pdf
Anlage 04.03_SCD_Übersicht Baustelleneinrichtung-B.pdf
Anlage 04.04_251112_SCD_BZTP_Gesamtterminplan_gebunden Fachklassen.pdf

Anlage 05.01_LV Möbelansichten - RS Kunst Werken Textiles Gestalten
Anlage 05.02_LV Plan - RS Kunst Werken Textiles Gestalten
Anlage 05.03_LV Plan - FOS Kunst

## 6.0 Hinweis: Erstellung von Planunterlagen durch den AN
6.0 Hinweis: Erstellung von Planunterlagen durch den AN

Sämtliche vom AN zu erstellenden Planunterlagen und Dokumente sind vom AN selbst in diesem Projektraum einzustellen. Für jede einzustellende Datei ist vom AN eine vorgegebene Codierungsmaske im PKM auszufüllen. Die Beteiligten sind von der Dateieinstellung durch ihn per E-Mail zu benachrichtigen.
Der Auftragnehmer (AN) ist verpflichtet, die Ausführungsunterlagen und die für die Ausführung notwendigen Maße und Stückzahlen auf ihre Übereinstimmung hin zu überprüfen (z.B. Maßangaben in Werk- und Schalplänen). Sollten zwischen den Ausführungszeichnungen und der Leistungsbeschreibung Differenzen in der Art und der Ausführung auftreten, ist mit dem Auftraggeber und der Objektüberwachung vor Ausführung eine Entscheidung herbeizuführen.
Alle für seine Leistungen benötigten Pläne, Berechnungen oder Dokumente hat der AN vom AG zeitgerecht anzufordern. Sofern sie der AN nach Vertrag oder gewerblicher Sitte selbst anzufertigen und zu ergänzen hat, sind diese eigenverantwortlich vom AN zu erstellen sowie erforderliche Aufmessungen auf der Baustelle vorzunehmen.
Die Haftung des ANs für die Richtigkeit und Vollständigkeit der von ihm erstellten Firmenausführungsunterlagen (FAU) wird durch die Prüfung des AGs nicht berührt.

Firmenzeichnungen sind für die Ausführung verbindlich, wenn sie einen Prüfvermerk des Objektplaners/Fachplaners tragen. Die Prüfeintragungen sind zu beachten.

Die vom AN zu erstellenden Firmenausführungsunterlagen (FAU), wie z. B. Werkstattzeichnungen, Berechnungen, Ausführungsstatiken, Montagepläne, Verlegepläne, Türlisten, Schemata, Stücklisten etc. sind anhand der zur Verfügung gestellten Planunterlagen anzufertigen und dem AG nach folgendem Schema zur Prüfung vorzulegen. Die FAU-Übergabe erfolgt grundsätzlich digital via PKM:
Abweichungen in den FAU gegenüber den Ausführungsunterlagen sind vom AN hervorzuheben.
Das erste Prüfexemplar ist zur Prüfung an den Objektplaner/Fachplaner als PDF und ggf. zusätzlich als CAD-Datei zu senden. Der AN erhält ein Exemplar digital zurück. Eventuell darin vermerkte Korrekturen sind von ihm in die FAU einzuarbeiten und das Datum des Prüfrücklaufs ist im Plankopf einzutragen.
Insofern der vom AG bestellte Prüfingenieur die FAU prüfen muss, sendet der AN dieses Rücklaufexemplar in dreifacher Ausfertigung unverzüglich an den Prüfingenieur; notwendige Korrekturen sind vorher vorzunehmen.

Die geprüften FAU sind durch den AN als PDF und CAD auf das PKM aufzuladen und an die Beteiligten zu verteilen. Die Übergabe hat zeitgerecht vor Ausführungsbeginn bzw. Fertigungsbeginn zu erfolgen.

Als Zeitraum für die Prüfung sind dem Objekt-/Fachplaner mindestens 12 Werktage einzuräumen sowie nach Erfordernis dem vom AG bestellten Prüfingenieur ein zusätzlicher Prüfzeitraum von 20 Werktagen. Diese Zeiträume sind vom AN bei Erstellung und Einreichung seiner FAU zu beachten.

## 7.0 Abkürzungen
7.0 Abkürzungen
Verzeichnis der in den Vorbemerkungen und im LV verwendeten Abkürzungen:

AG  Auftraggeber
AN  Auftragnehmer gem. dieses LVs
OÜ  Objektüberwachung des AG
HBL  Hochbauleitung
FBL  Fachbauleitung
GOH  Gemeindewerke Oberhaching

d  Tag (Kalender- oder Arbeitstage gemäß Positionsbeschrieb)
EP  Einheitspreis
h  Stunden
H  Höhe
KW  Kalenderwoche
kg  Kilogramm
kN/m²  Kilonewton je Quadratmeter
kwh  Kilowattstunden
kPa  Kilopascal
LV  Leistungsverzeichnis
m  Meter
m2  Quadratmeter
m3  Kubikmeter
Mt  Monat
W/mK  Watt je Meter Kelvin
WLG  Wärmeleitfähigkeitsgruppe
Wo  Woche
ZTV  Zusätzliche Technische Vertragsbedingungen
BVB  Besondere Vertragsbedingungen
WBVB  Weitere Besondere Vertragsbedingungen
PKM  Projektkommunikationssystem

Abkürzungen der haustechnischen Titel:

HZG  Heizung
KLT  Kälte
RLT  Lufttechnische Anlagen (RLT)

SAN  Sanitär
WD  Wärmedämmung
GA  Gebäudeautomation/Mess-Steuer-Regelungstechnik
SPR  Feuerlöschtechnik/Sprinkler
BWT  Badewassertechnik
TWK  Trinkwasser kalt
TWW  Trinkwasser warm
WWB  Warmwasserbereitung
RW  Regenwasser
SW  Schmutzwasser
FBH  Fussbodenheizung
BKT  Betonkerntemperierung
MW  Mineralwolle
UMA  Unterschreitung Mindestabstand gem. DIN 4140
AU  Aussenluft
FO  Fortluft
AB  Abluft
ZU  Zuluft
MH  Montagehöhe
DN  Nenndurchmesser

## 6210-01 Fachklassenausstattung_LV 1_ Werken und Kunst_RS
Datum: 16.03.2026

### Abschnitt 01 Ausstattung Text. Gestalten, Werken und Kunst

#### Titel 01.01 Baustelleneinrichtung

**01.01.0010 Baustelleneinrichtung**
Einrichten der Baustelle für sämtliche in der Leistungsbeschreibung aufgeführten Leistungen. Einzurechnen sind sämtliche Geräte, die für die Durchführung der Arbeiten notwendig sind.
Der Auftraggeber stellt dem Auftragnehmer folgende Gemeinschaftseinrichtungen unentgeltlich zur Verfügung:
- WC-Container

Die Abrechnung eines ev. Umbaues oder einer lagemäßigen Verschiebung der Baustelleneinrichtung erfolgt in der nachfolgenden Position "Baustelleneinrichtung umsetzen".

Zur Baustelleneinrichtung gehören auch alle zur Einhaltung der Unfallverhütungsvorschriften notwendigen Schutzvorkehrungen und Maßnahmen für die eigene Leistung.

Durch den AN sind eigene Container anzuliefern und aufzustellen.

Es ist damit zu rechnen, daß pro Gewerk nur eine begrenzte Anzahl von Containern zur Verfügung zugelassen wird. Die gesamte Anzahl an Containern wird nachfolgend als Baustelleneinrichtung bezeichnet.
Menge: 1,000 St

**01.01.0020 Vorhalten der Baustelleneinrichtung**
Ab Baubeginn bis zur Fertigstellung der eigenen Leistung.
Abrechnung nach Vorhaltung in Monaten
Menge: 15,000 Mt

**01.01.0030 Baustelleneinrichtung Umsetzen**
Umsetzen der Baustelleneinrichtung innerhalb der BE im Zuge des Projektfortschrittes.
Mit diesem EP sind sämtliche Aufwendungen, die im Zusammenhang mit der Umsetzung der BE stehen, abgegolten.
Menge: 1,000 St

**01.01.0040 Räumen der Baustelleneinrichtung**
Nach Durchführung seiner Hauptleistung. Ausführung einschließlich Abbau sowie Einebnen und Herrichten aller betroffenen Flächen.
Menge: 1,000 St

#### Titel 01.02 Raum R.A.0.06 Textiles Gestalten

**01.02.0010 Lehrertisch**
Lehrertisch bestehend aus:

Tischplatte
- Melaminharz-Kunststoff-Tischplatte (HPL)
- B/T/H 1200 x 600 x 30 mm mit 4-seitiger PP-Kante

Gestell
- Tischhöhe inkl. Tischplatte 750 mm
- 4-Fussgestell mit verschweißten Zargenrahmen (Wandung durchgehend 2 mm stark) passend zur Tischplatte
- Gestellfarbe nach RAL-Bieterpalette
- Kunststoffgleiter verstellbar für Bodenunebenheiten

Rollcontainer
- Schubkasten-Unterschrank mit 4 Fahrrollen, davon zwei feststellbar
- B/T/H ca. 450 x 570 x 600 mm
- Sichtrückwand
- 1 Materialauszug und 3 Schubkästen jeweils mit Bügelgriff und SK-Einteilungen
- Zentralverschluss

liefern und aufstellen
Menge: 1,000 St

**01.02.0020 Lehrerstuhl**
Lehrerstuhl bestehend aus:

- Holz-Sitzschale mit Griffloch
- Sitzhöhe ca. 400 - 530 mm mit Gasfederkomplettsäule mit Tiefenfederung stufenlos höhenverstellbar
- Alufusskreuz, Farbe nach Bieterpalette Auftragnehmer
- 5 Doppellenkrollen
- Stuhl LGA+BIFMA-zertifiziert

liefern und aufstellen
Menge: 1,000 St

**01.02.0030 Deckenterminal Lehrer**
Oberfluriges Medienversorgungssystem gemäß technischer Vorbemerkungen und nachfolgender Beschreibung bestehend aus:

Deckenterminal Lehrer - Versorgungsarm ohne Systemkanal
- von der Rohdecke abgehängter geschlossener Grundkörper zur Aufnahme der geforderten elektrischen Medien
- herstellerbedingte Deckenabhängung mit entsprechender Stabilität und Statik gemäß Vorbemerkungen
- ausreichend tragfähiger Untergrund wird bauseits bereitgestellt ->Holzbalkendecke
- sämtliche notwendige und herstellerbedingte Materialien sind entsprechend einzukalkulieren
- Ausführung der Deckenabhängungen zu einem früheren Zeitpunkt wie die Hauptmontage
- Versorgungsarm mechanisch abschwenkbar/absenkbar höhenverstellbar (Keine Hängeampel!)
- Reinigungsbeständig, stoßfest, verwindungs- und manipulierfest sowie mechanisch eigensicher gegen Herabfallen
- Leitungsführung innerhalb der abgehängten Decke
- Nach Nichtgebrauch in Ruhestellung positionierbar

Bestückung:
- 1 x Not-Aus-Taster
- 2 x Steckdose EDV
- 2 x Steckdose
- 2 x Datendoppeldose RJ45 CAT6 mit Patchkabel bis Übergabepunkt
- 2 x HDMI-Anschluss jeweils mit CAT-HDMI-Extender Digitus DS-55204 innerhalb des Deckenterminals mit Patchkabel bis Übergabepunkt
- 1 x LAN-Doppeldose als USB-Verbindung zum Display mit Patchkabel bis Übergabepunkt
- 1 x USB-Anschuss mit 1 x USB-A-Ladebuchse und 1 x USB-C-Ladebuchse

zu beachten
- Beide Gegenstücke des CAT-HDMI-Umwandlers (für die Tafel) werden lose dem Gewerk ELT übergeben.

liefern und montieren sowie Anschluss an die Hausinstallation
Menge: 1,000 St

**01.02.0040 Schülertisch HPL 120x60**
Schülertisch bestehend aus:

Tischplatte
- Melaminharz-Kunststoff-Tischplatte (HPL)
- B/T/H 1200 x 600 x 30 mm mit 4-seitiger PP-Kante

Gestell
- Tischhöhe inkl. Tischplatte 760 mm
- 4-Fussgestell mit verschweißten Zargenrahmen (Wandung durchgehend 2 mm stark) passend zur Tischplatte
- Kunststoffgleiter verstellbar für Bodenunebenheiten
- Gestellfarbe nach RAL-Bieterpalette

liefern und aufstellen
Menge: 8,000 St

**01.02.0050 Schülertisch HPL 120x60, höhenverstellbar**
Schülertisch bestehend aus:

Tischplatte
- Melaminharz-Kunststoff-Tischplatte (HPL)
- B/T/H 1200 x 600 x 30 mm mit 4-seitiger PP-Kante

Gestell
- Fussgestell mit verschweißten Zargenrahmen (Wandung durchgehend 2 mm stark) passend zur Tischplatte
- Kunststoffgleiter verstellbar für Bodenunebenheiten
- Gestellfarbe nach RAL-Bieterpalette
- Tischgestell über Kurbel-Mechanik höhenverstellbar, Höhe ca. 750 bis 950 mm (Höhenverstellung ohne Feststellschrauben)

liefern und aufstellen
Menge: 1,000 St

**01.02.0060 Schülerstuhl**
Schülerstuhl bestehend aus:

- Holz-Sitzschale mit Griffloch
- Sitzhöhe ca. 460 mm, Größe 6
- Freischwingergestell nach RAL-Bieterpalette
- Filzgleiter für Hartböden
- Stuhl LGA+BIFMA-zertifiziert

liefern und aufstellen
Menge: 16,000 St

**01.02.0070 Nähmaschinentisch**
Nähmaschinentische bestehend aus:

- Tischhöhe 700 mm
- Elektrokanal umlaufend durch Gewerk ELT
- mit längsseitiger Befestigungsblende für Elektrokanal (ab OK Tischplatte ca. 170 mm) auf der Fassade, Breite 500cm

7 x Nähmaschinentisch
jeweils
- Melaminharz-Kunststoff-Tischplatte (HPL) mit 4-seitiger PP-Kante B/T/H 1900 x 650 x 30 mm
- Kufenfuß-Untergestell für vor beschriebene Tischplatte, Vierkantstahlrohrgestell ca. 40 x 40 mm, Gestellfarbe nach RAL-Bieterpalette, Kunststoffgleiter verstellbar für Bodenunebenheiten
- Nähmaschinen-Unterschrank, mittig, B/T/H ca. 500 x 500 x 675 mm, Flügeltür mit Bügelgriff und Zylinderschloss, unten: Auszugboden für 2 Nähmaschinen, oben hinter der Tür: 1 Schublade für Kleinteile, Rollschubführungen als Teilauszug, Auszugsperre
- Stabilisierungsblende aus Melaminharz-Kunststoff (HPL), Befestigung an Untergestell oder Unterschrank

Nähmaschinentisch
- Melaminharz-Kunststoff-Tischplatte (HPL) mit 4-seitiger PP-Kante B/T/H 1200 x 650 x 30 mm
- Kufenfuß-Untergestell für vor beschriebene Tischplatte, Vierkantstahlrohrgestell ca. 40 x 40 mm, Gestellfarbe nach RAL-Bieterpalette, Kunststoffgleiter verstellbar für Bodenunebenheiten
- Nähmaschinen-Unterschrank, links, B/T/H ca. 500 x 500 x 675 mm, Flügeltür mit Bügelgriff und Zylinderschloss, unten: Auszugboden für Nähmaschine, oben hinter der Tür: 1 Schublade für Kleinteile, Rollschubführungen als Teilauszug, Auszugsperre
- Stabilisierungsblende aus Melaminharz-Kunststoff (HPL), Befestigung an Untergestell oder Unterschrank

Nähmaschinentisch
- Melaminharz-Kunststoff-Tischplatte (HPL) mit 4-seitiger PP-Kante B/T/H 1240 x 650 x 30 mm
- Kufenfuß-Untergestell für vor beschriebene Tischplatte, Vierkantstahlrohrgestell ca. 40 x 40 mm, Gestellfarbe nach RAL-Bieterpalette, Kunststoffgleiter verstellbar für Bodenunebenheiten
- Nähmaschinen-Unterschrank, links, B/T/H ca. 500 x 500 x 675 mm, Flügeltür mit Bügelgriff und Zylinderschloss, unten: Auszugboden für Nähmaschine, oben hinter der Tür: 1 Schublade für Kleinteile, Rollschubführungen als Teilauszug, Auszugsperre
- Stabilisierungsblende aus Melaminharz-Kunststoff (HPL), Befestigung an Untergestell oder Unterschrank

liefern und montieren
Menge: 7,000 St

**01.02.0080 Hocker**
Drehhocker
- Sitzplatte aus Buchensperrholz lackiert
- Alufusskreuz, Farbe nach Bieterpalette Auftragnehmer
- Sitzhöhe ca. 400 - 530 mm mit Gasfederkomplettsäule mit Tiefenfederung stufenlos höhenverstellbar
- Doppellenkrollen
- Stuhl LGA+BIFMA-zertifiziert
Menge: 16,000 St

**01.02.0090 Sicherheitsausstattung**
Sicherheitsausstattung bestehend aus:

Erste-Hilfe-Schrank
- B/T/H ca. 300 x 140 x 360 mm
- für Betriebs- und Schutzräume DIN 13157 C
- Stahlschrank weiß, einbrennlackiert
- 1 Drehtür mit Sicherheitsschloss mit 2 Schlüsseln
- 2 Einlegeböden einschl. Füllsortiment nach DIN 13157 C
- mit Meldeblock zum Abreißen DGUV 204-021
- mit DIN A 2 - Aushang Anleitung zur Ersten Hilfe bei Unfällen nach DGUV 204-001
- wandmontiert

liefern und montieren
Menge: 1,000 St

**01.02.0100 Schrank**
Schrank bestehend aus:

Hochschrank
- B/T/H ca. 1000 x 650 x 1900 mm
- 2 Flügeltüren mit Drehstangenzylinderschloss, Bügelgriff und 2 Schlüssel
- 5 Fachböden verstärkt / verstellbar

Aufsatzschrank
- B/T/H ca. 1000 x 650 x 550 mm
- 2 Flügeltüren mit Drehstangenzylinderschloss, Bügelgriff und 2 Schlüssel
- mit integrierter Leiterzarge aus Metall als Rundrohrsystem Edelstahl oder Aluminiumprofilschiene
- Fachboden verstärkt / verstellbar

Verblendungen
(vor Ort angepasst)
- Deckenblende (vorn) 19 mm, B/H ca. 1000 x 100 mm (bis Abkofferung)
- Deckenblende (seitlich) 19 mm, B/H ca. 650 x 100 mm

liefern und montieren
Menge: 1,000 St

#### Titel 01.03 Raum R.A.0.07 Textiles Gestalten Nebenraum

**01.03.0010 Wandarbeitstisch**
Wandarbeitstisch bestehend aus:

- Tischhöhe ca. 860 mm
- Elektrokanal durch Gewerk ELT

Tischplatte
- Melaminharz-Kunststoff-Tischplatte (HPL)
- B/T/H ca. 3000 x 750 x 30 mm mit 4-seitiger PP-Kante

3 x Papierschrank A1
jeweils
- B/T/H ca. 1000 x 750 x 830 mm
- für Format A 1
- 1 x Schlossblende mit Zylinderschloss
- 4 x Schublade Höhe ca. 90 mm mit Bügelgriff
- 2 x Schublade Höhe 125 mm mit Bügelgriff

liefern und montieren
Menge: 1,000 St

**01.03.0020 Langwandtafel**
Langwandtafel bestehend aus:

- B/H ca. 2500 x 1000 mm
- beschreibbare magnetische Oberfläche Stahlemail weiß mit Alu-Kante
- rundum schraublos mit Alu-Profil und abgerundeten Sicherheits-Kunststoffecken und -radien dauerelastisch eingefasste und abgedichtete Fläche
- Sicherheitsabschlüsse und ecken aus schlagzähem, durchgefärbten Kunststoff an eloxierter Alu-Oberfläche angepasst
- sichtbare Aluminiumprofile natureloxiert
- mit Bilderklemmleiste und Schmutzauffangrinne
- verdeckte Wandmontage

liefern und montieren
Menge: 1,000 St

**01.03.0030 Schrankwand**
Schrankwand bestehend aus:

Hochschrank / Korbschrank
- B/T/H ca. 1000 x 550 x 1900 mm
- 2 Flügeltüren mit Drehstangenzylinderschloss und Bügelgriff
- 4 Fachböden verstärkt / verstellbar
- 10 Drahtkörbe B/TH ca. 450 x 450 x 250 mm

Hochschrank / Bügelschrank
- B/T/H ca. 1000 x 550 x 1900 mm
- 2 Flügeltüren mit Drehstangenzylinderschloss und Bügelgriff
- Mittelwand
- links 4 Fachböden verstellbar
- rechts Oberboden und Absandsleisten für 5 Bügelbretter
- 2 Bügeleisenhalter an der Türinnenseite (links) montiert

Hochschrank / Materialschrank
- B/T/H ca. 1000 x 550 x 1900 mm
- 2 Flügeltüren mit Drehstangenzylinderschloss und Bügelgriff
- 3 Fachböden verstärkt / verstellbar
- 1 Einbauschublade ohne Unterteilungen, ausziehbar mit Auszugssperre, Höhe ca. 120 mm
- 1 Einbauschublade mit 18 Unterteilungen, ausziehbar mit Auszugssperre, Höhe ca. 120 mm
- 1 Einbauschublade mit 3 Unterteilungen, ausziehbar mit Auszugssperre, Höhe ca. 120 mm

Hochschrank / Materialschrank
- B/T/H ca. 1000 x 550 x 1900 mm
- 2 Flügeltüren mit Drehstangenzylinderschloss und Bügelgriff
- 3 Fachböden verstärkt / verstellbar
- 3 Einbauschublade mit verschiedenen Kunststoffboxen

Kunststoffboxen
- 6 x 150 x 150 mm
- 4 x 300 x 150 mm
- 10 x 150 x 80 mm
- 4 x 300 x 80 mm
- 4 x 380 x 150 mm

2 x Hochschrank
- aus Container im Bestand vorhanden
- Fabrikat WPO
- B/T/H ca. 1000 x 550 x 1900 mm mit Flügeltüren und 5 Fachböden
- Umzug der Schränke zu einem durch den Bauleiter festzulegenden Zeitpunkt außerhalb des Montagetermins bestehend aus Demontage, Umtransport sowie Neumontage

6 x Aufsatzschrank
jeweils
- B/T/H ca. 1000 x 550 x 1000 mm
- 2 Flügeltüren mit Drehstangenzylinderschloss, Bügelgriff und 2 Schlüssel
- mit integrierter Leiterzarge aus Metall als Rundrohrsystem Edelstahl oder Aluminiumprofilschiene
- 2 Fachböden verstärkt / verstellbar

Zubehör
- GS geprüfte Alustufenleiter gemäß GUV-V D36 - UVV Leitern und Tritte gemäß Vorbemerkungen
- seitliche Leiter-Aufhängung als Einhängevorrichtung für Stufenleiter an der linken Schrankseite

liefern und montieren
demontieren, vertragen und neumontieren
Menge: 1,000 St

**01.03.0040 Schrankwand**
Schrankwand bestehend aus:

Hochschrank
- B/T/H ca. 1000 x 550 x 1900 mm
- 2 Flügeltüren mit Drehstangenzylinderschloss und Bügelgriff
- 5 Fachböden verstärkt / verstellbar

2 x Hochschrank
jeweils
- B/T/H ca. 1000 x 550 x 1900 mm
- 2 Flügeltüren mit Drehstangenzylinderschloss und Bügelgriff
- 1 Festboden bei 100cm OKF
- 4 Fachböden verstärkt / verstellbar
- Rückwand unterhalb des Festbodens herausnehmbar (Heizkreisverteiler)

2 x Aufsatzschrank
jeweils
- B/T/H ca. 1000 x 550 x 1000 mm
- 2 Flügeltüren mit Drehstangenzylinderschloss, Bügelgriff und 2 Schlüssel
- mit integrierter Leiterzarge aus Metall als Rundrohrsystem Edelstahl oder Aluminiumprofilschiene
- 2 Fachböden verstärkt / verstellbar

Aufsatzschrank
- B/T/H ca. 1000 x 550 x 550 mm
- 2 Flügeltüren mit Drehstangenzylinderschloss, Bügelgriff und 2 Schlüssel
- mit integrierter Leiterzarge aus Metall als Rundrohrsystem Edelstahl oder Aluminiumprofilschiene
- Fachboden verstärkt / verstellbar

Verblendungen
(vor Ort angepasst)
- Frontblende 19 mm mit Sockel, B/H ca. 50 x 2500 mm, zweigeteilt (bis Abkofferung)
- Blende (vorn) 19 mm, B/H ca. 1000 x 450 mm mit Ausschnitt (bis Abkofferung)
- Blende als obere Abdeckung 19 mm, B/T ca. 270 x 550 mm

liefern und montieren
Menge: 1,000 St

**01.03.0050 Trockenwagen A1**
Trockenwagen A1 bestehend aus:

- für Format A 1
- B/T ca. 1000 x 700 mm
- Trockenfläche 620 x 910 mm
- 50 Roste mit Gitter 75 x 75 mm, Querstäbe D 3 mm
- mit Drahtbespannung
- verzinkte Stahlausführung
- großer Öffnungswinkel
- verstellbare Federzüge
- 4 Lenkrollen

liefern und aufstellen
Menge: 1,000 St

#### Titel 01.04 Raum R.A.0.08 Werken Nebenraum 1

**01.04.0010 Stahlregale**
Stahlregale bestehend aus:

3 x Stahlregal
jeweils
- B/T/H ca. 1000 x 800 x 2000 mm
- als Steckregal bzw. verschraubt
- Fachlast ca. 150 kg
- Feldlast ca. 1350 kg
- Höhenraster der Fachböden ca. 25 mm
- Oberfläche in verzinkter Ausführung
- mit Diagonalstäbe und Spannschlösser
- Füße mit PVS-Abdeckkappen
- 5 Einlegeböden

Stahlregal
- B/T/H ca. 1300 x 800 x 2000 mm
- als Steckregal bzw. verschraubt
- Fachlast ca. 150 kg
- Feldlast ca. 1350 kg
- Höhenraster der Fachböden ca. 25 mm
- Oberfläche in verzinkter Ausführung
- mit Diagonalstäbe und Spannschlösser
- Füße mit PVS-Abdeckkappen
- 5 Einlegeböden

3 x Stahlregal
- aus Container im Bestand vorhanden
- Fabrikat WPO / Metaclip
- B/T/H ca. 1000 x 800 x 2000 mm mit 5 Fachböden
- Umzug der Regale zu einem durch den Bauleiter festzulegenden Zeitpunkt außerhalb des Montagetermins bestehend aus Demontage, Umtransport sowie Neumontage

liefern und montieren
demontieren, vertragen und neumontieren
Menge: 1,000 St

**01.04.0020 Schrankwand**
Schrankwand bestehend aus:

4 x Hochschrank
jeweils
- B/T/H ca. 1000 x 550 x 1900 mm
- 2 Flügeltüren mit Drehstangenzylinderschloss und Bügelgriff
- 5 Fachböden verstärkt / verstellbar

Hochschrank
- B/T/H ca. 1000 x 550 x 1900 mm
- 2 Flügeltüren mit Drehstangenzylinderschloss, Bügelgriff und 2 Schlüssel
- 5 Fachböden verstärkt / verstellbar
- 20 Sichtlagerkästen, LK 3, Farbe blau, B/T/H ca. 140 x 230/200 x 130 mm, stapelbar, aus hochwertigem hochschlagfestem Polystyrol

4 x Aufsatzschrank
jeweils
- B/T/H ca. 1000 x 550 x 1000 mm
- 2 Flügeltüren mit Drehstangenzylinderschloss, Bügelgriff und 2 Schlüssel
- mit integrierter Leiterzarge aus Metall als Rundrohrsystem Edelstahl oder Aluminiumprofilschiene
- 2 Fachböden verstärkt / verstellbar

Aufsatzschrank
- B/T/H ca. 1000 x 550 x 550 mm
- 2 Flügeltüren mit Drehstangenzylinderschloss, Bügelgriff und 2 Schlüssel
- mit integrierter Leiterzarge aus Metall als Rundrohrsystem Edelstahl oder Aluminiumprofilschiene
- Fachboden verstärkt / verstellbar

Zubehör
- GS geprüfte Alustufenleiter gemäß GUV-V D36 - UVV Leitern und Tritte gemäß Vorbemerkungen
- Leiter-Aufhängung als Einhängevorrichtung für Stufenleiter an der Wand montiert

Verblendungen
(vor Ort angepasst)
- Frontblende 19 mm mit Sockel, B/H ca. 150 x 2500 mm, zweigeteilt
- Blende (vorn) 19 mm, B/H ca. 1000 x 450 mm mit Ausschnitt (Abkofferung)
- Blende als obere Abdeckung 19 mm, B/T ca. 350 x 550 mm

liefern und montieren
Menge: 1,000 St

**01.04.0030 Umweltschrank**
Umweltschrank bestehend aus:

- zur Bereitstellung von Kleingebinden für den Handgebrauch welche wassergefährdende Stoffe enthalten
- aus Stahlblech
- B/T/H ca. 950 x 500 x 2000 mm
- 2 Flügeltüren mit Lüftungsgitter oben und unten
- Muldengriffschloss mit 2 Schlüsseln (gleichschließend wie in Werken NR 2 und Kunst Vorbereitung)
- 4 verstellbare, verzinkte Wannen,
- Auffangvolumen pro Wanne ca. 20 l
- Schrankfarbe: lichtgrau RAL 7035

liefern und montieren
Menge: 1,000 St

**01.04.0040 Lochraster-Materialwagen**
Leistenwagen bestehend aus:

- B/T/H ca. 500 x 400 x 650 mm
- für Stangen, Profile, Leisten, etc.
- fahrbar mit 4 Lenkrollen, davon 2 feststellbar
- 3 x 10 mm-Sperrholz-Ebenen mit jeweils 12 runden Öffnungen, D 100 mm
- mittlere Ebene mit Sperre für 4 Öffnungen für kürzere Leisten

liefern und aufstellen
Menge: 1,000 St

**01.04.0050 Materialwagen**
Materialwagen bestehend aus:

- Fahrtisch mit 3 Ablageebenen, B/T ca. 1000 x 600 mm
- Ablageböden aus MDF in Buchedekor
- Stahlrohrgestell verschweißt
- Gestellfarbe nach RAL-Bieterpalette
- 4 Rollen davon 2 feststellbar
- mit Vollgummi-Reifen
- Tragkraft ca. 250 kg

liefern und aufstellen
Menge: 2,000 St

#### Titel 01.05 Raum R.A.0.09 Werken 2

**01.05.0010 Lehrertisch**
Lehrertisch bestehend aus:

Tischplatte
- Werktischplatte Buche massiv
- B/T/H 1500 x 650 x 45 mm

Gestell
- Tischhöhe inkl. Tischplatte 750 mm
- 4-Fussgestell mit verschweißten Zargenrahmen (Wandung durchgehend 2 mm stark) passend zur Tischplatte
- Kunststoffgleiter verstellbar für Bodenunebenheiten
- Gestellfarbe nach RAL-Bieterpalette

Unterschrank
- Schubkasten-Unterschrank
- B/H ca. 450 x 700 mm
- Sichtrückwand
- 4 Schubkästen jeweils mit Bügelgriff und SK-Einteilungen
- Zentralverschluss

liefern und montieren
Menge: 1,000 St

**01.05.0020 Lehrerstuhl**
Lehrerstuhl bestehend aus:

- Holz-Sitzschale mit Griffloch
- Sitzhöhe ca. 400 - 530 mm mit Gasfederkomplettsäule mit Tiefenfederung stufenlos höhenverstellbar
- Alufusskreuz, Farbe nach Bieterpalette Auftragnehmer
- 5 Doppellenkrollen
- Stuhl LGA+BIFMA-zertifiziert

liefern und aufstellen
Menge: 1,000 St

**01.05.0030 Deckenterminal Lehrer**
Oberfluriges Medienversorgungssystem gemäß technischer Vorbemerkungen und nachfolgender Beschreibung bestehend aus:

Deckenterminal Lehrer - Versorgungsarm ohne Systemkanal
- von der Rohdecke abgehängter geschlossener Grundkörper zur Aufnahme der geforderten elektrischen Medien
- herstellerbedingte Deckenabhängung mit entsprechender Stabilität und Statik gemäß Vorbemerkungen
- ausreichend tragfähiger Untergrund wird bauseits bereitgestellt ->Holzbalkendecke
- sämtliche notwendige und herstellerbedingte Materialien sind entsprechend einzukalkulieren
- Ausführung der Deckenabhängungen zu einem früheren Zeitpunkt wie die Hauptmontage
- Versorgungsarm mechanisch abschwenkbar/absenkbar höhenverstellbar (Keine Hängeampel!)
- Reinigungsbeständig, stoßfest, verwindungs- und manipulierfest sowie mechanisch eigensicher gegen Herabfallen
- Leitungsführung innerhalb der abgehängten Decke
- Nach Nichtgebrauch in Ruhestellung positionierbar

Bestückung:
- 1 x Not-Aus-Taster
- 4 x Steckdose EDV
- 2 x Datendoppeldose RJ45 CAT6 mit Patchkabel bis Übergabepunkt
- 2 x HDMI-Anschluss jeweils mit CAT-HDMI-Extender Digitus DS-55204 innerhalb des Deckenterminals mit Patchkabel bis Übergabepunkt
- 1 x LAN-Doppeldose als USB-Verbindung zum Display mit Patchkabel bis Übergabepunkt
- 1 x USB-Anschuss mit 1 x USB-A-Ladebuchse und 1 x USB-C-Ladebuchse

zu beachten
- Beide Gegenstücke des CAT-HDMI-Umwandlers (für die Tafel) werden lose dem Gewerk ELT übergeben.

liefern und montieren sowie Anschluss an die Hausinstallation
Menge: 1,000 St

**01.05.0040 Lehrerwerkbank**
Lehrerwerkbank bestehend aus:

Tischplatte
- Werkbankplatte Buche massiv, B/T/H 1500 x 650 x 45 mm
- Holzoberflächen mit Heisswachsbeschichtung und Polierfinish
- Längsseiten mit Aufdoppelung ca. 100 mm hoch
- vordere Aufdopplung mit Aufnahmenut für Alu-Führungsprofil zum Andocken von diversen Zubehörteilen (Schraubstock etc.)
- rechte und links Seite für Spannzangenführung
- Aluführungsprofil integriert

Gestell
- Untergestell für vor beschriebene Tischplatte 1500 x 650 mm
- Tischhöhe inkl. Tischplatte 850 mm
- Vierkantstahlrohrgestell ca. 60 x 60 mm
- Gestellfarbe nach RAL-Bieterpalette
- mit Einstellschrauben verstellbar für Bodenunebenheiten aus Kunststoff (elastisch) für rutschsichere Standfestigkeit

Schubladenblock
- B/T/H ca. 600 x 600 x 750 mm
- mit Schlossblende mit Zentralverschluss und Zylinderschloss
- 2 Schubläden ca. 125 mm
- 2 Schubläden ca. 190 mm
- Schubladen in massiver Holzausführung mit Rollschubführungen
- mit Griffbügel an den Schubkästen
- Sockelrahmen Buche massiv

Spannzange
- 1 Hobelbankzange, stirnseitig
- mit 4-mm Belag zur gleichmäßigen Verteilung der Spannkraft über die gesamte Fläche für rutschsichere Einspannung von Werkstücken
- mit einer Bohrung für Rundbankhaken
- Kurbel für Spannzange

liefern, montieren und aufstellen
Menge: 1,000 St

**01.05.0050 Werkbank 150x65 höhenverstellbar**
Werkbank höhenverstellbar bestehend aus:

Tischplatte
- Werkbankplatte Buche massiv, B/T/H 1500 x 650 x 45 mm
- Holzoberflächen mit Heisswachsbeschichtung und Polierfinish
- Längsseiten mit Aufdoppelung ca. 100 mm hoch
- vordere Aufdopplung mit Aufnahmenut für Alu-Führungsprofil zum Andocken von diversen Zubehörteilen (Schraubstock etc.)
- rechte und links Seite für Spannzangenführung
- Aluführungsprofil integriert

Gestell
- Untergestell für vor beschriebene Tischplatte 1500 x 650 mm
- Tischhöhe inkl. Tischplatte ca. 700-900 mm
- stufenlose Höhenverstellung durch Gewindespindeln, Sicherung der Arbeitshöhe durch Spannschrauben, mit Kurbel zur Höhenverstellung
- Vierkantstahlrohrgestell ca. 60 x 60 mm
- Gestellfarbe nach RAL-Bieterpalette
- mit Einstellschrauben verstellbar für Bodenunebenheiten aus Kunststoff (elastisch) für rutschsichere Standfestigkeit
- mit 2 Spannzangenhalter

2 x Spannzange
- rechts und links stirnseitig
jeweils
- mit 4-mm Belag zur gleichmäßigen Verteilung der Spannkraft über die gesamte Fläche für rutschsichere Einspannung von Werkstücken
- Spannzange zur unfallsicheren Lagerung in den Halterungen am Untergestell abnehmbar
- mit einer Bohrung für Rundbankhaken
- Kurbel für Spannzange

liefern, montieren und aufstellen
Menge: 8,000 St

**01.05.0060 Hocker**
Hocker bestehend aus:

- Bandstahlhocker
- vierbeinig mit Gummigleiter
- Sitzplatte aus Buchensperrholz 350 mm, lackiert
- Beine aus Bandstahl
- mit Fußverschraubung
- Gestellfarbe nach RAL-Bieterpalette
- Sitzhöhe ca. 550 mm

liefern und aufstellen
Menge: 17,000 St

**01.05.0070 Taschenregal mit Garderobenleiste**
Taschenregal mit Garderobenleiste bestehend aus:

2 x Halbschrankregal
jeweils
- B/T/H ca. 1000 x 530 x 800 mm
- 1 Fachboden verstärkt / verstellbar

Abdeckplatte
- Melaminharz-Kunststoff-Tischplatte (HPL)
- B/T/H ca. 2000 x 535 x 30 mm mit 4-seitiger PP-Kante

Garderobenleiste
- wandmontiert
- Breite ca. 2000 mm
- mit neun 3-fach Haken
- Blende aus 50mm Rundprofil selber eloxiert incl. Abstandshalter
- Abschluss-Halbkugel links und rechts

Verblendung
(vor Ort angepasst)
- Wandschutzblende aus Vollkernmaterial 5-8 mm, B/H ca. 2000 x 1070 mm

liefern und montieren
Menge: 1,000 St

**01.05.0080 Wagen mit Werkbank-Zubehör**
Wagen bestehend aus:

Zubehörwagen
- Fahrtisch mit 3 Ablageebenen, B/T ca. 1000 x 600 mm
- Ablageböden 19 mm in Buchedekor
- Stahlrohrgestell verschweißt
- Gestellfarbe nach RAL-Bieterpalette
- 4 Rollen davon 2 feststellbar
- mit Vollgummi-Reifen
- Tragkraft ca. 250 kg
- oberer Ablageboden mit Halte- und Führungsleisten für 16 Laubsägetische
- unterer und mittlerer Boden zur Lagerung von 16 Schraubstöcken mit Halteplatte

17 x Werkstückspanner
jeweils
- Winkelprofil (ca.90 x 90 mm) aus massivem Aluminium (Stärke ca. 20 mm)
- zum Einschieben in das Aluführungsprofil der Tischplatte
- durch Arretierung mit Einhandhebel stufenlos in der Schiene verschieb- und feststellbar
(Lagerung im Schrank)

17 x Rundbankhaken
jeweils
- Durchmesser ca. 25 mm, Länge ca. 120 mm
- im Tisch voll versenkbar
- mit angefräster Spannfläche und Kugelsicherung
(Lagerung im Schrank)

17 x Schraubstock mit Schutzbacken
jeweils
- zum Einschieben in das Aluführungsprofil der Tischplatte
- massive Buche-Grundplatte ca. 250 x 200 x 50 mm mit Befestigungssteg (250 x 70 x 40 mm), mit Heißwachsbeschichtung
- Arretierung der Grundplatte durch 2 Exzenterspanner zum drehmomentfreien schnellen Spannen und Lösen
- Parallelschraubstock, stahlgeschmiedet (C43-Stahl), Backenbreite 100 mm, Spannweite 125 mm, Gesamtlänge ca. 300 mm, Backen und Amboss induktiv gehärtet (HRC 52-58), mit nachstellbaren Führungen für exaktes Spannen
- 1 Paar Alu-Schutzbacken 100 mm mit Magnethaftung
- 1 Paar Kunststoff-Schutzbacken 100 mm mit Magnethaftung

17 x Gehrungsschneidlade auf Spannunterlage
jeweils
- Spannunterlage mit zwei Bohrungen für Befestigung mit Zwingen, aus massiver Buche-Grundplatte oder Multiplex ca. 350 x 100 x 30 mm, mit Heißwachsbeschichtung, inkl. zwei Rundbügelzwingen
- Schneidlade B/T/H ca. 300 x 70 x 40 mm mit zwei 45-Grad- sowie ein 90-Grad-Schnittführungen, Rotbuche massiv, Eckverbindung gezahnt verleimt
(Lagerung im Schrank)

17 x Laubsägetisch auf Spannunterlage
jeweils
- Spannunterlage mit zwei Bohrungen für Befestigung mit Zwingen, aus massiver Buche-Grundplatte oder Spannklotz, mit Heißwachsbeschichtung, inkl. zwei Ganzstahlzwingen
- Sägetisch aus Multiplex, in der Höhe stufenlos in einem Bereich von ca. 200 mm verstellbar
- Tischausführung mit V-Ausschnitt und Langloch zum Einsetzen des Laubsägebogens beim Sägeblattwechsel
- Arbeitsbreite ca. 150 mm

17 x Stabspanner
jeweils
- zum unfallsicheren Einspannen von Stabmaterial
- Mulitplex-Grundplatte B/T/H ca. 350 x 100 x 20 mm, lackiert, mit 4-mm Belag zur gleichmäßigen Verteilung der Spannkraft, mit horizontaler und vertikaler Nut, mit rückseitigen Magneten zum Anhaften an Halteplatte
- Mulitplex-Halteplatte B/T/H ca. 200 x 500 x 20 mm, lackiert, mit Ausfräsungen für Führungsstangen und Gewindespindel mit eingelassenen Magneten für Grundplatte
(Lagerung im Schrank)

Aufbewahrung
- 3 x Werkzeugblock für je 6 Werkstückspanner und Werkzeugblockschild mit Abbildung und Schriftzug
- 3 x Fachbodenschild zum Einsortieren in die Schränke mit Abbildung und Schriftzug -Werkstückspanner-

- 2 x Werkzeugblock für 8-10 Rundbankhaken und Werkzeugblockschild mit Abbildung und Schriftzug
- 2 x Fachbodenschild zum Einsortieren in die Schränke mit Abbildung und Schriftzug -Rundbankhaken-

- 2 x Werkzeugblock in Buche massiv mit 8-10 Bohrungen und Werkzeugblockschild mit Schriftzug -Kurbel-
- 2 x Fachbodenschild zum Einsortieren in die Schränke mit Schriftzug -Kurbel-

- 2 x Werkzeugblock in Buche massiv mit 8-10 Bohrungen oder Behälter und Werkzeugblockschild mit Schriftzug -Alu-Schutzbacken-
- 2 x Fachbodenschild zum Einsortieren in die Schränke mit Schriftzug -Alu-Schutzbacken-

- 2 x Werkzeugblock in Buche massiv mit 8-10 Bohrungen oder Behälter und Werkzeugblockschild mit Schriftzug -KST-Schutzbacken-
- 2 x Fachbodenschild zum Einsortieren in die Schränke mit Schriftzug -KST-Schutzbacken-

- 2 x Werkzeugblock in Buche massiv mit 8-10 Bohrungen oder Behälter und Werkzeugblockschild mit Schriftzug -Tischklemme Abdeckplatten-
- 2 x Fachbodenschild zum Einsortieren in die Schränke mit Schriftzug -Tischklemme Abdeckplatten-

liefern und aufstellen bzw. einräumen
Menge: 1,000 St

**01.05.0090 Schrankwand**
Schrankwand bestehend aus:

3 x Hochschrank
jeweils
- B/T/H ca. 1000 x 550 x 1900 mm
- 2 Flügeltüren mit Drehstangenzylinderschloss und Bügelgriff
- 5 Fachböden verstärkt / verstellbar
- 1 Einbauschublade mit 3 Unterteilungen, ausziehbar mit Auszugssperre, Höhe ca. 120 mm
- 2 Antirutschmatten, Größe ca. 500 x 600 mm
- mit Führungsystem auf allen Fachböden für Werkzeugblöcke (Lochreihe+Leisten oder Schienensysten oder ähnliches) das einen Mindestabstand zwischen den Blöcken von 15mm sicherstellt

Hochschrank
- B/T/H ca. 1000 x 550 x 1900 mm
- 2 Flügeltüren mit Drehstangenzylinderschloss und Bügelgriff
- 5 Fachböden verstärkt / verstellbar
- 1 Einbauschublade mit 3 Unterteilungen, ausziehbar mit Auszugssperre, Höhe ca. 120 mm
- 2 Antirutschmatten, Größe ca. 500 x 600 mm
- 6 Holzschubladen, ohne Facheinteilung, B/T/H: ca. 300 x 450 x 50 mm, aus Rotbuchenholz, mit Sperrholzboden, lackiert
- mit Führungsystem auf allen Fachböden für Werkzeugblöcke (Lochreihe+Leisten oder Schienensysten oder ähnliches) das einen Mindestabstand zwischen den Blöcken von 15mm sicherstellt

4 x Aufsatzschrank
jeweils
- B/T/H ca. 1000 x 550 x 1000 mm
- 2 Flügeltüren mit Drehstangenzylinderschloss, Bügelgriff und 2 Schlüssel
- mit integrierter Leiterzarge aus Metall als Rundrohrsystem Edelstahl oder Aluminiumprofilschiene
- 2 Fachböden verstärkt / verstellbar

liefern und montieren
Menge: 1,000 St

**01.05.0100 Schrankwand**
Schrankwand bestehend aus:

Hochschrank
- B/T/H ca. 1000 x 550 x 1900 mm
- 2 Flügeltüren mit Drehstangenzylinderschloss und Bügelgriff
- 5 Fachböden verstärkt / verstellbar
- 1 Einbauschublade mit 3 Unterteilungen, ausziehbar mit Auszugssperre, Höhe ca. 120 mm
- 2 Antirutschmatten, Größe ca. 500 x 600 mm
- für Lötstationen mit Lötplatte

Hochschrank
- B/T/H ca. 1000 x 550 x 1900 mm
- 2 Flügeltüren mit Drehstangenzylinderschloss und Bügelgriff
- 2 Einlegeböden verstärkt / verstellbar
- 1 Konstruktionsboden
- 2 Mittelwände
- Senkrechtes Abteil zur Aufnahme von 30 Schubladen
- 10 Holzschubladen, ohne Facheinteilung, B/T/H: ca. 300 x 450 x 50 mm, aus Rotbuchenholz, mit Sperrholzboden, lackiert
- 20 Holzschubladen, mit Facheinteilung durch überplattete Trennleisten, B/T/H: ca. 300 x 450 x 50 mm, aus Rotbuchenholz, mit Sperrholzboden, lackiert

Aufsatzschrank
- B/T/H ca. 1000 x 550 x 1000 mm
- 2 Flügeltüren mit Drehstangenzylinderschloss, Bügelgriff und 2 Schlüssel
- mit integrierter Leiterzarge aus Metall als Rundrohrsystem Edelstahl oder Aluminiumprofilschiene
- 2 Fachböden verstärkt / verstellbar

Aufsatzschrank
- B/T/H ca. 1000 x 550 x 550 mm
- 2 Flügeltüren mit Drehstangenzylinderschloss, Bügelgriff und 2 Schlüssel
- mit integrierter Leiterzarge aus Metall als Rundrohrsystem Edelstahl oder Aluminiumprofilschiene
- Fachboden verstärkt / verstellbar

Zubehör
- GS geprüfte Alustufenleiter gemäß GUV-V D36 - UVV Leitern und Tritte gemäß Vorbemerkungen
- seitliche Leiter-Aufhängung als Einhängevorrichtung für Stufenleiter an der linken Schrankseite

Verblendungen
(vor Ort angepasst)
- Blende (vorn) 19 mm, B/H ca. 1000 x 450 mm mit Ausschnitt (Abkofferung)
- Blende als obere Abdeckung 19 mm, B/T ca. 500 x 550 mm
- Blende als seitliche Abdeckung 19 mm, B/T ca. 550 x 50 mm

liefern und montieren
Menge: 1,000 St

**01.05.0110 Schraubzwingenwagen**
Zwingenwagen bestehend aus:

- stabile Metallkonstruktion auf Rollen
- Abmessungen ca. 50 x 60 x 150 cm
- Gewicht mit Bestückung ca. 80kg

Bestückt mit
- 5 x TG12-2K
- 5 x TG16-2K
- 5 x TG20-2K
- 5 x TG25-2K
- 5 x TG30-2K
- 3 x TG40-2K
- 2 x TGK50-2K
- 2 x TGK60-2K
- 1 x GZ16-2K
- 1 x GZ20-2K

liefern und aufstellen
Menge: 1,000 St

**01.05.0120 Abdeckplatten für Werkbänke**
Abdeckplatten für Werkbänke bestehend aus:

9 x Abdeckplatten
jeweils
- Abmessungen ca. 1500 x 650 mm
- Plattenstärke 6 mm
- Material aus z.B. Polystorol mit gefasten Kanten
- beidseitig verwendbar
- geeignet zum Schutz der Werkbänke vor Verschmutzung und aggressiven Flüssigkeiten
- je Platte einschließlich 2 Tischklemmen, mit Rändelschraube feststellbar

Plattenständer
- Abmessungen B/T/H ca. 650 x 200 x 1550 mm
- mit unterer Aufkantung
- bodenständige Ausführung
- zur aufrechten Lagerung der Abdeckplatten

liefern und montieren
Menge: 1,000 St

**01.05.0130 Mobile Werkbank für CNC-Station oder 3D-Drucker**
Mobile Werkbank für CNC-Station oder 3D-Drucker bestehend aus:

- Geräte nicht enthalten

Werkbank fahrbar
- Arbeitshöhe ca. 800 mm
- Multiplextischplatte, B/T/H 1500 x 800 x 45 mm
- mit unterer Ablage und PC-Unterschrank
- mit unterer Ablage Buche-Dekor 1400 x 650 x 19 mm
- Untergestell aus Vierkantstahlrohr 60 x 60 mm mit Querstrebe
- mit 4 Lenkrollen D 100 mm, davon 2 feststellbar
- Gestellfarbe nach RAL-Bieterpalette
- Wahlweise links oder rechts eingebaut: PC-Unterschrank mit 2 Drehtüren, B/T/H ca. 700 x 600 x 650, mit Drehstangen-Zylinderschloss, in Buche-Dekor mit folgender Ausstattung: 1 Auszugboden für Tastatur und Maus, 1 Mittelwand (2 Gefache), Rückwand mit 6 Lüftungsrosetten und 2 Kabelsets D 60 mm
- Steckdosenleiste 6-fach mit 3 m Anschlußleitung und Kindersicherung, aus hochbruchfestem Kunststoff, Farbe schwarz, 2-poliger Sicherheitsschalter, Steckkontakte in Schräganordnung, praktische Kabelaufnahme, mit Aufhängevorrichtung, geeignet für Wandmontage
- halbseitig mit Metallunterlage rutschfest gesichert

liefern und aufstellen
Menge: 1,000 St

**01.05.0140 Fahrcontainer**
Fahrcontainer bestehend aus:

- für Tischbohrmaschine oder Dekupiersäge

Unterschrank
- B/T/H ca. 650 x 650 x 850 mm
- Abdeckplatte Buche massiv, Dicke 45 mm
- mit Schlossblende mit Zentralverschluss und Zylinderschloss
- 2 Schublade ca. 125 mm
- Schubladen in massiver Holzausführung mit Rollschubführungen
- mit Griffbügel an den Schubkästen
- fahrbar mit 2 Bockrollen sowie 2 feststellbaren Lenkrollen

liefern und aufstellen
Menge: 1,000 St

**01.05.0150 Reihenwerkbank**
Reihenwerkbank bestehend aus:

- Raum-Elektrounterverteilung mit Not-Aus-Abschaltung durch Gewerk Elektro
- Tischkanal durch Gewerk Elektro

Tischplatte
- Multiplextischplatte, B/T/H 6000 x 650 x 45 mm
- Holzoberflächen mit Heisswachsbeschichtung und Polierfinish
- Längsseiten mit Aufdoppelung
- vordere Aufdopplung mit Aufnahmenut für Alu-Führungsprofil zum Andocken von diversen Zubehörteilen (Schraubstock etc.)
- rechts Aufdopplung mit Aufnahmenut für Alu-Führungsprofil zum Andocken von diversen Zubehörteilen (Schraubstock etc.)
- Aluführungsprofil durchgehend integriert mit 3 Weichen (mit Kippsicherung) zum mittleren Einschieben von Zubehörteilen
- Aluführungsprofil (seitlich rechts) zum Einschieben von Zubehörteilen
- mit längsseitiger Befestigungsblende für Elektrokanal durch Gewerk Elektro (ab OK Tischplatte ca. 170 mm)

Gestell
- Doppelfuß-Untergestelle für vor beschriebene Tischplatten, Gesamtbreite 6000 mm
- Tische mit einander verbunden
- Tischhöhe inkl. Tischplatte 850 mm
- Vierkantstahlrohrgestell ca. 60 x 60 mm
- Gestellfarbe nach RAL-Bieterpalette
- mit Einstellschrauben verstellbar für Bodenunebenheiten aus Kunststoff (elastisch) für rutschsichere Standfestigkeit

2 x Schubladenblock
jeweils
- B/T/H ca. 600 x 600 x 750-800 mm
- mit Schlossblende mit Zentralverschluss und Zylinderschloss
- 3 Schubladen ca. 125 mm
- 1 Schublade ca. 250 mm
- Schubladen in massiver Holzausführung mit Rollschubführungen
- mit Griffbügel an den Schubkästen
- Sockelrahmen Buche massiv

2 x Spannzange
jeweils
- abnehmbar massive Buche-Holzbacken mit 2 Bohrungen für Rundbankhaken
- mit 4-mm Belag zur gleichmäßigen Verteilung der Spannkraft über die gesamte Fläche für rutschsichere Einspannung von Werkstücken
- Maße Backen B/H ca. 350 x 110 mm
- maximale Spannweite 100 mm
- mit 2 Führungs- und 1 Gewindespindel
- Führungsgrundkörper aus massivem Grauguss
- Kurbel für Spannzange

2 x Kleinmaschinenlade
jeweils
- für Ulmia-Gehrungssäge
- zum Einschieben in das Aluführungsprofil der Tischplatte
- Platte B/T/H ca. 400 x 500 x 25 mm mit mindestens 6 Laufrollen
- massive Buche-Halteplatte ca. 400 x 100 x 40 mm, verschraubt mit Platte
- Arretierung der Halteplatte durch 2 Exzenterspanner zum drehmomentfreien schnellen Spannen und Lösen

3 x Kleinmaschinenlade
jeweils
- für Dekupiersäge
- zum Einschieben in das Aluführungsprofil der Tischplatte
- Platte B/T/H ca. 400 x 500 x 25 mm mit mindestens 6 Laufrollen
- massive Buche-Halteplatte ca. 400 x 100 x 40 mm, verschraubt mit Platte
- Arretierung der Halteplatte durch 2 Exzenterspanner zum drehmomentfreien schnellen Spannen und Lösen

liefern und montieren
Menge: 1,000 St

**01.05.0160 Abfallbehälter**
Abfallbehälter bestehend aus:

Behälter
- aus Kunststoff, grau
- B/T/H ca. 600 x 400 x 300 mm

Fahrrahmen
- Transportroller 600 x 400 mm aus Kunststoff
- Nutzlast ca. 250 kg
- 4 Lenkrollen

liefern und aufstellen
Menge: 2,000 St

**01.05.0170 Langwandtafel**
Langwandtafel bestehend aus:

- B/H ca. 1000 x 1000 mm
- beschreibbare magnetische Oberfläche Stahlemail weiß mit Alu-Kante
- rundum schraublos mit Alu-Profil und abgerundeten Sicherheits-Kunststoffecken und -radien dauerelastisch eingefasste und abgedichtete Fläche
- Sicherheitsabschlüsse und ecken aus schlagzähem, durchgefärbten Kunststoff an eloxierter Alu-Oberfläche angepasst
- sichtbare Aluminiumprofile natureloxiert
- mit Bilderklemmleiste
- verdeckte Wandmontage

liefern und montieren
Menge: 2,000 St

**01.05.0180 Sicherheitsausstattung**
Sicherheitsausstattung bestehend aus:

Erste-Hilfe-Schrank
- B/T/H ca. 300 x 140 x 360 mm
- für Betriebs- und Schutzräume DIN 13157 C
- Stahlschrank weiß, einbrennlackiert
- 1 Drehtür mit Sicherheitsschloss mit 2 Schlüsseln
- 2 Einlegeböden einschl. Füllsortiment nach DIN 13157 C
- mit Meldeblock zum Abreißen DGUV 204-021
- mit DIN A 2 - Aushang Anleitung zur Ersten Hilfe bei Unfällen nach DGUV 204-001
- wandmontiert

liefern und montieren
Menge: 1,000 St

**01.05.0190 Arbeitsschutz**
Arbeitsschutz bestehend aus:

Sicherheitsset Arbeitsschutz
- jeweils mit Aufbewahrungsbox passend zum Schrank und Beschriftungsschildern
- 8 x Vollsicht-Schutzbrille, Sichtscheibe DIN P, farblos
- 17 x Schutzbrille (Nylonbrille), Gläser farblos, mit Bügel und Seitenschutz
- 17 x Gehör-Schützer nach EN 352, Bügel und Kapsel aus Kunststoff

liefern, montieren und einräumen
Menge: 1,000 St

**01.05.0200 Werkzeugsatz Holz**
Werkzeugsätze Holz bestehend aus:

Stechbeitel 10 mm
- 16 x Stechbeitel mit Weißbuchenheft, Klingenbreite 10 mm, nach DIN 5139
- Werkzeugblock, Buche massiv, mit 16 Bohrungen und Werkzeugblockschild mit Abbildung und Schriftzug
- Fachbodenschild zum Einsortieren in die Schränke mit Abbildung und Schriftzug -Stechbeitel-

Stechbeitel 16 mm
- 16 x Stechbeitel mit Weißbuchenheft, Klingenbreite 16 mm, nach DIN 5139
- Werkzeugblock, Buche massiv, mit 16 Bohrungen und Werkzeugblockschild mit Abbildung und Schriftzug
- Fachbodenschild zum Einsortieren in die Schränke mit Abbildung und Schriftzug -Stechbeitel-

Hohlbeitel 14 mm
- 16 x Hohlbeitel mit Weißbuchenheft, Klingenbreite 14 mm, nach DIN 5142
- Werkzeugblock, Buche massiv, mit 16 Bohrungen und Werkzeugblockschild mit Abbildung und Schriftzug
- Fachbodenschild zum Einsortieren in die Schränke mit Abbildung und Schriftzug -Hohlbeitel-

Flachstumpfraspel 250 mm, Hieb 2
- 16 x Flachstumpfraspel mit Kunststoffheft, Länge 250 mm, Querschnitt ca. 25 x 8 mm, Hieb 2, nach DIN 7263 A
- Werkzeugblock, Buche massiv, mit 16 Bohrungen und Werkzeugblockschild mit Abbildung und Schriftzug
- Fachbodenschild zum Einsortieren in die Schränke mit Abbildung und Schriftzug -Flachstumpfraspel-

Halbrundraspel 250 mm, Hieb 2
- 16 x Halbrundraspel mit Kunststoffheft, Länge 250 mm, Querschnitt ca. 25 x 8 mm, Hieb 2, nach DIN 7263 C
- Werkzeugblock, Buche massiv, mit 16 Bohrungen und Werkzeugblockschild mit Abbildung und Schriftzug
- Fachbodenschild zum Einsortieren in die Schränke mit Abbildung und Schriftzug -Halbrundraspel-

Kabinettfeile 250 mm, Hieb 1
- 16 x Kabinettfeile mit Kunststoffheft, Länge 250 mm, Querschnitt ca. 30x7 mm, Hieb 1
- Werkzeugblock, Buche massiv, mit 16 Bohrungen und Werkzeugblockschild mit Abbildung und Schriftzug
- Fachbodenschild zum Einsortieren in die Schränke mit Abbildung und Schriftzug -Kabinettfeile-

Rundraspel 250 mm, Hieb 2
- 16 x Rundraspel mit Kunststoffheft, Länge 250 mm, Querschnitt ca. 11,5 mm, Hieb 2, nach DIN 7263 A
- Werkzeugblock, Buche massiv, mit 16 Bohrungen und Werkzeugblockschild mit Abbildung und Schriftzug
- Fachbodenschild zum Einsortieren in die Schränke mit Abbildung und Schriftzug -Rundraspel-

Ziehklinge
- 8 x Ziehklinge, rechteckig, Maße ca. 150 x 60 x 1 mm,  aus gehärtetem Bandstahl
- Werkzeugblock, Buche massiv, mit zwei Längsnuten und Werkzeugblockschild mit Abbildung und Schriftzug
- Fachbodenschild zum Einsortieren in die Schränke mit Abbildung und Schriftzug -Ziehklinge-

Ziehklinge
- 8 x Ziehklinge, Schwanenhals-Form, Maße ca. 130 x 80 x 1 mm, aus gehärtetem Bandstahl
- Werkzeugblock, Buche massiv, mit zwei Längsnuten und Werkzeugblockschild mit Abbildung und Schriftzug
- Fachbodenschild zum Einsortieren in die Schränke mit Abbildung und Schriftzug -Ziehklinge-

Schleifklotz
- 16 x Schleifklotz, Maße ca. 120 x 60 x 40 mm, aus Presskork
- 2 x Sperrholz-Behälter für aufgeführte Schleifklotze und Schild mit Abbildung und Schriftzug
- Fachbodenschild zum Einsortieren in die Schränke mit Abbildung und Schriftzug -Schleifklotz-

Schleifpapier
- für Holz-, Metall-, Lack- und Kunststoffbearbeitung
- 16 x Schleifpapier Korn 60, Bogengröße 230x280 mm
- 16 x Schleifpapier Korn 100, Bogengröße 230x280 mm
- 16 x Schleifpapier Korn 120, Bogengröße 230x280 mm
- 16 x Schleifpapier Korn 180, Bogengröße 230x280 mm
- Schriftzug -Schleifpapier- für Lagerung in der Holzschublade

Abziehstein
- 2 x APEX-Wasserabziehstein, Größe 4 K, ca. 100 x 50 x 20 mm, Kombination mittel/fein
- Sperrholz-Behälter für aufgeführte Wasserabziehsteine und Schild mit Abbildung und Schriftzug
- Fachbodenschild zum Einsortieren in die Schränke mit Abbildung und Schriftzug -Abziehstein-

Zugsäge
- 16 x Präzisions-Zugsäge für Feinschnitte, Blattlänge ca. 300 mm, 14 Zähne pro Zoll, 3-fach diamant ausgeschliffene Zugzähne, extrem dünnes Sägeblatt aus hochwertigen Karbonstahl, Sägeblatt schnell wechselbar, ohne Rücken, mit Komfortgriff
- 2 x Werkzeugblock, Buche massiv, jeweils mit ausgeklinkten Zahnleisten und Werkzeugblockschild mit Abbildung und Schriftzug für 8 Sägen
- 2 x Fachbodenschild zum Einsortieren in die Schränke mit Abbildung und Schriftzug -Zugsäge-

Feinsäge 250
- 16 x Feinsäge mit Hohlschliff, Länge 250 mm, gerade
- 2 x Werkzeugblock, Buche massiv jeweils mit Schlitzen und Werkzeugblockschild mit Abbildung und Schriftzug
- 2 x Fachbodenschild zum Einsortieren in die Schränke mit Abbildung und Schriftzug -Feinsäge-

Laubsägebogen
- 16 x Laubsägebogen mit verstellbaren Hebeln für werkzeuglose Sägeblattspannung, Hebel beidseitig wechselbar, Ausladung 320 mm, Laubsägebogen aus hochglanzvernickeltem Stahlrohr
- 16 Pack a 12 Laubsägeblätter für Holz + Kunststoff, Stärke 1(fein), Länge ca. 130 mm, mit rundem Rücken, gehärtet
- 16 Pack a 12 Laubsägeblätter für Holz + Kunststoff, Stärke 3(mittel), Länge ca. 130 mm, mit rundem Rücken, gehärtet
- 16 Pack a 12 Laubsägeblätter für Holz + Kunststoff, Stärke 6(grob), Länge ca. 130 mm, mit rundem Rücken, gehärtet
- 16 Pack a 12 Laubsägeblätter für Metall, Stärke 0(fein), Länge ca. 130 mm, mit rundem Rücken, gehärtet
- 16 Pack a 12 Laubsägeblätter für Metall, Stärke 3(mittel), Länge ca. 130 mm, mit rundem Rücken, gehärtet
- 16 Pack a 12 Laubsägeblätter für Metall, Stärke 7(grob), Länge ca. 130 mm, mit rundem Rücken, gehärtet
- 2 x Werkzeugblock zum Einstecken von 8 Laubsägebogen und Werkzeugblockschild mit Abbildung und Schriftzug
- 2 x Fachbodenschild zum Einsortieren in die Schränke mit Abbildung und Schriftzug -Laubsägebogen-

Schreinerklüpfel
- 16 x Schreinerklüpfel, Kopf aus massivem Buchenholz, Eschenstiel lackiert, Kopflänge 100 mm, Gesamtlänge ca. 320 mm
- 4 x Werkzeugblock, Buche massiv, mit jeweils 4 Halterungen und Werkzeugblockschild mit Abbildung und Schriftzug
- 4 x Fachbodenschild zum Einsortieren in die Schränke mit Abbildung und Schriftzug -Schreinerklüpfel-

Schreinerhammer
- 16 x Schreinerhammer, Bahnhöhe 22 mm, Eschenstiel poliert und geschweift
- 2 x Werkzeugblock, Buche massiv, mit jeweils 8 Halterungen und Werkzeugblockschild mit Abbildung und Schriftzug
- 2 x Fachbodenschild zum Einsortieren in die Schränke mit Abbildung und Schriftzug -Schreinerhammer-

Vorstecher
- 16 x Vorstecher mit Rundspitze und Kunststoffheft
- Klingenlänge 100 mm, Klingendurchmesser 100 mm
- Klinge aus vernickelten Spezialstahl
- Werkzeugblock, Buche massiv, mit passenden Bohrungen und Werkzeugblockschild mit Abbildung und Schriftzug
- Fachbodenschild zum Einsortieren in die Schränke mit Abbildung und Schriftzug -Vorstecher-

Meterstab
- 16 x Natur-Holzglieder-Maßstab, Länge 2 m, naturlackiert
- Werkzeugblock, Buche massiv, mit passenden Bohrungen und Werkzeugblockschild mit Abbildung und Schriftzug
- Fachbodenschild zum Einsortieren in die Schränke mit Abbildung und Schriftzug -Holzgliedermassstab-

Schreinerwinkel 200
- 16 x Schreinerwinkel 200 mm
- mit Bucheholz- und Stahlschenkel (mit 2 Maßskalen) sowie Gehrungsanschlag
- 2 x Werkzeugblock, jeweils mit Werkzeugklemmleiste geeignet für Schreinerwinkel und Werkzeugblockschild mit Abbildung und Schriftzug
- 2 x Fachbodenschild zum Einsortieren in die Schränke mit Abbildung und Schriftzug -Schreinerwinkel-

Schreinerschmiege 250
- 8 x Schreinerschmiege 250 mm
- Schenkel aus Alu-Profil 30 x 12 mm, geschliffene Stahlschiene, Breite 30 mm, mit Feststellschraube und Flügelmutter
- Werkzeugblock, Buche massiv, mit passenden Bohrungen und Werkzeugblockschild mit Abbildung und Schriftzug
- 2 x Fachbodenschild zum Einsortieren in die Schränke mit Abbildung und Schriftzug -Schmiege-

Streichmaß
- 8 x Streichmaß, Länge 220 mm, aus Rotbuche, geölt, mit zwei einzeln verstellbaren Anreißstäben und eingelegter Kunststoff-Skala
- Werkzeugblock, Buche massiv, mit passenden Bohrungen und Werkzeugblockschild mit Abbildung und Schriftzug
- Fachbodenschild zum Einsortieren in die Schränke mit Abbildung und Schriftzug -Streichmaß-

Gurtrahmenspanner
- 4 x Rahmenspanner mit Gurt, einstellbare Bandklemme
- Gurt ca. 4000 x 25 mm mit Feststellklemmer
- Schriftzug -Rahmenspanner- für Lagerung in der Holzschublade

Schrankbeschriftung
- Schranktürschild mit Schriftzug -Werkzeuge Holz-

liefern, einräumen und Block/Schrankinnenausstattung beschriften
Menge: 1,000 St

**01.05.0210 Werkzeugsatz Metall**
Werkzeugsätze Metall bestehend aus:

Flachstumpffeile 200 mm, Hieb 2
- 16 x Flachstumpffeile mit Kunststoffheft, Länge 200 mm, Querschnitt ca. 20 x 5 mm, Hieb 2, nach DIN 7261 A
- Werkzeugblock, Buche massiv, mit 16 Bohrungen und Werkzeugblockschild mit Abbildung und Schriftzug
- Fachbodenschild zum Einsortieren in die Schränke mit Abbildung und Schriftzug -Flachfeile-

Halbrundfeile 200 mm, Hieb 2
- 16 x Halbrundfeile mit Kunststoffheft, Länge 200 mm, Querschnitt ca. 20 x 6 mm, Hieb 2, nach DIN 7261 E
- Werkzeugblock, Buche massiv, mit 16 Bohrungen und Werkzeugblockschild mit Abbildung und Schriftzug
- Fachbodenschild zum Einsortieren in die Schränke mit Abbildung und Schriftzug -Halbrundfeile-

Leichtmetallfeile 250 mm, Hieb 2
- 16 x Leichtmetallfeile mit Kunststoffheft, Länge 250 mm, Querschnitt ca. 25 x 6 mm, Hieb 2
- Werkzeugblock, Buche massiv, mit 16 Bohrungen und Werkzeugblockschild mit Abbildung und Schriftzug für 16 Feilen
- Fachbodenschild zum Einsortieren in die Schränke mit Abbildung und Schriftzug -Leichtmetallfeile-

Rundfeile 200 mm, Hieb 2
- 16 x Rundfeile mit Kunststoffheft, Länge 200 mm, Querschnitt ca. 7,5 mm, Hieb 2, nach DIN 7261 F
- Werkzeugblock, Buche massiv, mit 16 Bohrungen und Werkzeugblockschild mit Abbildung und Schriftzug
- Fachbodenschild zum Einsortieren in die Schränke mit Abbildung und Schriftzug -Rundfeile-

Vierkantfeile 200 mm, Hieb 2
- 16 x Vierkantfeile mit Kunststoffheft, Länge 200 mm, Querschnitt ca. 8 mm, Hieb 2, nach DIN 7261 D
- Werkzeugblock, Buche massiv, mit 16 Bohrungen und Werkzeugblockschild mit Abbildung und Schriftzug
- Fachbodenschild zum Einsortieren in die Schränke mit Abbildung und Schriftzug -Vierkantfeile-

Dreikantfeile 200 mm, Hieb 2
- 16 x Dreikantfeile mit Kunststoffheft, Länge 200 mm, Querschnitt ca. 15 mm, Hieb 2, nach DIN 7261 C
- Werkzeugblock, Buche massiv, mit 16 Bohrungen und Werkzeugblockschild mit Abbildung und Schriftzug
- Fachbodenschild zum Einsortieren in die Schränke mit Abbildung und Schriftzug -Dreikantfeile-

Schlüsselfeilensatz
- 8 x Schlüsselfeilensatz (6-teilig: flachstumpf, halbrund, dreikant, vierkant, rund, flachspitz), mit Kunststofftasche, je Feile 100 mm, Hieb 2, mit Holzheft
- Schriftzug -Schlüsselfeilensatz- für Lagerung in der Holzschublade

Metallsägebogen
- 16 x Metallsägebogen aus Vierkantrohr, mit Bi-Metallblatt 300 mm, Gewicht ca. 450 g, Qualitätsausführung mit Pistolengriff und 2-K-heft, mit doppelseitiger Blattspannung
- 2 x Werkzeugblock, Buche massiv, für 8 Metallsägen und Werkzeugblockschild mit Abbildung und Schriftzug
- 2 x Fachbodenschild zum Einsortieren in die Schränke mit Abbildung und Schriftzug -Metallsägebogen-
- zusätzlich 16 x Metallsägeblatt Bimetall, HSS-duoflex, 300 x 13 x 0,65 mm, einseitig gezahnt

Goldschmiedeschere
- 16 x Goldschmiedeschere 180 mm, gerade, mit Augen, schwarz lackiert, stahlgeschmiedet, Schneiden poliert
- Werkzeugblock, Buche massiv, mit 8 Bohrungen und Werkzeugblockschild mit Abbildung und Schriftzug
- Fachbodenschild zum Einsortieren in die Schränke mit Abbildung und Schriftzug -Goldschmiedeschere-

Figurenschere
- 3 x Figurenschere 240 mm, Ausführung rechts, mit Hebelunterstützung, Schneidleistung bis 1,5 mm, geeignet für Kurvenschnitte, Scherekopf aus Edelstahl, Griffe mit schweren Kunststoffhüllen
- 1 x Figurenschere 240 mm, Ausführung links, mit Hebelunterstützung, Schneidleistung bis 1,5 mm, geeignet für Kurvenschnitte, Scherekopf aus Edelstahl, Griffe mit schweren Kunststoffhüllen
- Werkzeugblock, Buche massiv, mit 4 Bohrungen und Werkzeugblockschild mit Abbildung und Schriftzug
- Fachbodenschild zum Einsortieren in die Schränke mit Abbildung und Schriftzug -Figurenschere-

Flachzange
- 16 x Flachzange mit kurzem Maul, Länge 160 mm, nach DIN ISO 5745, gesenkgeschmiedet aus Spezial-Werkzeugstahl, Greifflächen geriffelt, feinpolierte Oberfläche, korrosionsgeschützt, Griffe mit rutscharmer PVC-Tauchbeschichtung
- 2 x Werkzeugblock, Buche massiv, mit 8 Bohrungen und Werkzeugblockschild mit Abbildung und Schriftzug
- 2 x Fachbodenschild zum Einsortieren in die Schränke mit Abbildung und Schriftzug -Flachzange kurzes Maul-

Rundzange
- 16 x Rundzange mit kurzem Maul, Länge 160 mm, nach DIN ISO 5745, gesenkgeschmiedet aus Spezial-Werkzeugstahl, Greifflächen geriffelt, feinpolierte Oberfläche, korrisionsgeschützt, Griffe mit rutscharmer PVC-Tauchbeschichtung
- 2 x Werkzeugblock, Buche massiv, mit 8 Bohrungen und Werkzeugblockschild mit Abbildung und Schriftzug
- 2 x Fachbodenschild zum Einsortieren in die Schränke mit Abbildung und Schriftzug -Rundzange kurzes Maul-

Seitenschneider
- 16 x Seitenschneider, Länge 160 mm, nach DIN ISO 5749, für weichen und mittelharten Draht, gesenkgeschmiedet aus Spezial-Werkzeugstahl, mit feiner Präzisionsschneide, gehärtet auf ca. 60 HRC, Griffe mit rutscharmer PVC-Tauchbeschichtung
- 2 x Werkzeugblock, Buche massiv, mit 8 Bohrungen und Werkzeugblockschild mit Abbildung und Schriftzug
- 2 x Fachbodenschild zum Einsortieren in die Schränke mit Abbildung und Schriftzug -Seitenschneider-

Mechanikerzange
- 16 x Mechanikerzange, Länge 200 mm, nach DIN ISO 5745, ohne Schneide, flachrunde Spitzen, gesenkgeschmiedet aus Spezial-Werkzeugstahl, Greifflächen glatt, feinpolierte Oberfläche, korrisionsgeschützt, Griffe mit rutscharmer PVC-Tauchbeschichtung
- 2 x Werkzeugblock, Buche massiv, mit 8 Bohrungen und Werkzeugblockschild mit Abbildung und Schriftzug
- 2 x Fachbodenschild zum Einsortieren in die Schränke mit Abbildung und Schriftzug -Mechanikerzange-

Kombizange
- 8 x Kombizange, Länge 160 mm, mit flacher Schneide und Facettenschliff nach DIN ISO 5746, Griffe PVC-Tauchbeschichtung rot, aus Spezial-Werkzeugstahl, poliert,Greifflächen geriffelt
- Werkzeugblock, Buche massiv, mit 8 Bohrungen und Werkzeugblockschild mit Abbildung und Schriftzug
- Fachbodenschild zum Einsortieren in die Schränke mit Abbildung und Schriftzug -Kombizange-

Hebelvornschneider
- 4 x Hebelvornschneider, Länge 180 mm, nach DIN 5239, mit vierfachem Gewerbe für Stahldraht, max. 3,0 mm D, Schneiden induktiv gehärtet, Ausführung: rot lackiert
- Werkzeugblock, Buche massiv, mit 8 Bohrungen und Werkzeugblockschild mit Abbildung und Schriftzug
- Fachbodenschild zum Einsortieren in die Schränke mit Abbildung und Schriftzug -Hebelvornschneider-

Schlosserhammer
- 16 x Schlosserhammer 300 g, nach DIN 1041, mit poliertem geschweiftem Eschenstiel
- 2 x Werkzeugblock mit Halter und Werkzeugblockschild mit Abbildung und Schriftzug
- 2 x Fachbodenschild zum Einsortieren in die Schränke mit Abbildung und Schriftzug -Schlosserhammer-

Körner
- 16 x Hochleistungskörner nach DIN 7250, Länge 120 mm, Durchmesser 12 mm, aus achtkantigem CV-Lufthärtrstahl, ganz durchgehärtet, Kopf vergütet
- Werkzeugblock, Buche massiv, 16 Bohrungen und Werkzeugblockschild mit Abbildung und Schriftzug
- Fachbodenschild zum Einsortieren in die Schränke mit Abbildung und Schriftzug -Körner-

Messschieber
- 8 x Präzisions-Messschieber, Messbereich 150 mm, Nonius 1/20, aus Stahl, ganz gehärtet, rostfrei, mattverchromt, mit Kreuzspitzen und Tiefenmaß, Momentfeststellung und Tabelle (auf Rückseite)
- Werkzeugblock, Buche massiv, mit 8 Bohrungen und Werkzeugblockschild mit Abbildung und Schriftzug
- Fachbodenschild zum Einsortieren in die Schränke mit Abbildung und Schriftzug -Messschieber-

Reissnadel
- 8 x Reissnadel gerade, Länge 175 mm, mit gerändeltem Griff 80 mm und eingeschraubter Nadel D 4 mm, aus Chrom-Vanadium-Stahl, mit gehärteten Spitzen
- Werkzeugblock, Buche massiv, mit 8 Bohrungen und Werkzeugblockschild mit Abbildung und Schriftzug
- Fachbodenschild zum Einsortieren in die Schränke mit Abbildung und Schriftzug -Reissnadel-

Schlosserwinkel
- 16 x Schlosserwinkel mit Anschlag, Schenkellängen 150 x 100 mm, aus Spezialstahl, verzinkt, Anschlag aus T-Profil gezogen, winkelgerecht gemäß Werksnorm
- 2 x Werkzeugblock, Buche massiv, für 8 Werkzeuge und Werkzeugblockschild mit Abbildung und Schriftzug
- 2 x Fachbodenschild zum Einsortieren in die Schränke mit Abbildung und Schriftzug -Anschlagwinkel-

Federspitzzirkel
- 8 x Präzisions-Federspitzzirkel, Länge 200 mm, nach DIN 6487, starke Ausführung, kantige Schenkel, mit Schnellspannmutter, geschliffen und poliert, Spitzen und Messflächen gehärtet
- Werkzeugblock, Buche massiv, mit 8 Bohrungen und Werkzeugblockschild mit Abbildung und Schriftzug
- Fachbodenschild zum Einsortieren in die Schränke mit Abbildung und Schriftzug -Federspitzzirkel-

Gewindeschneidzeug-Sortiment
- 16 x Gewindeschneidzeug-Sortiment nach DIN 352, in Stahlblechkasten jeweils mit:
- Gewindebohrersatz M 3, 4, 5, 6, 8, 10
- Schneideisen M 2, 4, 5, 6, 8, 10
- Windeisen verstellbar
- Schneideisenhalter 25 x 9 mm

Schrankbeschriftung
- Schranktürschild mit Schriftzug -Werkzeuge Metall-

liefern, einräumen und Block/Schrankinnenausstattung beschriften
Menge: 1,000 St

**01.05.0220 Werkzeugsatz Universal**
Werkzeugsätze Universal bestehend aus:

Schraubdreher PH 1
- 16 x Kreuzschlitz-Schraubendreher Größe PH 1, DIN ISO 8764 (DIN 5262), Klingenlänge 80 mm, Klinge aus hochlegiertem CV-Spezialstahl, verchromt, mit brünierter Spitze, mit ergonomischem Griff aus Spezialkunststoff, hochschlagfest, isolierend, hitzebeständig, splitterfrei und lösemittelbeständig, mit Aufhängeloch
- Werkzeugblock, Buche massiv, mit 16 Bohrungen und Werkzeugblockschild mit Schriftzug -Schraubendreher PH-
- Fachbodenschild zum Einsortieren in die Schränke mit Schriftzug -Schraubendreher PH-

Schraubdreher PH 2
- 16 x Kreuzschlitz-Schraubendreher Größe PH 2, DIN ISO 8764 (DIN 5262), Klingenlänge 100 mm, Klinge aus hochlegiertem CV-Spezialstahl, verchromt, mit brünierter Spitze, mit ergonomischem Griff aus Spezialkunststoff, hochschlagfest, isolierend, hitzebeständig, splitterfrei und lösemittelbeständig, mit Aufhängeloch
- Werkzeugblock, Buche massiv, mit 16 Bohrungen und Werkzeugblockschild mit Schriftzug -Schraubendreher PH-
- Fachbodenschild zum Einsortieren in die Schränke mit Schriftzug -Schraubendreher PH-

Schraubdreher PZ 1
- 16 x Kreuzschlitz-Schraubendreher Größe PZ 1, DIN ISO 8764 (DIN 5262), Klingenlänge 80 mm, Klinge aus hochlegiertem CV-Spezialstahl, verchromt, mit brünierter Spitze, mit ergonomischem Griff aus Spezialkunststoff, hochschlagfest, isolierend, hitzebeständig, splitterfrei und lösemittelbeständig, mit Aufhängeloch
- Werkzeugblock, Buche massiv, mit 16 Bohrungen und Werkzeugblockschild mit Schriftzug -Schraubendreher PZ-
- Fachbodenschild zum Einsortieren in die Schränke mit Schriftzug -Schraubendreher PZ-

Schraubdreher PZ 2
- 16 x Kreuzschlitz-Schraubendreher Größe PZ 2, DIN ISO 8764 (DIN 5262), Klingenlänge 100 mm, Klinge aus hochlegiertem CV-Spezialstahl, verchromt, mit brünierter Spitze, mit ergonomischem Griff aus Spezialkunststoff, hochschlagfest, isolierend, hitzebeständig, splitterfrei und lösemittelbeständig, mit Aufhängeloch
- Werkzeugblock, Buche massiv, mit 16 Bohrungen und Werkzeugblockschild mit Schriftzug -Schraubendreher PZ-
- Fachbodenschild zum Einsortieren in die Schränke mit Schriftzug -Schraubendreher PZ-

Schraubendreher TORX Größe T 15
- 8 x Torx-Schraubendreher Größe T 15, Grifflänge 80 mm, Klingenlänge 80 mm, Klinge aus hochlegiertem CV-Spezialstahl, verchromt, mit brünierter Spitze, mit ergonomischem Griff aus Spezialkunststoff, hochschlagfest, isolierend, hitzebeständig, splitterfrei und lösemittelbeständig, mit Aufhängeloch
- Werkzeugblock, Buche massiv, mit 8 Bohrungen und Werkzeugblockschild mit Schriftzug -Schraubendreher Schlitz-
- Fachbodenschild zum Einsortieren in die Schränke mit Schriftzug -Schraubendreher Torx-

Schraubendreher TORX Größe T 20
- 8 x Torx-Schraubendreher Größe T 20, Grifflänge 90 mm, Klingenlänge 100 mm, Klinge aus hochlegiertem CV-Spezialstahl, verchromt, mit brünierter Spitze, mit ergonomischem Griff aus Spezialkunststoff, hochschlagfest, isolierend, hitzebeständig, splitterfrei und lösemittelbeständig, mit Aufhängeloch
- Werkzeugblock, Buche massiv, mit 8 Bohrungen und Werkzeugblockschild mit Schriftzug -Schraubendreher Schlitz-
- Fachbodenschild zum Einsortieren in die Schränke mit Schriftzug -Schraubendreher Torx-

Schraubendreher TORX Größe T 25
- 8 x Torx-Schraubendreher Größe T 25, Grifflänge 90 mm, Klingenlänge 100 mm, Klinge aus hochlegiertem CV-Spezialstahl, verchromt, mit brünierter Spitze, mit ergonomischem Griff aus Spezialkunststoff, hochschlagfest, isolierend, hitzebeständig, splitterfrei und lösemittelbeständig, mit Aufhängeloch
- Werkzeugblock, Buche massiv, mit 8 Bohrungen und Werkzeugblockschild mit Schriftzug -Schraubendreher Schlitz-
- Fachbodenschild zum Einsortieren in die Schränke mit Schriftzug -Schraubendreher Torx-

Handsenker
- 8 x Handsenker 90°, 3-schneidig, HSS-Stahl, Bohr-D 16 mm, Länge 135 mm, aus bestem Werkzeugstahl, mit Kunststoffheft
- Werkzeugblock, Buche massiv, mit 8 Bohrungen und Werkzeugblockschild mit Schriftzug -Handsenker-
- Fachbodenschild zum Einsortieren in die Schränke mit Schriftzug -Handsenker-

16 x Cuttermesser
- 16 x Cuttermesser, Länge 160 mm, mit Abbrechklingen, Klingenbreite 18 mm, mit verstellbarem Klingenhalter, Ausführung Kunststoff, mit Metallführung, mit automatischem Klingenrückzug und ergonischem Griff, mit 5 Ersatzklingen
- 2 x Werkzeugblock, Buche massiv, mit 8 Bohrungen und Werkzeugblockschild mit Schriftzug -Cuttermesser-
- 2 x Fachbodenschild zum Einsortieren in die Schränke mit Schriftzug -Cuttermesser-

Allzweckschere
- 16 x Allzweckschere 190 mm, Scherenkopf aus rostfreiem Edelstahl, Schneiden gezahnt, mit bruchsicheren Kunststoffgriff, mit praktischem Verschluss, für  Blech sowie weichen Draht oder Bandeisen, Stoff, Pappe, Kunststoffe, etc.
- 2 x Werkzeugblock, Buche massiv, mit 8 Bohrungen und Werkzeugblockschild mit Schriftzug -Mehrzweckschere-
- Fachbodenschild zum Einsortieren in die Schränke mit Schriftzug -Mehrzweckschere-

Papierschere
- 16 x Papierschere, Länge 160 mm (6 Zoll), aus rostfreiem, gehärteten Edelstahl, 56 Rockwell, Scherenblätter präzise angeschliffen und verschraubt, ergonomisch geformte Scherengriffe aus bruchfestem ABS-Kunststoff, Farbe schwarz, hochschlagfest und spülmaschinenfest
- Werkzeugblock, Buche massiv, mit 16 Bohrungen und Werkzeugblockschild mit Schriftzug -Papierschere-
- Fachbodenschild zum Einsortieren in die Schränke mit Schriftzug -Papierschere-

Federmaßstab
- 16 x Federmaßstab L/B/D: 400 x 18 x 0,5 mm, DIN 2768 m, Teilung 0,5/1 mm, rostfrei, biegsame Ausführung, schmaler Querschnitt, aus rostfreiem Federbandstahl, blendfreie mattierte Oberfläche, geätzte Teilung mit deutlicher Ablesung und schwarzen Ziffern
- Werkzeugblock, Buche massiv, mit Längsnut und Werkzeugblockschild mit Schriftzug -Federmaßstab- für 16 Federmaßstäbe
- Fachbodenschild zum Einsortieren in die Schränke mit Schriftzug -Federmaßstab-

Rollbandmaß
- 2 x Rollbandmaß 5m
- mit Gehäuse
- Schriftzug -Rollbandmaß- für Lagerung in der Holzschublade

Bogenzirkel
- 8 x Spitzzirkel DIN 6486, Länge 150 mm, mit Stellbogen, aus rostfreiem Stahl, geschmiedet, nach DIN 6486, mit durchgestecktem Gewerbe und Nietscharnier, geschliffen und poliert, Spitzen gehärtet
- Werkzeugblock, Buche massiv, mit 8 Bohrungen und Werkzeugblockschild mit Schriftzug -Bogenzirkel-
- Fachbodenschild zum Einsortieren in die Schränke mit Schriftzug -Bogenzirkel-

PUK-Säge
- 16 x PUK Handbügelsäge (Kleine Handsäge), Blattlänge 150 mm, Gesamtlänge 290 mm mit rotem Griff, feststehend, Bügel hochglanzverzinkt
- Werkzeugblock, Buche massiv, mit 16 Bohrungen und Werkzeugblockschild mit Schriftzug -PUK-Säge-
- Fachbodenschild zum Einsortieren in die Schränke mit Schriftzug -PUK-Säge-
- 2 Pack PUK-Universalsägeblatt Holz, L=150 mm, Zahnung 1,0 mm, 25 Z/Zoll, Pack=12 St.
- 2 Pack PUK-Universalsägeblatt Metall, L=150 mm, Zahnung 0,8 mm, 32 Z/Zoll, Pack=12 St.

Leimzwinge 40
- 16 x Leimzwinge, Spannweite 40 mm, Länge 100 mm, Breite 17 mm, aus Stahlblech gepresst, mit starker Feder und Plastik-Klemmschutz
- 2 x Werkzeugblock, Buche massiv, mit 8 Bohrungen und Werkzeugblockschild mit Schriftzug -Leimzwinge-
- 2 x Fachbodenschild zum Einsortieren in die Schränke mit Schriftzug -Leimzwinge-

Leimzwinge 60
- 16 x Leimzwinge, Spannweite 60 mm, Länge 150 mm, Breite 25 mm, aus Stahlblech gepresst, mit starker Feder und Plastik-Klemmschutz
- 2 x Werkzeugblock, Buche massiv, mit 8 Bohrungen und Werkzeugblockschild mit Schriftzug -Leimzwinge-
- 2 x Fachbodenschild zum Einsortieren in die Schränke mit Schriftzug -Leimzwinge-

Plastikhammer
- 8 x Plastikhammer (Ausbeulhammer), Kopfdurchmesser 22mm, mit transparenten, wechselbaren Pastikschlagköpfen und Eschenstiel
- Werkzeugblock, Buche massiv, mit 8 Bohrungen und Werkzeugblockschild mit Schriftzug -Plastikhammer-
- Fachbodenschild zum Einsortieren in die Schränke mit Schriftzug -Plastikhammer-

Kneifzange
- 8 x Kneifzange 160 mm, nach DIN ISO 9243, Griffe mit PVC-Tauchbeschichtung, rot, aus Spezial-Werkzeugstahl, Schneidkanten induktiv gehärtet, Schneidenhärte 54-58 HRC
- Werkzeugblock, Buche massiv, mit 8 Bohrungen und Werkzeugblockschild mit Schriftzug -Kneifzange-
- Fachbodenschild zum Einsortieren in die Schränke mit Schriftzug -Kneifzange-

Wasserpumpenzange
- 4 x Wasserpumpenzange, Länge 250 mm, nach DIN ISO 8976, gesenkgeschmiedet, aus CV-Stahl, mit durchgestecktem Gelenk (6- bzw. 7-fach Raste), poliert, rot lackiert, Griffe ohne Beschichtung
- Schriftzug -Wasserpumpenzange- für Lagerung in der Holzschublade

Feilenbürste
- 8 x Feilenbürste, Gesamtlänge 250 mm, mit Kratzband, Besatz 115 x 40 mm, Körper aus Holz
- Werkzeugblock, Buche massiv, mit 8 Bohrungen und Werkzeugblockschild mit Schriftzug -Feilenbürste-
- Fachbodenschild zum Einsortieren in die Schränke mit Schriftzug -Feilenbürste-

Gabelschlüssel-Satz
- 1 x Gabel-Ringschlüssel-Satz 6-22 mm, 8-tlg., aus CV-Stahl, Schlüsselweiten 6x7 / 8x9 / 10x11 / 12x13 / 14x15 / 16x17 / 18x19 / 20x22 mm
- im Karton verpackt

Sechskant-Stiftschlüssel
- 2 x Sechskant-Stiftschlüssel-Sortiment kurz, 8-teilig, 2/2,5/3/4/5/6/8/19, aus Chrom-Vanadium-Stahl, vernickelt, in Plastiktasche
- Schriftzug -Sechskantschlüssel- für Lagerung in der Holzschublade

Sechskant-Stiftschlüssel
- 2 x Sechskant-Stiftschlüssel-Sortiment lang, 8-teilig, 2/2,5/3/4/5/6/8/19, aus Chrom-Vanadium-Stahl, vernickelt, im Drehhalter
- Schriftzug -Sechskantschlüssel- für Lagerung in der Holzschublade

Gehrungszwinge
- 8 x Gehrungszwinge, Spannzweite 75 mm, Länge 230 mm, aus Spritzguss, lackiert
- Schriftzug -Gehrungszwinge- für Lagerung in der Holzschublade

Rollgabelschlüssel
- 4 x Rollgabelschlüssel, Länge 200 mm, Spannweite 25 mm, aus CV-Stahl, geschmiedet und gehärtet, verchromt-poliert
- Schriftzug -Rollgabelschlüssel- für Lagerung in der Holzschublade

Schrankbeschriftung
- Schranktürschild mit Schriftzug -Werkzeuge Universal-

liefern, einräumen und Block/Schrankinnenausstattung beschriften
Menge: 1,000 St

**01.05.0230 Werkzeugsatz Elektronik**
Werkzeugsätze Elektro/Elektronik bestehend aus:

Elektronik-Flachzange
- 16 x Elektronik-Flachzange, Länge 130 mm, nach DIN ISO 9655, Greifflächen glatt, für feinste Arbeiten im Elektronikbereich, gesenkgeschmiedet, aus hochwertigem CV-Stahl, feinpoliert, brüniert, mit eingeschweißter Doppelblattfeder, Griffe mit rutscharmer PVC-Tauchbeschichtung, Farbe rot
- 2 x Werkzeugblock, Buche massiv, mit 8 Bohrungen und Werkzeugblockschild mit Schriftzug -Elektronik-Flachzange-
- 2 x Fachbodenschild zum Einsortieren in die Schränke mit Schriftzug -Elektronik-Flachzange-

Elektronik-Rundzange
- 16 x Elektronik-Rundzange, Länge 120 mm, nach DIN ISO 9655, Greifflächen glatt, für feinste Arbeiten im Elektronikbereich, gesenkgeschmiedet, aus hochwertigem CV-Stahl, feinpoliert, brüniert, mit eingeschweißter Doppelblattfeder, Griffe mit rutscharmer PVC-Tauchbeschichtung, Farbe rot
- 2 x Werkzeugblock, Buche massiv, mit 8 Bohrungen und Werkzeugblockschild mit Schriftzug -Elektronik-Rundzange-
- 2 x Fachbodenschild zum Einsortieren in die Schränke mit Schriftzug -Elektronik-Rundzange-

Elektronik-Spitzzange
- 16 x Elektronik-Spitzzange, Länge 130 mm, gerade, nach DIN ISO 9655, Greifflächen glatt, für feinste Arbeiten im Elektronikbereich, gesenkgeschmiedet, aus hochwertigem CV-Stahl, feinpoliert, brüniert, mit eingeschweißter Doppelblattfeder, Griffe mit rutscharmer PVC-Tauchbeschichtung, Farbe rot
- 2 x Werkzeugblock, Buche massiv, mit 8 Bohrungen und Werkzeugblockschild mit Schriftzug -Elektronik-Spitzzange-
- 2 x Fachbodenschild zum Einsortieren in die Schränke mit Schriftzug -Elektronik-Spitzzange-

Elektronik-Seitenschneider
- 16 x Elektronik-Seitenschneider, Länge 110 mm, nach DIN ISO 9654, mit Präzisionsschneide, für Kupferdrähte bis max. 1,5 mm D, für feinste Arbeiten im Elektronikbereich, gesenkgeschmiedet, aus hochwertigem CV-Stahl, feinpoliert, brüniert, mit eingeschweißter Doppelblattfeder, Griffe mit rutscharmer PVC-Tauchbeschichtung, Farbe rot
- 2 x Werkzeugblock, Buche massiv, mit 8 Bohrungen und Werkzeugblockschild mit Schriftzug -Elektronik-Seitenschneider-
- 2 x Fachbodenschild zum Einsortieren in die Schränke mit Schriftzug -Elektronik-Seitenschneider-

Elektronik-Abisolierzange
- 16 x Elektronik-Abisolierzange, Länge 125 mm, nach DIN ISO 9655, mit Präzisionsschneide, zum Abisolieren von Litzen bis 3 mm D, mit Stellschraube und Kontermutter, gesenkgeschmiedet, aus hochwertigem CV-Stahl, feinpoliert, brüniert, mit eingeschweißter Doppelblattfeder, Griffe mit rutscharmer PVC-Tauchbeschichtung, Farbe rot
- 2 x Werkzeugblock, Buche massiv, mit 8 Bohrungen und Werkzeugblockschild mit Schriftzug -Elektronik-Abisolierzange-
- 2 x Fachbodenschild zum Einsortieren in die Schränke mit Schriftzug -Elektronik-Abisolierzange-

Elektronik-Vornschneider
- 8 x Elektronik-Vornschneider, Länge 130 mm, nach DIN ISO 9654, mit Präzisionsschneide, für Kupferdrähte bis max. 1,5 mm Ø, für feinste Arbeiten im Elektronikbereich, gesenkgeschmiedet, aus hochwertigem CV-Stahl, feinpoliert, brüniert, mit eingeschweißter Doppelblattfeder, Griffe mit rutscharmer PVC-Tauchbeschichtung, Farbe rot
- Werkzeugblock, Buche massiv, mit 8 Bohrungen und Werkzeugblockschild mit Schriftzug -Elektronik-Vornschneider-
- Fachbodenschild zum Einsortieren in die Schränke mit Schriftzug -Elektronik-Vornschneider-

Elektronik-Schraubendreher Schlitz
- 16 x Elektronik-Schraubendreher Schlitz, Klingenbreite-/länge: 1,5 x 60 mm, Griff aus Cellulose-Acetat mit Feindrehzone, bewegliche Drehkappe, Kopffarbe gelb, Klinge aus hochlegiertem CV-Spezialstahl, durchgehend gehärtet, verchromt, mit brünierter Spitze
- Werkzeugblock, Buche massiv, mit 16 Bohrungen und Werkzeugblockschild mit Schriftzug -Elektronik-Schraubendreher-
- Fachbodenschild zum Einsortieren in die Schränke mit Schriftzug -Elektronik-Schraubendreher-

Elektronik-Schraubendreher Schlitz
- 16 x Elektronik-Schraubendreher Schlitz, Klingenbreite-/länge: 2,5 x 75 mm, Griff aus Cellulose-Acetat mit Feindrehzone, bewegliche Drehkappe, Kopffarbe gelb, Klinge aus hochlegiertem CV-Spezialstahl, durchgehend gehärtet, verchromt, mit brünierter Spitze
- Werkzeugblock, Buche massiv, mit 16 Bohrungen und Werkzeugblockschild mit Schriftzug -Elektronik-Schraubendreher-
- Fachbodenschild zum Einsortieren in die Schränke mit Schriftzug -Elektronik-Schraubendreher-

Elektronik-Schraubendreher Kreuzschlitz PH0
- 16 x Elektronik-Schraubendreher PH, Kreuzschlitz, Größe 0, Klinge 60 mm, Griff aus Cellulose-Acetat mit Feindrehzone, bewegliche Drehkappe, Kopffarbe rot, Klinge aus hochlegiertem CV-Spezialstahl, durchgehend gehärtet, verchromt, mit brünierter Spitze
- Werkzeugblock, Buche massiv, mit 16 Bohrungen und Werkzeugblockschild mit Schriftzug -Elektronik-Schraubendreher PH-
- Fachbodenschild zum Einsortieren in die Schränke mit Schriftzug -Elektronik-Schraubendreher PH-

Elektronik-Schraubendreher Kreuzschlitz PH1
- 16 x Elektronik-Schraubendreher PH, Kreuzschlitz, Größe 1, Klinge 80 mm, Griff aus Cellulose-Acetat mit Feindrehzone, bewegliche Drehkappe, Kopffarbe rot, Klinge aus hochlegiertem CV-Spezialstahl, durchgehend gehärtet, verchromt, mit brünierter Spitze
- Werkzeugblock, Buche massiv, mit 16 Bohrungen und Werkzeugblockschild mit Schriftzug -Elektronik-Schraubendreher PH-
- Fachbodenschild zum Einsortieren in die Schränke mit Schriftzug -Elektronik-Schraubendreher PH-

Entlötpumpe
- 16 x Entlötpumpe, Ausführung Kunststoff, antistatisch, Saugvolumen: 11,3 cm³, hohe Saugleistung, für rückschlagarmes Entlöten, ergonomische Form, geeignet für Entlötarbeiten an elektrostatisch gefährdeten Baugruppen, einfaches Reinigen der Pumpe sowie Austausch der Entlötspitze
- Werkzeugblock, Buche massiv, mit 16 Bohrungen und Werkzeugblockschild mit Schriftzug -Entlötpumpe-
- Fachbodenschild zum Einsortieren in die Schränke mit Schriftzug -Entlötpumpe-

Farbcode-Schlüssel
- 16 x Farbcode-Schlüssel (Widerstandsuhr) zum Ablesen der Werte von Widerständen
- Werkzeugblock, Buche massiv, mit Bohrungen und Werkzeugblockschild mit Schriftzug -Farbcode-Schlüssel-
- Fachbodenschild zum Einsortieren in die Schränke mit Schriftzug -Farbcode-Schlüssel-

Biegevorrichtung
- 16 x Abbiegevorrichtung (Biegehilfe) für Widerstände, in 5 Rastergrößen
- Werkzeugblock, Buche massiv, mit 16 Bohrungen und Werkzeugblockschild mit Schriftzug -Biegevorrichtung-
- Fachbodenschild zum Einsortieren in die Schränke mit Schriftzug -Biegevorrichtung-

Pinzette
- 16 x Präzisions-Pinzette, Länge 125 mm, gebogen, Spitzen abgerundet, Stahl gehärtet, rostfrei
- Werkzeugblock, Buche massiv, mit 16 Bohrungen und Werkzeugblockschild mit Schriftzug -Pinzette gebogen-
- Fachbodenschild zum Einsortieren in die Schränke mit Schriftzug -Pinzette gebogen-

Lötpinzette
- 16 x Lötpinzette, Länge 170 mm, gekreuzt, selbstfassend, mit Fiberauflage, Ausführung gerade, rostfrei
- Werkzeugblock, Buche massiv, mit 16 Bohrungen und Werkzeugblockschild mit Schriftzug -Lötpinzette gebogen-
- Fachbodenschild zum Einsortieren in die Schränke mit Schriftzug -Lötpinzette- gebogen-

Multimeter
- 16 x Digital-Multimeter VC 130 DMM, 18 Messbereiche, 12 mm hohe LC-Anzeige, handliches und vielseitiges Multimeter mit allen wichtigen
Messbereichen für viele Praxisaufgaben, 18 Messbereiche, mit 10 A/DC-Messbereich und Dioden- und Transistortest, gute Ablesbarkeit durch 12 mm hohe 2000 Count LC-Anzeige, entspricht der Sicherheitskategorie CAT III / 250 V, Lieferumfang: 1 Batterie (Typ 9 V Block), 1 Satz Messleitungen und Bedienungsanleitung
- 2 x Behälter mit Facheinteilung mit Schriftzug -Multimeter-
- 2 x Fachbodenschild zum Einsortieren in die Schränke mit Schriftzug -Multimeter-

Lötstation mit Aufbewahrung
- 16 x Power-Lötstation DIGITAL, mit 1 Lötkolben RT 80, 105 Watt, Digitale Lötstation mit elektronischer Temperaturregelung, mit Dauerlötspitze 2,2 mm meißelförmig, Ablageständer RH 80 mit Viskoseschwamm, Temperaturbereich stufenlos 150-450 Grad, Elektronikstation RDS 803 mit 230 V, Regeltechnik Resistronic, LC-Multifunktionsdisplay, Zuleitung: 1,5 m PVC-Leitung, Anheizleistung von 290 W, Anheizzeit: ca. 40 sec., Gewicht (mit Zuleitung) 130 g
- 16 x Lagerbox aus Furnierplatte ca. 260 x 300 x 150 mm, Ober- und Unterseite mit Ausklinkung zum Einlegen der Lötplatte und als Stapelauflage
- 16 x Lötplatte 290 x 250 mm, Stahlblech verzinkt, Stärke 1 mm, zum Schutz der Arbeitsflächen, beim Arbeiten mit Lötkolben
- 16 x Schild mit Schriftzug -Lötstation-

Platinen-Montagehalter
- 16 x Platinen-Montagehalter, maximale Aufspannfläche 260x160 mm
- Fachbodenschild zum Einsortieren in die Schränke mit Schriftzug -Platinen-Montagehalter-

Lötdrahtabroller
- 8 x Lötdrahtabroller mit schwerer Bodenplatte, für hohe Standfestigkeit für 250 g, 500 g und 1000 g-Lötdrahtspulen, optimales Abrollen unterschiedlicher Spulen durch konische Zentriermutter, flexibel gelagerte Lötdrahtführung für verschiedene Lötdraht-Durchmesser, schnelle Lötdrahtzufuhr in die gewünschte Position
- Behälter mit Schriftzug
- Fachbodenschild zum Einsortieren in die Schränke mit Schriftzug -Lötdrahtabroller-

Kabelabroller
- 1 x Kabelabroller mit Bestückung, B/T/H ca. 390 x 210 x 110 mm, mit 5 Einzelachsen für Schaltdrähte und Schaltlitzen und Aufnahme für Elektronik-Seitenschneider, aus Birke Multiplex 15 mm, Eckverbindung gezinkt, mit 3 Trennwänden (4 Gefache) fest verleimt, Oberflächen naturlackiert
- 1 x Kunststoff-Spule = 500 m Schaltdraht YV - rot, Außendurchmesser: 1,1 mm - Querschnitt 0,20 qmm
- 1 x Kunststoff-Spule = 500 m Schaltdraht YV - schwarz, Außendurchmesser: 1,1 mm - Querschnitt 0,20 qmm
- 1 x Kunststoff-Spule = 150 m Zwillingslitze LIY-Z - Farbe rot/schwarz - Querschnitt 2 x 0,14 qmm
- 1 x Entlötlitze - Breite 2,5 mm - Länge 15 m, flussmittelgetränkt nach F-SW 32.N
- 1 x Rolle = 91 m Schaltungs-Kupferdraht Ø 0,6 mm, verzinnt, Blankdraht für Schaltungsverdrahtungen
- Elektronik-Seitenschneider, Länge 110 mm, nach DIN ISO 9654, mit Präzisionsschneide
- Fachbodenschild zum Einsortieren in die Schränke mit Schriftzug -Kabelabroller-

Klemmstativ
- 8 x Klemmstativ Größe BxH: 260 x190 mm, Standfuss aus Gusseisen, 2 bewegliche Einspannklemmen, Linsen-D 60 mm, Vergrößerung 2,5-fach
- Schriftzug zum Einsortieren in den oberen Holzschubladen des E-Schrankes mit Schriftzug -Klemmstativ-

Schrankbeschriftung
- Schranktürschild mit Schriftzug -Werkzeuge Elektro / Elektronik-

liefern und einräumen
Menge: 1,000 St

**01.05.0240 Handmaschinen**
Handgeräte, sonstiges bestehend aus:

2 x Akkubohrschrauber 18 V
jeweils
- mit Lithium-Ionen-Akkuzellen für höchste Leistung
- Integriertes Arbeitslicht zum Ausleuchten der Arbeitsstelle
- schonendes Laden
- optimale Energieausnutzung und lange Lebensdauer
- Akkupacks mit Kapazitätsanzeige zur Kontrolle des Ladezustandes
- 3 Jahre Akkupack-Garantie durch Ultra-M-Technologie
ca.Angaben:
- Spannung des Akku-Packs 18 V
- Kapazität des Akku-Packs 2,0 Ah
- Max. Drehmoment weich / hart 24 / 48 Nm
- Bohrdurchmesser Stahl / Holz 10 / 20 mm
- Leerlaufdrehzahlen 0 - 450 / 0 - 1650 U /min
- Bohrspindelgewinde 1/2 "- 20 UNF
- Bohrfutter-Spannweite 1,5 - 13 mm
- Gewicht (mit Akku-Pack) 1,5 kg
- Lieferumfang: Schnellspann-Bohrfutter 1,5 bis 13 mm, 2 Li-Power Compact Akkupacks 18 V/ 2,0 Ah, Ladegerät SC 60 Plus und Kunststoffkoffer

Hersteller/Typ: '....................................................' (vom Bieter einzutragen)

(Fabrikatsangabe gilt für alle weiteren folgenden Akkubohrschrauber)

16 x Zeichenplatte DIN A 3
jeweils
- stabiler Plattenkörper aus schlagfestem Kunststoff
- mit Dauergleitprofil der Zeichenschiene
- mit "L-System" zum Zeichnen auch im unteren Blattbereich oberhalb der Schiene
- ergonomisch geformter Griff mit "Stop-and-Go"-Mechanik und Freilaufschaltung
- zusätzliche Schienenarretierung
- eingegossene Rutschsicherungen an der Plattenunterseite
- Magnetklemmschiene mit Sichtfenstern zur Kontrolle des Blattanschlags
- integrierte Zirkelabgreifteilung zum schnellen Einstellen von Radien
- mit Schnellzeichenkopf mit 15 Grad Rastschaltung, Feineinstellung beliebiger Winkel, Stoppmechanismus zum Arretieren auf der Zeichenschiene

2 x Bit-Sortiment
jeweils
- 32-teilig
- Aufbewahrung in Kassette
- 1 Bithalter magnetisch
- 1 Verbindungsteil
- Bits für Schlitzschrauben Breiten: 4,0/4,5/5,5/6,0/6,5/8,0 mm
- Bits für Kreuzschlitzschrauben: 1 x PH 1 / 3 x PH 2 / 2 x PH 3 sowie 1 x PZ 1 / 3 x PZ 2 / 2 x PZ 3
- Bits für Torxschrauben: 1 x T 15 / 2 x T 20 / 2 x T 25 / 1 x T 30
- Bits für Inbusschauben: je 1 Stück SW 2 / SW 3 / SW 4 / SW 5 / SW 6

4 x Heißklebepistole
jeweils
- mit elektronischer Temperatursteuerung
- einfache Handhabung und hohe Schmelzleistung
ca.Angaben:
- Abmessungen L/B/H 185 x 30 x 160 mm
- Gewicht 320 g
- Aufheizphase ca. 200 W
- Arbeitsphase ca. 45 W
- Netzanschluss 100 - 240 V
- Aufheizzeit 7 min
- Klebesticks D 11 mm
- Aufschmelztemperatur 206° C

Hersteller/Typ: '....................................................' (vom Bieter einzutragen)

(Fabrikatsangabe gilt für alle weiteren folgenden Heißklebepistolen)

Zubehör
- 4 x Pack Klebesticks D 11 mm, Packung = 1000 gr. (40 Stück), Länge 250 mm, Ausführung transparent

4 x Heißluftgebläse
jeweils
ca.Angaben:
- Leistung 2000 W
- Netzanschluss 230-240 V / 50 Hz
- in 9 Temperatur-Stufen einstellbar von 80-600°C
- Luftmenge einstellbar auf 150-500l/min in 3 Stufen
- 2,2m langes Netzkabel für flexible Handhabung

Hersteller/Typ: '....................................................' (vom Bieter einzutragen)

(Fabrikatsangabe gilt für alle weiteren folgenden Heißluftgebläse)

Zubehör
- Farbschaber-Set, 5-teilig für Elektronik- und Stufen-Heißluftgebläse, um Verformen und Schrumpfen bei großen Durchmessern

Bohrersätze
- 2 x 25-teiliger HSS-Spiralbohrersatz nach DIN 338, Bohrer von 1 - 13 mm jeweils 0,5 mm aufsteigend, HSS-rollgewalzt, mit Aufbewahrungskasette
- 2 x 5-teiliger Forstnerbohrersatz, 15-20-25-30-35 mm, mit Holzkasten
- 6-teiliger HSS-Kegelsenkersatz nach DIN 335 in Durchmessern 6,3 + 8,3 + 10,4 + 12,4 + 16,5 + 20,5, 3-schneidig 90 Grad, axial und radial hinterschliffen, mit 1/4-Zoll-Bit-Schaft nach DIN 3126, mit Kunststoffbox
- 4-teiliger Blechschälbohrer-Satz, HSS/CBN-geschliffen, mit Kreuzanschliff, zum gratfreien Bohren und Aufreiben,in Stahlblechkassette, Inhalt: 1 x Gr. 1: Bohr-D 3-14 mm, 1 x Gr. 2: Bohr-D 5-20 mm, 1 x Gr. 3: Bohr-D 16-30,5 mm, 1 Dose Schneidspray
- 2 x 8-teiliger Holzspiralbohrer-Satz aus CV-Stahl mit Zentrierspitze und 2 Vorschneidern, 3-4-5-6-7-8-9-10 mm, in Kunststoff-Kassette

2 x Ulmia-Gehrungssäge
jeweils
- Sägetisch aus Grauguss mit Segmentbogen und Zentrierlöchern zur Momenteinrastung für 90-45-36-30-22,5 Grad
- Drehschiene aus Grauguss mit federnder Einstellklinke
- Führungsschieber aus GFK für genaue Führung des Sägeblatts
- mit stabiler Spannsäge und gebrauchsfertigem Sägeblatt.
- Schnittgenauigkeit 0,05 mm
- Schnitthöhe 100 mm
- Schnittbreite bei 90° 160 mm, bei 45° (Viereck) 100 mm, bei 36° (Fünfeck) 120 mm, bei 30° (Sechseck) 130 mm, bei 22,5° (Achteck) 140 mm
- Tischlänge 440 mm
- Tischbreite 75 mm
- Tischhöhe 45 mm
- Anschlaglänge max. (nach beiden Seiten) 650 mm
- Oberflächen mit Kunstharzlackierung
- Länge Sägeblatt 550 mm
- Breite Sägeblatt für Holz und Metall 45 mm
- Zahnweite Sägeblatt für Holz 1,75/2,5 mm, für Metall 1,0 mm
- Zähne pro 10 cm 57/40
- Fußbrett, naturlackiert, L x B x D 475 x 160 x 18 mm
- massive Buche-Halteplatte
- Arretierung der Halteplatte durch 2 Exzenterspanner zum drehmomentfreien schnellen Spannen und Lösen
- 2 x Ersatzblatt

liefern und aufstellen/einräumen
Menge: 1,000 St

#### Titel 01.06 Raum R.A.0.10 Werken Lager/Maschinenraum

**01.06.0010 Abfallbehälter**
Abfallbehälter bestehend aus:

Behälter
- aus Kunststoff, grau
- B/T/H ca. 600 x 400 x 300 mm

Fahrrahmen
- Transportroller 600 x 400 mm aus Kunststoff
- Nutzlast ca. 250 kg
- 4 Lenkrollen

liefern und aufstellen
Menge: 2,000 St

**01.06.0020 Kragarmregal**
Schwerlastregal mit Kragarmen bestehend aus:

- für stehende und liegende Langgutlagerung, Lagerung von Tafel- und Plattenware
- B/T/H ca. 3050 x 520 x 2000 mm
- Kragarmtiefe 400 mm
- Ausführung einseitig
- Ständer und Kragarme aus warmgewalzten Profilen IPE 120
- lackiert nach RAL 5010 enzianblau
- 5 Lagerebenen (4 Kragarme pro Ständer)
- Traglast pro Kragarm 140 kg
- Stecksystem für schnelle Montage
- komplett mit Ständerfüßen, Kragarmen und Kreuzdiagonalen

liefern und montieren
Menge: 1,000 St

**01.06.0030 Werkzeugschrank**
Werkzeugschrank bestehend aus:

- B/T/H ca. 700 x 250 x 800 mm
- mit 2 Flügeltüren und Zylinderschloss mit 4 Schlüssel
- wandmontiert
- Korpus und Türen rotbuchenfurniert, naturlackiert
- mit notwendigen Werkzeughalterungen und Werkzeugklammernleistenset für nachfolgend aufgeführtes Werkzeug

mit folgenden Inhalt:
- Kreuzschlitz-Schraubendreher Größe PZ 1, Klingenlänge 80 mm
- Kreuzschlitz-Schraubendreher Größe PZ 2, Klingenlänge 100 mm
- Kreuzschlitz-Schraubendreher Größe PZ 3, Klingenlänge 150 mm
- Werkstatt-Schraubendreher, Klingenbreite 2,5 mm, Klingenlänge 75 mm
- Werkstatt-Schraubendreher, Klingenbreite 4,0 mm, Klingenlänge 75 mm
- Werkstatt-Schraubendreher, Klingenbreite 7,0 mm, Klingenlänge 150 mm
- Werkstatt-Schraubendreher, Klingenbreite 10,0 mm, Klingenlänge 200 mm
- Spannungsprüfer, Prüfbereich 220-250 Volt, Klingenlänge 60 mm, Klingenbreite 3,0 mm
- Kombizange, Länge 180 mm mit flacher Schneide und Facettenschliff
- Kneifzange 200 mm, Griffe mit PVC-Tauchbeschichtung, rot
- Wasserpumpenzange, Länge 250 mm
- Vornschneider, Länge 160 mm, für harten Draht
- Figurenschere, Länge 240 mm, Ausführung rechts, mit Hebelübersetzung
- Lederschere 200 mm mit polierter Klinge, gezahnte Schneide, Griffe schwarz lackiert
- Vierkant-Aufreiber, Klingenlänge 100 mm, Klingen-Ø 6 mm, mit Kunststoffheft
- Stichling (Bohrsäge) Grösse 2, Gesamtlänge 360 mm, Bohr-Ø 6,5 mm
- Durchschläger, Spitzen-Ø 2 mm, Länge 120 mm, Materialstärke 10 mm
- Durchschläger, Spitzen-Ø 4 mm, Länge 120 mm, Materialstärke 10 mm
- Hochleistungs-Körner, Länge 120 mm, Durchmesser 12 mm
- Schreinerwinkel - Schenkellänge 250 mm mit Buchenholzschenkel und Messingbeschlag
- Schreiner-Schmiege, Länge 300 mm, Schenkel aus Aluminiumprofil 30 x 12 mm
- Holzglieder-Maßstab, Länge 2000 mm, mit doppelter mm-Teilung, Farbe natur
- Federmaßstab LBD: 400 x 18 x 0,5 mm, Teilung 0,5/1 mm, rostfrei
- Präzisions-Messschieber, Messbereich 150 mm, Nonius 1/20
- Reissnadel gebogen, Länge 250 mm, mit gerändeltem Griff 80 mm lang
- Wasserwaage, Länge 400 mm, Messgenauigkeit 0,5 mm/m, 650 g/m
- Stechbeitel, Klingenbreite 10 mm, mit Weißbuchenheft
- Stechbeitel, Klingenbreite 20 mm, mit Weißbuchenheft
- Kombi-Bankstein, Größe ca. 150x50x25 mm, Silicium-Carbid, Flächen fein/mittel
- Halbrundraspel, Länge 250 mm, Hieb 1, mit Kunststoffheft, Farbe blau
- Halbrundfeile Länge 250 mm, Hieb 1, mit Kunststoffheft, Farbe blau
- Flachstumpffeile, Länge 200 mm, Hieb 2, mit Kunststoffheft, Farbe blau
- Dreikantfeile, Länge 200 mm, Hieb 2, mit Kunststoffheft, Farbe blau
- Rundfeile Länge 200 mm, Hieb 2, mit Kunststoffheft
- Doppelhobel, Länge 240 mm, Eisenbreite 48 mm, Schnittwinkel 45°
- Doppelsimshobel, Länge 270 mm, Eisenbreite 30 mm, Schnittwinkel 50°
- Schleifklotz aus Presskork, Länge x Breite x Dicke: 120 x 60 x 35 mm
- Ziehklinge, Rechteckform,150 x 60 x 0,8 mm, aus gehärtetem Bandstahl
- Universalmesser, Länge 140 mm mit 5 auswechselbaren Trapezklingen
- Holzhammer, Kopfgröße Ø 60 x 120 mm, Hammerkopf Weißbuche, mit Eschenstiel
- Schreinerhammer, Bahnhöhe 22 mm, mit poliertem, geschweiftem Eschenstiel
- Schlosserhammer 300 g, mit poliertem, geschweiftem Eschenstiel
- Feinsäge 250 mm, gekröpft mit PATENT-Hohlschliff
- Rückensäge, Länge 300 mm Sägeblatt aus Elektrostahl
- PUK Kleine Handsäge (Handbügelsäge), Blattlänge 150 mm, Gesamtlänge 290 mm
- PUK-Universalsägeblatt Holz, L=150 mm, Zahnung 1,0 mm, 25 Z/Zoll, Pack=12 St.
- PUK-Universalsägeblatt Metall, L=150 mm, Zahnung 0,8 mm, 32 Z/Zoll, Pack=12 St.
- Metallsägebogen aus Flachstahl mit Bi-Metallblatt 300 mm, Gew. 760 gr.
- Glasschneider Silberschnitt mit 6 Stahlrädchen und Holzheft
- Gabelschlüsselsatz, 6-22 mm, 8-teilig, aus CV-Stahl, im Karton verpackt
- Hochleistungs-Flachmeißel DIN 6453, Länge 125 mm, Breite 15 mm, Materialstärke 14 x 9 mm
- Lötplatte 285 x 250 mm, Dicke 1,0 mm - Werkstoff: Stahl verzinkt 1.0037
- STANNOL Lötdraht HS 10 (Radiolot), 100 g Spule, Durchmesser 2,0 mm
- STANNOL Lötfett, Dose 50 g, zum Weichlöten und Verzinnen
- Gipserspachtel, Breite 40 mm, gekröpft, mit rot lackiertem Heft
- Gipsbecher, Ø 130 mm, Höhe 95 mm, bauchige Form, aus Weichplastik, Farbe schwarz
- Bastlerleimflasche Express, Inhalt ca. 0,25 l, mit Spitzdüse und Abdeckkappe, aus Kunststoff
- Universalpinsel Gr. 16 - Breite ca. 16 mm, in flachen Blechzwingen, reine helle Borsten
- Vielzweckspray, Inhalt 300 ml., Einzusetzen als Schmiermittel, Rostlöser

liefern und montieren
Menge: 1,000 St

**01.06.0040 Schrankwand**
Schrankwand bestehend aus:

Hochschrank
- B/T/H ca. 500 x 550 x 1900 mm
- Flügeltür mit Drehstangenzylinderschloss und Bügelgriff
- 5 Fachböden verstellbar

Hochschrank
- B/T/H ca. 1000 x 550 x 1900 mm
- 2 Flügeltüren mit Drehstangenzylinderschloss, Bügelgriff und 2 Schlüssel
- 5 Fachböden verstärkt / verstellbar
- 20 Sichtlagerkästen, LK 3, Farbe blau, B/T/H ca. 140 x 230/200 x 130 mm, stapelbar, aus hochwertigem hochschlagfestem Polystyrol

Aufsatzschrank
- B/T/H ca. 500 x 550 x 1000 mm
- Flügeltür mit Drehstangenzylinderschloss, Bügelgriff und 2 Schlüssel
- mit integrierter Leiterzarge aus Metall als Rundrohrsystem Edelstahl oder Aluminiumprofilschiene
- 2 Fachböden  verstellbar

Aufsatzschrank
- B/T/H ca. 1000 x 550 x 1000 mm
- 2 Flügeltüren mit Drehstangenzylinderschloss, Bügelgriff und 2 Schlüssel
- mit integrierter Leiterzarge aus Metall als Rundrohrsystem Edelstahl oder Aluminiumprofilschiene
- 2 Fachböden verstärkt / verstellbar

Zubehör
- GS geprüfte Alustufenleiter gemäß GUV-V D36 - UVV Leitern und Tritte gemäß Vorbemerkungen
- seitliche Leiter-Aufhängung als Einhängevorrichtung für Stufenleiter an der rechten Schrankseite

liefern und montieren
Menge: 1,000 St

**01.06.0050 Plattenregal**
Plattenregal bestehend aus:

- Ladefläche 1200 x 800 mm
- Profilstahl fest verschweist, pulverbeschichtet
- MDF-Holzladefläche in Buche Dekor
- Grundgestell mit vorgebauter Einschubrolle
- Tragkraft 500 kg
- 3 Rohrbügel Höhe 900 mm

liefern und aufstellen
Menge: 1,000 St

**01.06.0060 Metallbearbeitungswagen mobil**
Metallbearbeitungswagen bestehend aus:

- für die Arbeitstechniken Scheiden - Biegen - Richten
- Werkbank, fahrbar, mit unterer durchgehender Bodenablage, Arbeitshöhe 850 mm
- Werkbankplatte Buche massiv, Plattengröße 1000 x 650 mm
- mit 4 Lenkrollen, 2 Rollen feststellbar

alle Komponenten fest auf Werkbankplatte montiert:
- Abkanteinrichtung - Arbeitsbreite 460 mm, Gewicht ca. 9,0 kg, für die Blechbearbeitung
- Tafelblechschere, Schneidbreite 450 mm, mit Auflagetisch und hinterem Anschlag
- Hebelblechschere, Messerlänge 120 mm, zum Aufschrauben auf die Werkbankplatte
- Richtplatte 300 x 300 x 15 mm, aus Stahl, Kanten entgratet

liefern und aufstellen
Menge: 1,000 St

**01.06.0070 Werkbank**
Werkbank bestehend aus:

- Raum-Elektrounterverteilung mit Not-Aus-Abschaltung durch Gewerk Elektro

Tischplatte
- Werkbankplatte Buche massiv, B/T/H ca. 1500 x 650 x 45 mm
- Holzoberflächen mit Heisswachsbeschichtung und Polierfinish
- Längsseite mit Aufdoppelung
- vordere Aufdopplung mit Aufnahmenut für Alu-Führungsprofil zum Andocken von diversen Zubehörteilen (Schraubstock etc.)
- links Aufdopplung mit Aufnahmenut für Alu-Führungsprofil zum Andocken von diversen Zubehörteilen (Schraubstock etc.)
- Aluführungsprofil vorn und seitlich links zum Einschieben von Zubehörteilen

Gestell
- Doppelfuß-Untergestell für vor beschriebene Tischplatte
- Tischhöhe inkl. Tischplatte 850 mm
- Vierkantstahlrohrgestell ca. 60 x 60 mm
- Gestellfarbe nach RAL-Bieterpalette
- mit Einstellschrauben verstellbar für Bodenunebenheiten aus Elastomer für rutschsichere Standfestigkeit

Schubladenblock
- B/T/H ca. 600 x 600 x 800 mm
- mit Schlossblende mit Zentralverschluss und Zylinderschloss
- 3 Schubladen ca. 125 mm
- 1 Schublade ca. 250 mm
- Schubladen in massiver Holzausführung mit Rollschubführungen
- Sockelrahmen Buche massiv

Spannzange
- abnehmbar massive Buche-Holzbacken mit 2 Bohrungen für Rundbankhaken
- zum Einschieben in das Aluführungsprofil der Tischplatte
- Maße Backen B/H ca. 350 x 110 mm
- maximale Spannweite 100 mm
- mit 4-mm Belag zur gleichmäßigen Verteilung der Spannkraft über die gesamte Fläche für rutschsichere Einspannung von Werkstücken
- mit 2 Führungs- und 1 Gewindespindel
- Führungsgrundkörper aus massivem Grauguss
- Kurbel für Spannzange

Schraubstock
- zum Einschieben in das Aluführungsprofil der Tischplatte
- massive Buche-Grundplatte ca. 250 x 200 x 50 mm mit Befestigungssteg (250 x 70 x 40 mm), mit Heißwachsbeschichtung
- Arretierung der Grundplatte durch 2 Exzenterspanner zum drehmomentfreien schnellen Spannen und Lösen
- Parallelschraubstock, stahlgeschmiedet (C43-Stahl), Backenbreite 100 mm, Spannweite 125 mm, Gesamtlänge ca. 300 mm, Backen und Amboss induktiv gehärtet (HRC 52-58), mit nachstellbaren Führungen für exaktes Spannen
- 1 Paar Alu-Schutzbacken 100 mm mit Magnethaftung
- 1 Paar Kunststoff-Schutzbacken 100 mm mit Magnethaftung

liefern und montieren
Menge: 1,000 St

**01.06.0080 Sicherheitsset Großmaschinen**
Sicherheitsset Großmaschinen bestehend aus:

- Einzelteile untergebracht auf Wandtafel, geeignet zur Wandmontage
bestehend aus:
- 1 x Aufnahmetafel zur Wandmontage für Teile der Sicherheitsvorrichtungen
- 1 x Schiebehandgriff Typ 2390, aus Kunststoff, Signalfarbe rot
- 1 x Sicherheits-Schiebestock Typ 2391 aus Buche-Massivholz oder Kunststoff
- 1 x Zuführlade Typ 1515, aus Massivholz, zum Abrichten kurzer Werkstücke
- 2 x Vollsicht-Schutzbrille, Sichtscheibe aus Polycarbonat nach EN 166
- 1 x Packung mit 10 Haarschutznetze aus Polyamid leichtes Unfallschutznetz, Größe Medium, weiß
- 1 x Gehör-Schützer nach EN 352, Bügel und Kapsel aus Kunststoff
- 1 x Waxilit-Gleitmittel, 70 gr. Dose, zum Auftragen auf die Hobeltische
- 1 x Vielzweckspray WD-40, Inhalt 400 ml., Einzusetzen als Schmiermittel und Rostlöser

Arbeitsschutz
- jeweils mit Aufbewahrungsbox passend zum Schrank und Beschriftungsschildern
- 2 Paar Arbeitshandschuhe, Größe 10,5, Ausführung: geschliffen, gefüttert, aus Schweinsleder
- 1 x Schutzbrille (Nylonbrille), Gläser farblos, mit Bügel und Seitenschutz
- 1 Pack Feinstaub-Filtermaske P2, nach EN 149, Packung = 2 Stück, schützt bis zum 10-fachen MAK-Wert, zusätzlich gegen gesundheitsschädliche und mindergiftige Feinstäube und wässrige Aerosole, z.B. Holzstaub, Glas-, Mineral-, Steinwolle, Ruß, Schweißrauch, wässrige Pflanzenschutzmittel

liefern und montieren
Menge: 1,000 St

**01.06.0090 Langwandtafel**
Langwandtafel bestehend aus:

- B/H ca. 1000 x 1000 mm
- beschreibbare magnetische Oberfläche Stahlemail weiß mit Alu-Kante
- rundum schraublos mit Alu-Profil und abgerundeten Sicherheits-Kunststoffecken und -radien dauerelastisch eingefasste und abgedichtete Fläche
- Sicherheitsabschlüsse und ecken aus schlagzähem, durchgefärbten Kunststoff an eloxierter Alu-Oberfläche angepasst
- sichtbare Aluminiumprofile natureloxiert
- verdeckte Wandmontage

liefern und montieren
Menge: 1,000 St

**01.06.0100 Handmaschinen**
Handgeräte, sonstiges bestehend aus:

Akkubohrschrauber 18 V
- mit Lithium-Ionen-Akkuzellen für höchste Leistung
- Integriertes Arbeitslicht zum Ausleuchten der Arbeitsstelle
- schonendes Laden
- optimale Energieausnutzung und lange Lebensdauer
- Akkupacks mit Kapazitätsanzeige zur Kontrolle des Ladezustandes
- 3 Jahre Akkupack-Garantie durch Ultra-M-Technologie
ca.Angaben:
- Spannung des Akku-Packs 18 V
- Kapazität des Akku-Packs 2,0 Ah
- Max. Drehmoment weich / hart 24 / 48 Nm
- Bohrdurchmesser Stahl / Holz 10 / 20 mm
- Leerlaufdrehzahlen 0 - 450 / 0 - 1650 U /min
- Bohrspindelgewinde 1/2 "- 20 UNF
- Bohrfutter-Spannweite 1,5 - 13 mm
- Gewicht (mit Akku-Pack) 1,5 kg
- Lieferumfang: Schnellspann-Bohrfutter 1,5 bis 13 mm, 2 Li-Power Compact Akkupacks 18 V/ 2,0 Ah, Ladegerät SC 60 Plus und Kunststoffkoffer

Bit-Sortiment
- 32-teilig
- Aufbewahrung in Kassette
- 1 Bithalter magnetisch
- 1 Verbindungsteil
- Bits für Schlitzschrauben Breiten: 4,0/4,5/5,5/6,0/6,5/8,0 mm
- Bits für Kreuzschlitzschrauben: 1 x PH 1 / 3 x PH 2 / 2 x PH 3 sowie 1 x PZ 1 / 3 x PZ 2 / 2 x PZ 3
- Bits für Torxschrauben: 1 x T 15 / 2 x T 20 / 2 x T 25 / 1 x T 30
- Bits für Inbusschauben: je 1 Stück SW 2 / SW 3 / SW 4 / SW 5 / SW 6

Bohrersätze
- 25-teiliger HSS-Spiralbohrersatz nach DIN 338, Bohrer von 1 - 13 mm jeweils 0,5 mm aufsteigend, HSS-rollgewalzt, mit Aufbewahrungskasette
- 8-teiliger Holzspiralbohrer-Satz aus CV-Stahl mit Zentrierspitze und 2 Vorschneidern, 3-4-5-6-7-8-9-10 mm, in Kunststoff-Kassette

Schlagbohrmaschine
- Universelle Zweigang-Schlagbohrmaschine mit variabler Drehzahl
- Vario (V)-Elektronik zum Arbeiten mit materialgerechten Drehzahlen
- Stellrad zur Vorwahl der Drehzahl
- Sicherheitskupplung: mechanisches Entkoppeln des Antriebs bei Blockieren des Einsatzwerkzeugs für sicheres Arbeiten
- Rechts-Linkslauf
- Spindel mit Innensechskant für Schrauber-Bits zum Arbeiten ohne Bohrfutter
ca.Angaben:
- Nennaufnahmeleistung 800 W
- Bohr-D in Beton/Stahl/Holz 18/13/40 mm
- Leerlaufdrehzahl 0 - 1200 / 0 - 3200 U/min
- max. Schlagzahl 51200 /min
- Spannhals-D 43 mm
- Bohrspindelgewinde 1/2 zoll 20 UNF
- Bohrfutter-Spannweite 1,5 - 13 mm
- Bohrspindel mit Innensechskant 6,35 mm
- Gewicht ohne Netzkabel 2,3 kg
- Lieferumfang: Schnellspann-Bohrfutter Futuro Plus, Zusatzhandgriff, Bohrtiefenanschlag und Kunststoffkoffer

Hersteller/Typ: '....................................................' (vom Bieter einzutragen)

Pendelhubstichsäge
ca.Angaben:
- Aufnahmeleistung 610 W
- 4-stufiger Pendelhub
- Quick-Sägeblatt-Schnellwechsel
- niedrig liegende Sägeblatt-Stützrolle
- Straight Cut System SCS: In die Führungsplatte einsetzbare Finne für einfaches Geradeaussägen
- optimale Handhabung durch ergonomisches Design
- schlankes Motorgehäuse und zusätzlicher Knaufgriff
- Blaseinrichtung für freie Sicht auf die Schnittstelle
- integriertes LED-Licht zur optimalen Beleuchtung des Schnittbereichs
- Vario-Constamatic (VC)-Vollwellenelektronik
- mit Stellrad zur Vorwahl der Hubzahl
- einstellbarer Pendelhub
- Fremdabsaugung möglich
- Depot für Sechskantschlüssel
- größte Materialdicke in Holz 90 mm, NE-Metalle 20 mm, Stahlblech 6 mm
- Hubzahl bei Leerlauf 1000 - 3000/min
- Abgabeleistung 360 W
- Gewicht ohne Netzkabel 2,2 kg
- Lieferumfang: Absaugstutzen, Schutzglas, Spanreißschutz-Plättchen, Sechskantschlüssel und Kunststoffkoffer

Hersteller/Typ: '....................................................' (vom Bieter einzutragen)

Sägen-Zubehör
- 1 x Satz Stichsägeblätter sortiert, Sortiment = 10 Stück, für Holz, Metall und Kunststoffe
- 1 x Kreis- und Parallelführung für Stichsägen zum Sägen von Kreisen von D 100 mm - D 360 mm und für Schnitte parallel zu einer Kante
(größter Abstand von der Kante 210 mm)
- 1 x Führungsvorrichtung für Stichsägen, zur Verwendung der Stichsägen in Verbindung mit der Führungsschiene, Länge 1500 mm
- 1 x Führungsschiene, Länge 1500 mm, für Handkreissägen/Stichsägen/Oberfräsen mit angebauter Kunststoffleiste für ausrissfreie Schnittkanten, stabiles eloxiertes Aluminium-Profil, mit Anti-Rutsch-Belag für sichere Auflage und zum Schutz der Werkstücke, spielfrei einstellbares Führungslineal

Dreieckschleifer
ca.Angaben:
- Aufnahmeleistung 300 W
- Schleifplatte 93 mm
- universell einsetzbar zum Schleifen von Holz, Kunststoffen, Metallen und lackierten Flächen
- robuste Getriebeauslegung für harte Arbeitseinsätze
- Spindel mit 3-fach-Lagerung
- Schleifplattenaufnahme und -grundkörper in stabiler Alu-Ausführung
- hoher Materialabtrag
- Variospeed (V)-Elektronik mit Stellrad zur Vorwahl der Schwingzahl
- PU-umschäumte Schleifplatte zur flexiblen Anpassung an die Werkstückoberfläche
- Schleifplatte mit Kletthaftung
- Eigenabsaugung mit hoher Leistung
- Optimales Handling durch schlanken Griff und Griffmulden
- werkzeuglos drehbare Schleifplatte (360°)
- Schleifplatte, Maß Eck zu Eck 93 mm
- Schwingzahl bei Leerlauf 14000 - 22000/min
- Schwingzahl bei Nennlast 18000/min
- Nennaufnahmeleistung 300 W
- Schwingkreis 1,8 mm
- Gewicht ohne Netzkabel 1,3 kg
- Lieferung im Kunststoffkoffer

Hersteller/Typ: '....................................................' (vom Bieter einzutragen)

Zubehör
- Schleifblätter Korund, für Holz, Metall und Farbanstriche
- 1 Pack Haft-Schleifblätter, dreieckig, gelocht, Pack=25 Stück, 10xP60, 10xP80, 5xP120
- 1 Pack Haft-Schleifblätter, dreieckig, gelocht, Pack=25 Stück, Körnung P 40
- 1 Pack Haft-Schleifblätter, dreieckig, gelocht, Pack=25 Stück, Körnung P 60
- 1 Pack Haft-Schleifblätter, dreieckig, gelocht, Pack=25 Stück, Körnung P 80
- 1 Pack Haft-Schleifblätter, dreieckig, gelocht, Pack=25 Stück, Körnung P 100
- 1 Pack Haft-Schleifblätter, dreieckig, gelocht, Pack=25 Stück, Körnung P 120
- 1 Pack Haft-Schleifblätter, dreieckig, gelocht, Pack=25 Stück, Körnung P 180
- 1 Pack Haft-Schleifblätter, dreieckig, gelocht, Pack=25 Stück, Körnung P 240
- 1 Pack Haft-Schleifblätter, dreieckig, gelocht, Pack=25 Stück, Körnung P 320
- 1 Pack Haft-Schleifvlies, Korund, Körnung P 100, dreieckig, zu Dreieckschleifer DSE 300 Intec

Excenterschleifer
ca.Angaben:
- zum Schleifen von ebenen und gewölbten Flächen, Holz, Kunststoffen, NE-Metallen, Stahlblech,
- Variospeed (V)-Elektronik mit Stellrad zur Vorwahl der Drehzahl
- Keine Schleifriefen beim Aufsetzen der laufenden Maschine auf das Material (Power Control System)
- Abnehmbarer Zusatzhandgriff, staubgeschützte Kugellager, Eigenabsaugung mit Intec-Filtersystem, mehrfach reinigbar. Fremdabsaugung möglich
- Durchmesser des Stütztellers 125 mm
- Drehzahl bei Leerlauf 4200 - 11000/min
- Nennaufnahmeleistung 320 W
- Abgabeleistung 160 W
- Drehzahl bei Nennlast 9000/min.
- Schwingkreis 5 mm
- Gewicht ohne Netzkabel 2 kg
- Lieferumfang: Stützteller mit Kletthaftung, 3 Haft-Schleifblätter (gelocht), abnehmbarer Zusatzhandgriff, Staubauffangkassette, 1 Faltenfilter und Sechskantschlüssel

Hersteller/Typ: '....................................................' (vom Bieter einzutragen)

Zubehör:
(Ausführung Korund für Holz, Metall und Farbanstriche)
- 5 x Haft-Schleifblätter, gelocht Körnung P 40
- 5 x Haft-Schleifblätter, gelocht Körnung P 60
- 5 x Haft-Schleifblätter, gelocht Körnung P 80
- 5 x Haft-Schleifblätter, gelocht Körnung P 120
- 5 x Haft-Schleifblätter, gelocht Körnung P 180
- 5 x Haft-Schleifblätter, gelocht Körnung P 240
- 1 x Stützteller mit Kletthaftung weich
- 1 x Stützteller mit Kletthaftung mittelhart

Bandschleifer
ca.Angaben:
- Aufnahmeleistung 1010 W
- Schleifbreite 75 mm
- belastungsfähiger Motor mit hoher Leistungsreserve
- schneller und einfacher Schleifbandwechsel
- sehr präziser Bandlauf
- hervorragende Schleifergebnisse und bequemes Arbeiten durch günstige Schwerpunktlage
- Vario-Tacho-Constamatic (VTC)-Vollwellenelektronik zur stufenlosen Veränderung der Bandgeschwindigkeit mit Stellrad zur Vorwahl der Bandgeschwindigkeit
- Zusatzhandgriff zur optimalen Führung der Maschine
- Eigenabsaugung
- Fremdabsaugung möglich
- für stationären Einsatz geeignet
- Drehmoment 12 Nm
- Schleifbreite 75 mm
- Schleifband-Auflagefläche 85 x 150 mm
- Bandgeschwindigkeit Leerlauf 240 - 450 m/min
- Nennaufnahmeleistung 1010 W
- Gewicht ohne Netzkabel 4,7 kg
- Lieferumfang: Staubsack, 1 Schleifband 75 x 533 mm / P 80, Zusatzhandgriff, Sechskantschlüssel, Absaugadapter, Längsanschlag und Maschinenständer
- Lieferung im Karton

Hersteller / Typ: '..................................................' vom Bieter einzutragen

Zubehör
- Schleifbänder endlos, kunstharzgebunden, für Holz und Metall
- 1 Pack Schleifbänder 75 x 533 mm, Körnung P 40, Pack=3 Stück
- 1 Pack Schleifbänder 75 x 533 mm, Körnung P 60, Pack=3 Stück
- 1 Pack Schleifbänder 75 x 533 mm, Körnung P 80, Pack=3 Stück
- 1 Pack Schleifbänder 75 x 533 mm, Körnung P 100, Pack=3 Stück
- 1 Pack Schleifbänder 75 x 533 mm, Körnung P 120, Pack=3 Stück
- 1 Pack Schleifbänder 75 x 533 mm, Körnung P 180, Pack=3 Stück
- 1 Pack Schleifbänder 75 x 533 mm, Körnung P 240, Pack=3 Stück
- 1 Pack Schleifbänder 75 x 533 mm, Körnung P 320, Pack=3 Stück
- 1 x Längsanschlag für vorbeschriebenen Bandschleifer, für der stationären Einsatz der Maschine, für Schrägschliff neigbar bis 45°

Winkelschleifer
ca.Angaben:
- Aufnahmeleistung 850 W
- Scheiben-D 125 mm
- robuster Marathon-Motor,
- Alu-Druckguss-Getriebegehäuse
- S-automatic Sicherheitskupplung
- Spindelarretierung
- Quick-Werkzeug-Schnellwechsel
- werkzeuglose Verstellung der Schutzhaube
- ergonomische Form für ermüdungsarmes Schleifen
- Schleifscheibendurchmesser: 125 mm
- Drehmoment: 2,2 Nm
- Leerlaufdrehzahl: 10000/min
- Abgabeleistung: 520 W
- Drehzahl bei Nennlast: 6500/min
- Spindelgewinde: M 14
- Gewicht ohne Netzkabel: 1,8 kg
- Lieferumfang: Schutzhaube, Stützflansch, Quick-Spannmutter und VibraTech-Handgriff
- Lieferung im Kunststoff-Koffer

Hersteller/Typ: '....................................................' (vom Bieter einzutragen)

Zubehör
- Universalscheiben für die gesamte Metallbearbeitung, hohe Abtragsleistung bei guter Standzeit
- Schruppscheibe Flexiamant Stahl, D/Dicke/Bohrung: 115 x 4,0 x 22,2 mm, gekröpft
- Schruppscheibe Flexiamant Stahl, D/Dicke/Bohrung: 125 x 6,0 x 22,2 mm, gekröpft
- Schruppscheibe Flexiamant super Stein, D/Dicke/Bohrung: 125 x 6,0 x 22,2 mm, gekröpft
- Trennscheibe Flexiamant Stahl, D/Dicke/Bohrung: 125 x 2,5 x 22,2 mm, gerade
- Trennscheibe Flexiamant Stahl, D/Dicke/Bohrung: 125 x 2,5 x 22,2 mm, gekröpft
- Trennscheibe Flexiamant super Stein, D/Dicke/Bohrung: 125 x 2,5 x 22,2 mm, gerade
- Trennscheibe Flexiamant super Stein, D/Dicke/Bohrung: 125 x 2,5 x 22,2 mm, gekröpft

Handkreissäge
ca.Angaben:
- Aufnahmeleistung 1200 W
- Sägeblatt-D 160 mm
- S-automatic Sicherheitskupplung
- Sägewellenarretierung
- rundum geschlossene Führungsplatte für sichere Auflage
- gut sichtbarer Schnittanzeiger zum Sägen nach Anriss
- Sperre gegen unbeabsichtigtes Einschalten der Maschine
- Winkeleinstellung des Sägeblattes zur Führungsplatte nachjustierbar für höchste Schnittgenauigkeit
- winkelgenaue Schrägschnitte bis 45°
- optimaler Sägespäneauswurf
- Fremdabsaugung möglich
- Drehmoment: 5 Nm
- Max. Schnitttiefe bei 90°/45°: 55/39 mm
- Schnitttiefe einstellbar: 0 - 55 mm
- Leerlaufdrehzahl: 5600/min
- Abgabeleistung: 670 W
- Drehzahl bei Nennlast: 4400/min
- Gewicht ohne Netzkabel: 4,0 kg
- Lieferumfang: Hartmetall-Dünnkreissägeblatt Ø 160 x 20 mm, 18 Zähne, Parallelanschlag, Sechskantschlüssel und Absaugverbindungsstück

Hersteller/Typ: '....................................................' (vom Bieter einzutragen)

Zubehör
- 1 x Hartmetall-Kreissägeblatt D 160 mm, Bohrung 20 mm, 24 Zähne, Wechselzahn, fein, Schnittbreite 2,2 mm, geeignet für Holz und Holzwerkstoffe, beschichtete Platten und Kunststoffe
- 1 x Führungsschiene, Länge 1500 mm für Handkreissägen/Stichsägen/Oberfräsen mit angebauter Kunststoffleiste für ausrissfreie Schnittkanten, stabiles, eloxiertes Aluminium-Profil, mit Anti-Rutsch-Belag für sichere Auflage und zum Schutz der Werkstücke, spielfrei einstellbares Führungslineal

liefern und aufstellen/einräumen
Menge: 1,000 St

**01.06.0110 Sicherheitsausstattung**
Sicherheitsausstattung bestehend aus:

Erste-Hilfe-Schrank
- B/T/H ca. 300 x 140 x 360 mm
- für Betriebs- und Schutzräume DIN 13157 C
- Stahlschrank weiß, einbrennlackiert
- 1 Drehtür mit Sicherheitsschloss mit 2 Schlüsseln
- 2 Einlegeböden einschl. Füllsortiment nach DIN 13157 C
- mit Meldeblock zum Abreißen DGUV 204-021
- mit DIN A 2 - Aushang Anleitung zur Ersten Hilfe bei Unfällen nach DGUV 204-001
- wandmontiert

Löschdeckenschrank
- mit Aufkleber -Nicht für Personenbrände geeignet-
- Spezialbehälter für Feuerlöschdecke, B/T/H ca. 300 x 150 x 310 mm
- aus Stahlblech rot lackiert
- 1 Glasfaser-Feuerlöschdecke  ca. 1600 x 2000 mm mit 2 Grifftaschen
- 1 Paar Feuerschutz-Handschuhe, Länge ca. 350 mm, Fausthandschuhe aus Glasgewebe, seitlich eingesetzte Daumen, rechts und links tragbar, mit eingenähtem Futter
- wandmontiert

liefern und montieren
Menge: 1,000 St

#### Titel 01.07 Raum R.A.0.11 Werken 1

**01.07.0010 Lehrertisch**
Lehrertisch bestehend aus:

Tischplatte
- Werktischplatte Buche massiv
- B/T/H 1500 x 650 x 45 mm

Gestell
- Tischhöhe inkl. Tischplatte 750 mm
- 4-Fussgestell mit verschweißten Zargenrahmen (Wandung durchgehend 2 mm stark) passend zur Tischplatte
- Kunststoffgleiter verstellbar für Bodenunebenheiten
- Gestellfarbe nach RAL-Bieterpalette

Unterschrank
- Schubkasten-Unterschrank
- B/H ca. 450 x 700 mm
- Sichtrückwand
- 4 Schubkästen jeweils mit Bügelgriff und SK-Einteilungen
- Zentralverschluss

liefern und montieren
Menge: 1,000 St

**01.07.0020 Lehrerstuhl**
Lehrerstuhl bestehend aus:

- Holz-Sitzschale mit Griffloch
- Sitzhöhe ca. 400 - 530 mm mit Gasfederkomplettsäule mit Tiefenfederung stufenlos höhenverstellbar
- Alufusskreuz, Farbe nach Bieterpalette Auftragnehmer
- 5 Doppellenkrollen
- Stuhl LGA+BIFMA-zertifiziert

liefern und aufstellen
Menge: 1,000 St

**01.07.0030 Deckenterminal Lehrer**
Oberfluriges Medienversorgungssystem gemäß technischer Vorbemerkungen und nachfolgender Beschreibung bestehend aus:

Deckenterminal Lehrer - Versorgungsarm ohne Systemkanal
- von der Rohdecke abgehängter geschlossener Grundkörper zur Aufnahme der geforderten elektrischen Medien
- herstellerbedingte Deckenabhängung mit entsprechender Stabilität und Statik gemäß Vorbemerkungen
- ausreichend tragfähiger Untergrund wird bauseits bereitgestellt ->Holzbalkendecke
- sämtliche notwendige und herstellerbedingte Materialien sind entsprechend einzukalkulieren
- Ausführung der Deckenabhängungen zu einem früheren Zeitpunkt wie die Hauptmontage
- Versorgungsarm mechanisch abschwenkbar/absenkbar höhenverstellbar (Keine Hängeampel!)
- Reinigungsbeständig, stoßfest, verwindungs- und manipulierfest sowie mechanisch eigensicher gegen Herabfallen
- Leitungsführung innerhalb der abgehängten Decke
- Nach Nichtgebrauch in Ruhestellung positionierbar

Bestückung:
- 1 x Not-Aus-Taster
- 4 x Steckdose EDV
- 2 x Datendoppeldose RJ45 CAT6 mit Patchkabel bis Übergabepunkt
- 2 x HDMI-Anschluss jeweils mit CAT-HDMI-Extender Digitus DS-55204 innerhalb des Deckenterminals mit Patchkabel bis Übergabepunkt
- 1 x LAN-Doppeldose als USB-Verbindung zum Display mit Patchkabel bis Übergabepunkt
- 1 x USB-Anschuss mit 1 x USB-A-Ladebuchse und 1 x USB-C-Ladebuchse

zu beachten
- Beide Gegenstücke des CAT-HDMI-Umwandlers (für die Tafel) werden lose dem Gewerk ELT übergeben.

liefern und montieren sowie Anschluss an die Hausinstallation
Menge: 1,000 St

**01.07.0040 Lehrerwerkbank**
Lehrerwerkbank bestehend aus:

Tischplatte
- Werkbankplatte Buche massiv, B/T/H 1500 x 650 x 45 mm
- Holzoberflächen mit Heisswachsbeschichtung und Polierfinish
- Längsseiten mit Aufdoppelung ca. 100 mm hoch
- vordere Aufdopplung mit Aufnahmenut für Alu-Führungsprofil zum Andocken von diversen Zubehörteilen (Schraubstock etc.)
- rechte und links Seite für Spannzangenführung
- Aluführungsprofil integriert

Gestell
- Untergestell für vor beschriebene Tischplatte 1500 x 650 mm
- Tischhöhe inkl. Tischplatte 850 mm
- Vierkantstahlrohrgestell ca. 60 x 60 mm
- Gestellfarbe nach RAL-Bieterpalette
- mit Einstellschrauben verstellbar für Bodenunebenheiten aus Kunststoff (elastisch) für rutschsichere Standfestigkeit

Schubladenblock
- B/T/H ca. 600 x 600 x 750 mm
- mit Schlossblende mit Zentralverschluss und Zylinderschloss
- 2 Schubläden ca. 125 mm
- 2 Schubläden ca. 190 mm
- Schubladen in massiver Holzausführung mit Rollschubführungen
- mit Griffbügel an den Schubkästen
- Sockelrahmen Buche massiv

Spannzange
- 1 Hobelbankzange, stirnseitig
- mit 4-mm Belag zur gleichmäßigen Verteilung der Spannkraft über die gesamte Fläche für rutschsichere Einspannung von Werkstücken
- mit einer Bohrung für Rundbankhaken
- Kurbel für Spannzange

liefern, montieren und aufstellen
Menge: 1,000 St

**01.07.0050 Werkbank 150x65 höhenverstellbar**
Werkbank höhenverstellbar bestehend aus:

Tischplatte
- Werkbankplatte Buche massiv, B/T/H 1500 x 650 x 45 mm
- Holzoberflächen mit Heisswachsbeschichtung und Polierfinish
- Längsseiten mit Aufdoppelung ca. 100 mm hoch
- vordere Aufdopplung mit Aufnahmenut für Alu-Führungsprofil zum Andocken von diversen Zubehörteilen (Schraubstock etc.)
- rechte und links Seite für Spannzangenführung
- Aluführungsprofil integriert

Gestell
- Untergestell für vor beschriebene Tischplatte 1500 x 650 mm
- Tischhöhe inkl. Tischplatte ca. 700-900 mm
- stufenlose Höhenverstellung durch Gewindespindeln, Sicherung der Arbeitshöhe durch Spannschrauben, mit Kurbel zur Höhenverstellung
- Vierkantstahlrohrgestell ca. 60 x 60 mm
- Gestellfarbe nach RAL-Bieterpalette
- mit Einstellschrauben verstellbar für Bodenunebenheiten aus Kunststoff (elastisch) für rutschsichere Standfestigkeit
- mit 2 Spannzangenhalter

2 x Spannzange
- rechts und links stirnseitig
jeweils
- mit 4-mm Belag zur gleichmäßigen Verteilung der Spannkraft über die gesamte Fläche für rutschsichere Einspannung von Werkstücken
- Spannzange zur unfallsicheren Lagerung in den Halterungen am Untergestell abnehmbar
- mit einer Bohrung für Rundbankhaken
- Kurbel für Spannzange

liefern, montieren und aufstellen
Menge: 8,000 St

**01.07.0060 Hocker**
Hocker bestehend aus:

- Bandstahlhocker
- vierbeinig mit Gummigleiter
- Sitzplatte aus Buchensperrholz 350 mm, lackiert
- Beine aus Bandstahl
- mit Fußverschraubung
- Gestellfarbe nach RAL-Bieterpalette
- Sitzhöhe ca. 550 mm

liefern und aufstellen
Menge: 17,000 St

**01.07.0070 Taschenregal mit Garderobenleiste**
Taschenregal mit Garderobenleiste bestehend aus:

2 x Halbschrankregal
jeweils
- B/T/H ca. 1000 x 530 x 800 mm
- 1 Fachboden verstärkt / verstellbar

Abdeckplatte
- Melaminharz-Kunststoff-Tischplatte (HPL)
- B/T/H ca. 2000 x 535 x 30 mm mit 4-seitiger PP-Kante

Garderobenleiste
- wandmontiert
- Breite ca. 2000 mm
- mit neun 3-fach Haken
- Blende aus 50mm Rundprofil selber eloxiert incl. Abstandshalter
- Abschluss-Halbkugel links und rechts

Verblendung
(vor Ort angepasst)
- Wandschutzblende aus Vollkernmaterial 5-8 mm, B/H ca. 2000 x 1070 mm

liefern und montieren
Menge: 1,000 St

**01.07.0080 Wagen mit Werkbank-Zubehör**
Wagen bestehend aus:

Zubehörwagen
- Fahrtisch mit 3 Ablageebenen, B/T ca. 1000 x 600 mm
- Ablageböden 19 mm in Buchedekor
- Stahlrohrgestell verschweißt
- Gestellfarbe nach RAL-Bieterpalette
- 4 Rollen davon 2 feststellbar
- mit Vollgummi-Reifen
- Tragkraft ca. 250 kg
- oberer Ablageboden mit Halte- und Führungsleisten für 16 Laubsägetische
- unterer und mittlerer Boden zur Lagerung von 16 Schraubstöcken mit Halteplatte

17 x Werkstückspanner
jeweils
- Winkelprofil (ca.90 x 90 mm) aus massivem Aluminium (Stärke ca. 20 mm)
- zum Einschieben in das Aluführungsprofil der Tischplatte
- durch Arretierung mit Einhandhebel stufenlos in der Schiene verschieb- und feststellbar
(Lagerung im Schrank)

17 x Rundbankhaken
jeweils
- Durchmesser ca. 25 mm, Länge ca. 120 mm
- im Tisch voll versenkbar
- mit angefräster Spannfläche und Kugelsicherung
(Lagerung im Schrank)

17 x Schraubstock mit Schutzbacken
jeweils
- zum Einschieben in das Aluführungsprofil der Tischplatte
- massive Buche-Grundplatte ca. 250 x 200 x 50 mm mit Befestigungssteg (250 x 70 x 40 mm), mit Heißwachsbeschichtung
- Arretierung der Grundplatte durch 2 Exzenterspanner zum drehmomentfreien schnellen Spannen und Lösen
- Parallelschraubstock, stahlgeschmiedet (C43-Stahl), Backenbreite 100 mm, Spannweite 125 mm, Gesamtlänge ca. 300 mm, Backen und Amboss induktiv gehärtet (HRC 52-58), mit nachstellbaren Führungen für exaktes Spannen
- 1 Paar Alu-Schutzbacken 100 mm mit Magnethaftung
- 1 Paar Kunststoff-Schutzbacken 100 mm mit Magnethaftung

17 x Gehrungsschneidlade auf Spannunterlage
jeweils
- Spannunterlage mit zwei Bohrungen für Befestigung mit Zwingen, aus massiver Buche-Grundplatte oder Multiplex ca. 350 x 100 x 30 mm, mit Heißwachsbeschichtung, inkl. zwei Rundbügelzwingen
- Schneidlade B/T/H ca. 300 x 70 x 40 mm mit zwei 45-Grad- sowie ein 90-Grad-Schnittführungen, Rotbuche massiv, Eckverbindung gezahnt verleimt
(Lagerung im Schrank)

17 x Laubsägetisch auf Spannunterlage
jeweils
- Spannunterlage mit zwei Bohrungen für Befestigung mit Zwingen, aus massiver Buche-Grundplatte oder Spannklotz, mit Heißwachsbeschichtung, inkl. zwei Ganzstahlzwingen
- Sägetisch aus Multiplex, in der Höhe stufenlos in einem Bereich von ca. 200 mm verstellbar
- Tischausführung mit V-Ausschnitt und Langloch zum Einsetzen des Laubsägebogens beim Sägeblattwechsel
- Arbeitsbreite ca. 150 mm

17 x Stabspanner
jeweils
- zum unfallsicheren Einspannen von Stabmaterial
- Mulitplex-Grundplatte B/T/H ca. 350 x 100 x 20 mm, lackiert, mit 4-mm Belag zur gleichmäßigen Verteilung der Spannkraft, mit horizontaler und vertikaler Nut, mit rückseitigen Magneten zum Anhaften an Halteplatte
- Mulitplex-Halteplatte B/T/H ca. 200 x 500 x 20 mm, lackiert, mit Ausfräsungen für Führungsstangen und Gewindespindel mit eingelassenen Magneten für Grundplatte
(Lagerung im Schrank)

Aufbewahrung
- 3 x Werkzeugblock für je 6 Werkstückspanner und Werkzeugblockschild mit Abbildung und Schriftzug
- 3 x Fachbodenschild zum Einsortieren in die Schränke mit Abbildung und Schriftzug -Werkstückspanner-
- 2 x Werkzeugblock für 8-10 Rundbankhaken und Werkzeugblockschild mit Abbildung und Schriftzug
- 2 x Fachbodenschild zum Einsortieren in die Schränke mit Abbildung und Schriftzug -Rundbankhaken-
- 2 x Werkzeugblock in Buche massiv mit 8-10 Bohrungen und Werkzeugblockschild mit Schriftzug -Kurbel-
- 2 x Fachbodenschild zum Einsortieren in die Schränke mit Schriftzug -Kurbel-
- 2 x Werkzeugblock in Buche massiv mit 8-10 Bohrungen oder Behälter und Werkzeugblockschild mit Schriftzug -Alu-Schutzbacken-
- 2 x Fachbodenschild zum Einsortieren in die Schränke mit Schriftzug -Alu-Schutzbacken-
- 2 x Werkzeugblock in Buche massiv mit 8-10 Bohrungen oder Behälter und Werkzeugblockschild mit Schriftzug -KST-Schutzbacken-
- 2 x Fachbodenschild zum Einsortieren in die Schränke mit Schriftzug -KST-Schutzbacken-
- 2 x Werkzeugblock in Buche massiv mit 8-10 Bohrungen oder Behälter und Werkzeugblockschild mit Schriftzug -Tischklemme Abdeckplatten-
- 2 x Fachbodenschild zum Einsortieren in die Schränke mit Schriftzug -Tischklemme Abdeckplatten-

liefern und aufstellen bzw. einräumen
Menge: 1,000 St

**01.07.0090 Schrankwand**
Schrankwand bestehend aus:

Hochschrank
- B/T/H ca. 800 x 550 x 1900 mm
- 2 Flügeltüren mit Drehstangenzylinderschloss und Bügelgriff
- 5 Fachböden verstärkt / verstellbar
- 1 Einbauschublade mit 3 Unterteilungen, ausziehbar mit Auszugssperre, Höhe ca. 120 mm
- 2 Antirutschmatten, Größe ca. 800 x 600 mm
- mit Führungsystem auf allen Fachböden für Werkzeugblöcke (Lochreihe+Leisten oder Schienensysten oder ähnliches) das einen Mindestabstand zwischen den Blöcken von 15mm sicherstellt

2 x Hochschrank
jeweils
- B/T/H ca. 1000 x 550 x 1900 mm
- 2 Flügeltüren mit Drehstangenzylinderschloss und Bügelgriff
- 5 Fachböden verstärkt / verstellbar
- 1 Einbauschublade mit 3 Unterteilungen, ausziehbar mit Auszugssperre, Höhe ca. 120 mm
- 2 Antirutschmatten, Größe ca. 500 x 600 mm
- mit Führungsystem auf allen Fachböden für Werkzeugblöcke (Lochreihe+Leisten oder Schienensysten oder ähnliches) das einen Mindestabstand zwischen den Blöcken von 15mm sicherstellt

Hochschrank
- B/T/H ca. 1000 x 550 x 1900 mm
- 2 Flügeltüren mit Drehstangenzylinderschloss und Bügelgriff
- 5 Fachböden verstärkt / verstellbar
- 1 Einbauschublade mit 3 Unterteilungen, ausziehbar mit Auszugssperre, Höhe ca. 120 mm
- 2 Antirutschmatten, Größe ca. 500 x 600 mm
- 6 Holzschubladen, ohne Facheinteilung, B/T/H: ca. 300 x 450 x 50 mm, aus Rotbuchenholz, mit Sperrholzboden, lackiert
- mit Führungsystem auf allen Fachböden für Werkzeugblöcke (Lochreihe+Leisten oder Schienensysten oder ähnliches) das einen Mindestabstand zwischen den Blöcken von 15mm sicherstellt

Hochschrank
- B/T/H ca. 1000 x 550 x 1900 mm
- 2 Flügeltüren mit Drehstangenzylinderschloss und Bügelgriff
- 2 Einlegeböden verstärkt / verstellbar
- 1 Konstruktionsboden
- 2 Mittelwände
- Senkrechtes Abteil zur Aufnahme von 30 Schubladen
- 10 Holzschubladen, ohne Facheinteilung, B/T/H: ca. 300 x 450 x 50 mm, aus Rotbuchenholz, mit Sperrholzboden, lackiert
- 20 Holzschubladen, mit Facheinteilung durch überplattete Trennleisten, B/T/H: ca. 300 x 450 x 50 mm, aus Rotbuchenholz, mit Sperrholzboden, lackiert
- mit Führungsystem auf allen Fachböden für Werkzeugblöcke (Lochreihe+Leisten oder Schienensysten oder ähnliches) das einen Mindestabstand zwischen den Blöcken von 15mm sicherstellt

Aufsatzschrank
- B/T/H ca. 800 x 550 x 1000 mm
- 2 Flügeltüren mit Drehstangenzylinderschloss, Bügelgriff und 2 Schlüssel
- mit integrierter Leiterzarge aus Metall als Rundrohrsystem Edelstahl oder Aluminiumprofilschiene
- 2 Fachböden verstärkt / verstellbar

2 x Aufsatzschrank
jeweils
- B/T/H ca. 1000 x 550 x 1000 mm
- 2 Flügeltüren mit Drehstangenzylinderschloss, Bügelgriff und 2 Schlüssel
- mit integrierter Leiterzarge aus Metall als Rundrohrsystem Edelstahl oder Aluminiumprofilschiene
- 2 Fachböden verstärkt / verstellbar

2 x Aufsatzschrank
jeweils
- B/T/H ca. 1000 x 550 x 550 mm
- 2 Flügeltüren mit Drehstangenzylinderschloss, Bügelgriff und 2 Schlüssel
- mit integrierter Leiterzarge aus Metall als Rundrohrsystem Edelstahl oder Aluminiumprofilschiene
- Fachboden verstärkt / verstellbar

Zubehör
- GS geprüfte Alustufenleiter gemäß GUV-V D36 - UVV Leitern und Tritte gemäß Vorbemerkungen
- seitliche Leiter-Aufhängung als Einhängevorrichtung für Stufenleiter an der rechten Schrankseite

Verblendungen
(vor Ort angepasst)
- 2 x Deckenblende (vorn) 19 mm, B/H ca. 1000 x 50 mm (bis Abkofferung)
- 2 x Deckenblende (seitlich) 19 mm, B/H ca. 550 x 50 mm

liefern und montieren
Menge: 1,000 St

**01.07.0100 Schraubzwingenwagen**
Zwingenwagen bestehend aus:

- stabile Metallkonstruktion auf Rollen
- Abmessungen ca. 50 x 60 x 150 cm
- Gewicht mit Bestückung ca. 80kg

Bestückt mit
- 5 x TG12-2K
- 5 x TG16-2K
- 5 x TG20-2K
- 5 x TG25-2K
- 5 x TG30-2K
- 3 x TG40-2K
- 2 x TGK50-2K
- 2 x TGK60-2K
- 1 x GZ16-2K
- 1 x GZ20-2K

liefern und aufstellen
Menge: 1,000 St

**01.07.0110 Abdeckplatten für Werkbänke**
Abdeckplatten für Werkbänke bestehend aus:

9 x Abdeckplatten
jeweils
- Abmessungen ca. 1500 x 650 mm
- Plattenstärke 6 mm
- Material aus z.B. Polystorol mit gefasten Kanten
- beidseitig verwendbar
- geeignet zum Schutz der Werkbänke vor Verschmutzung und aggressiven Flüssigkeiten
- je Platte einschließlich 2 Tischklemmen, mit Rändelschraube feststellbar

Plattenständer
- Abmessungen B/T/H ca. 650 x 200 x 1550 mm
- mit unterer Aufkantung
- bodenständige Ausführung
- zur aufrechten Lagerung der Abdeckplatten

liefern und montieren
Menge: 1,000 St

**01.07.0120 Fahrcontainer**
Fahrcontainer bestehend aus:

- für Tischbohrmaschine oder Dekupiersäge

Unterschrank
- B/T/H ca. 650 x 650 x 850 mm
- Abdeckplatte Buche massiv, Dicke 45 mm
- mit Schlossblende mit Zentralverschluss und Zylinderschloss
- 2 Schublade ca. 125 mm
- Schubladen in massiver Holzausführung mit Rollschubführungen
- mit Griffbügel an den Schubkästen
- fahrbar mit 2 Bockrollen sowie 2 feststellbaren Lenkrollen

liefern und aufstellen
Menge: 1,000 St

**01.07.0130 Reihenwerkbank**
Reihenwerkbank bestehend aus:

- Raum-Elektrounterverteilung mit Not-Aus-Abschaltung durch Gewerk Elektro
- Tischkanal durch Gewerk Elektro

Tischplatte
- Multiplextischplatte, B/T/H 6000 x 650 x 45 mm
- Holzoberflächen mit Heisswachsbeschichtung und Polierfinish
- Längsseiten mit Aufdoppelung
- vordere Aufdopplung mit Aufnahmenut für Alu-Führungsprofil zum Andocken von diversen Zubehörteilen (Schraubstock etc.)
- rechts Aufdopplung mit Aufnahmenut für Alu-Führungsprofil zum Andocken von diversen Zubehörteilen (Schraubstock etc.)
- Aluführungsprofil durchgehend integriert mit 3 Weichen (mit Kippsicherung) zum mittleren Einschieben von Zubehörteilen
- Aluführungsprofil (seitlich rechts) zum Einschieben von Zubehörteilen
- mit längsseitiger Befestigungsblende für Elektrokanal durch Gewerk Elektro (ab OK Tischplatte ca. 170 mm)

Gestell
- Doppelfuß-Untergestelle für vor beschriebene Tischplatten, Gesamtbreite 6000 mm
- Tische mit einander verbunden
- Tischhöhe inkl. Tischplatte 850 mm
- Vierkantstahlrohrgestell ca. 60 x 60 mm
- Gestellfarbe nach RAL-Bieterpalette
- mit Einstellschrauben verstellbar für Bodenunebenheiten aus Kunststoff (elastisch) für rutschsichere Standfestigkeit

2 x Schubladenblock
jeweils
- B/T/H ca. 600 x 600 x 750-800 mm
- mit Schlossblende mit Zentralverschluss und Zylinderschloss
- 3 Schubladen ca. 125 mm
- 1 Schublade ca. 250 mm
- Schubladen in massiver Holzausführung mit Rollschubführungen
- mit Griffbügel an den Schubkästen
- Sockelrahmen Buche massiv

2 x Spannzange
jeweils
- abnehmbar massive Buche-Holzbacken mit 2 Bohrungen für Rundbankhaken
- mit 4-mm Belag zur gleichmäßigen Verteilung der Spannkraft über die gesamte Fläche für rutschsichere Einspannung von Werkstücken
- Maße Backen B/H ca. 350 x 110 mm
- maximale Spannweite 100 mm
- mit 2 Führungs- und 1 Gewindespindel
- Führungsgrundkörper aus massivem Grauguss
- Kurbel für Spannzange

2 x Kleinmaschinenlade
jeweils
- für Ulmia-Gehrungssäge
- zum Einschieben in das Aluführungsprofil der Tischplatte
- Platte B/T/H ca. 400 x 500 x 25 mm mit mindestens 6 Laufrollen
- massive Buche-Halteplatte ca. 400 x 100 x 40 mm, verschraubt mit Platte
- Arretierung der Halteplatte durch 2 Exzenterspanner zum drehmomentfreien schnellen Spannen und Lösen

3 x Kleinmaschinenlade
jeweils
- für Dekupiersäge
- zum Einschieben in das Aluführungsprofil der Tischplatte
- Platte B/T/H ca. 400 x 500 x 25 mm mit mindestens 6 Laufrollen
- massive Buche-Halteplatte ca. 400 x 100 x 40 mm, verschraubt mit Platte
- Arretierung der Halteplatte durch 2 Exzenterspanner zum drehmomentfreien schnellen Spannen und Lösen

liefern und montieren
Menge: 1,000 St

**01.07.0140 Abfallbehälter**
Abfallbehälter bestehend aus:

Behälter
- aus Kunststoff, grau
- B/T/H ca. 600 x 400 x 300 mm

Fahrrahmen
- Transportroller 600 x 400 mm aus Kunststoff
- Nutzlast ca. 250 kg
- 4 Lenkrollen

liefern und aufstellen
Menge: 2,000 St

**01.07.0150 Langwandtafel**
Langwandtafel bestehend aus:

- B/H ca. 1000 x 1000 mm
- beschreibbare magnetische Oberfläche Stahlemail weiß mit Alu-Kante
- rundum schraublos mit Alu-Profil und abgerundeten Sicherheits-Kunststoffecken und -radien dauerelastisch eingefasste und abgedichtete Fläche
- Sicherheitsabschlüsse und ecken aus schlagzähem, durchgefärbten Kunststoff an eloxierter Alu-Oberfläche angepasst
- sichtbare Aluminiumprofile natureloxiert
- mit Bilderklemmleiste
- verdeckte Wandmontage

liefern und montieren
Menge: 2,000 St

**01.07.0160 Sicherheitsausstattung**
Sicherheitsausstattung bestehend aus:

Erste-Hilfe-Schrank
- B/T/H ca. 300 x 140 x 360 mm
- für Betriebs- und Schutzräume DIN 13157 C
- Stahlschrank weiß, einbrennlackiert
- 1 Drehtür mit Sicherheitsschloss mit 2 Schlüsseln
- 2 Einlegeböden einschl. Füllsortiment nach DIN 13157 C
- mit Meldeblock zum Abreißen DGUV 204-021
- mit DIN A 2 - Aushang Anleitung zur Ersten Hilfe bei Unfällen nach DGUV 204-001
- wandmontiert

liefern und montieren
Menge: 1,000 St

**01.07.0170 Arbeitsschutz**
Arbeitsschutz bestehend aus:

Sicherheitsset Arbeitsschutz
- jeweils mit Aufbewahrungsbox passend zum Schrank und Beschriftungsschildern
- 8 x Vollsicht-Schutzbrille, Sichtscheibe DIN P, farblos
- 17 x Schutzbrille (Nylonbrille), Gläser farblos, mit Bügel und Seitenschutz
- 17 x Gehör-Schützer nach EN 352, Bügel und Kapsel aus Kunststoff

liefern, montieren und einräumen
Menge: 1,000 St

**01.07.0180 Werkzeugsatz Holz**
Werkzeugsätze Holz bestehend aus:

Stechbeitel 10 mm
- 16 x Stechbeitel mit Weißbuchenheft, Klingenbreite 10 mm, nach DIN 5139
- Werkzeugblock, Buche massiv, mit 16 Bohrungen und Werkzeugblockschild mit Abbildung und Schriftzug
- Fachbodenschild zum Einsortieren in die Schränke mit Abbildung und Schriftzug -Stechbeitel-

Stechbeitel 16 mm
- 16 x Stechbeitel mit Weißbuchenheft, Klingenbreite 16 mm, nach DIN 5139
- Werkzeugblock, Buche massiv, mit 16 Bohrungen und Werkzeugblockschild mit Abbildung und Schriftzug
- Fachbodenschild zum Einsortieren in die Schränke mit Abbildung und Schriftzug -Stechbeitel-

Hohlbeitel 14 mm
- 16 x Hohlbeitel mit Weißbuchenheft, Klingenbreite 14 mm, nach DIN 5142
- Werkzeugblock, Buche massiv, mit 16 Bohrungen und Werkzeugblockschild mit Abbildung und Schriftzug
- Fachbodenschild zum Einsortieren in die Schränke mit Abbildung und Schriftzug -Hohlbeitel-

Flachstumpfraspel 250 mm, Hieb 2
- 16 x Flachstumpfraspel mit Kunststoffheft, Länge 250 mm, Querschnitt ca. 25 x 8 mm, Hieb 2, nach DIN 7263 A
- Werkzeugblock, Buche massiv, mit 16 Bohrungen und Werkzeugblockschild mit Abbildung und Schriftzug
- Fachbodenschild zum Einsortieren in die Schränke mit Abbildung und Schriftzug -Flachstumpfraspel-

Halbrundraspel 250 mm, Hieb 2
- 16 x Halbrundraspel mit Kunststoffheft, Länge 250 mm, Querschnitt ca. 25 x 8 mm, Hieb 2, nach DIN 7263 C
- Werkzeugblock, Buche massiv, mit 16 Bohrungen und Werkzeugblockschild mit Abbildung und Schriftzug
- Fachbodenschild zum Einsortieren in die Schränke mit Abbildung und Schriftzug -Halbrundraspel-

Kabinettfeile 250 mm, Hieb 1
- 16 x Kabinettfeile mit Kunststoffheft, Länge 250 mm, Querschnitt ca. 30x7 mm, Hieb 1
- Werkzeugblock, Buche massiv, mit 16 Bohrungen und Werkzeugblockschild mit Abbildung und Schriftzug
- Fachbodenschild zum Einsortieren in die Schränke mit Abbildung und Schriftzug -Kabinettfeile-

Rundraspel 250 mm, Hieb 2
- 16 x Rundraspel mit Kunststoffheft, Länge 250 mm, Querschnitt ca. 11,5 mm, Hieb 2, nach DIN 7263 A
- Werkzeugblock, Buche massiv, mit 16 Bohrungen und Werkzeugblockschild mit Abbildung und Schriftzug
- Fachbodenschild zum Einsortieren in die Schränke mit Abbildung und Schriftzug -Rundraspel-

Ziehklinge
- 8 x Ziehklinge, rechteckig, Maße ca. 150 x 60 x 1 mm,  aus gehärtetem Bandstahl
- Werkzeugblock, Buche massiv, mit zwei Längsnuten und Werkzeugblockschild mit Abbildung und Schriftzug
- Fachbodenschild zum Einsortieren in die Schränke mit Abbildung und Schriftzug -Ziehklinge-

Ziehklinge
- 8 x Ziehklinge, Schwanenhals-Form, Maße ca. 130 x 80 x 1 mm, aus gehärtetem Bandstahl
- Werkzeugblock, Buche massiv, mit zwei Längsnuten und Werkzeugblockschild mit Abbildung und Schriftzug
- Fachbodenschild zum Einsortieren in die Schränke mit Abbildung und Schriftzug -Ziehklinge-

Schleifklotz
- 16 x Schleifklotz, Maße ca. 120 x 60 x 40 mm, aus Presskork
- 2 x Sperrholz-Behälter für aufgeführte Schleifklotze und Schild mit Abbildung und Schriftzug
- Fachbodenschild zum Einsortieren in die Schränke mit Abbildung und Schriftzug -Schleifklotz-

Schleifpapier
- für Holz-, Metall-, Lack- und Kunststoffbearbeitung
- 16 x Schleifpapier Korn 60, Bogengröße 230x280 mm
- 16 x Schleifpapier Korn 100, Bogengröße 230x280 mm
- 16 x Schleifpapier Korn 120, Bogengröße 230x280 mm
- 16 x Schleifpapier Korn 180, Bogengröße 230x280 mm
- Schriftzug -Schleifpapier- für Lagerung in der Holzschublade

Abziehstein
- 2 x APEX-Wasserabziehstein, Größe 4 K, ca. 100 x 50 x 20 mm, Kombination mittel/fein
- Sperrholz-Behälter für aufgeführte Wasserabziehsteine und Schild mit Abbildung und Schriftzug
- Fachbodenschild zum Einsortieren in die Schränke mit Abbildung und Schriftzug -Abziehstein-

Zugsäge
- 16 x Präzisions-Zugsäge für Feinschnitte, Blattlänge ca. 300 mm, 14 Zähne pro Zoll, 3-fach diamant ausgeschliffene Zugzähne, extrem dünnes Sägeblatt aus hochwertigen Karbonstahl, Sägeblatt schnell wechselbar, ohne Rücken, mit Komfortgriff
- 2 x Werkzeugblock, Buche massiv, jeweils mit ausgeklinkten Zahnleisten und Werkzeugblockschild mit Abbildung und Schriftzug für 8 Sägen
- 2 x Fachbodenschild zum Einsortieren in die Schränke mit Abbildung und Schriftzug -Zugsäge-

Feinsäge 250
- 16 x Feinsäge mit Hohlschliff, Länge 250 mm, gerade
- 2 x Werkzeugblock, Buche massiv jeweils mit Schlitzen und Werkzeugblockschild mit Abbildung und Schriftzug
- 2 x Fachbodenschild zum Einsortieren in die Schränke mit Abbildung und Schriftzug -Feinsäge-

Laubsägebogen
- 16 x Laubsägebogen mit verstellbaren Hebeln für werkzeuglose Sägeblattspannung, Hebel beidseitig wechselbar, Ausladung 320 mm, Laubsägebogen aus hochglanzvernickeltem Stahlrohr
- 16 Pack a 12 Laubsägeblätter für Holz + Kunststoff, Stärke 1(fein), Länge ca. 130 mm, mit rundem Rücken, gehärtet
- 16 Pack a 12 Laubsägeblätter für Holz + Kunststoff, Stärke 3(mittel), Länge ca. 130 mm, mit rundem Rücken, gehärtet
- 16 Pack a 12 Laubsägeblätter für Holz + Kunststoff, Stärke 6(grob), Länge ca. 130 mm, mit rundem Rücken, gehärtet
- 16 Pack a 12 Laubsägeblätter für Metall, Stärke 0(fein), Länge ca. 130 mm, mit rundem Rücken, gehärtet
- 16 Pack a 12 Laubsägeblätter für Metall, Stärke 3(mittel), Länge ca. 130 mm, mit rundem Rücken, gehärtet
- 16 Pack a 12 Laubsägeblätter für Metall, Stärke 7(grob), Länge ca. 130 mm, mit rundem Rücken, gehärtet
- 2 x Werkzeugblock zum Einstecken von 8 Laubsägebogen und Werkzeugblockschild mit Abbildung und Schriftzug
- 2 x Fachbodenschild zum Einsortieren in die Schränke mit Abbildung und Schriftzug -Laubsägebogen-

Schreinerklüpfel
- 16 x Schreinerklüpfel, Kopf aus massivem Buchenholz, Eschenstiel lackiert, Kopflänge 100 mm, Gesamtlänge ca. 320 mm
- 4 x Werkzeugblock, Buche massiv, mit jeweils 4 Halterungen und Werkzeugblockschild mit Abbildung und Schriftzug
- 4 x Fachbodenschild zum Einsortieren in die Schränke mit Abbildung und Schriftzug -Schreinerklüpfel-

Schreinerhammer
- 16 x Schreinerhammer, Bahnhöhe 22 mm, Eschenstiel poliert und geschweift
- 2 x Werkzeugblock, Buche massiv, mit jeweils 8 Halterungen und Werkzeugblockschild mit Abbildung und Schriftzug
- 2 x Fachbodenschild zum Einsortieren in die Schränke mit Abbildung und Schriftzug -Schreinerhammer-

Vorstecher
- 16 x Vorstecher mit Rundspitze und Kunststoffheft
- Klingenlänge 100 mm, Klingendurchmesser 100 mm
- Klinge aus vernickelten Spezialstahl
- Werkzeugblock, Buche massiv, mit passenden Bohrungen und Werkzeugblockschild mit Abbildung und Schriftzug
- Fachbodenschild zum Einsortieren in die Schränke mit Abbildung und Schriftzug -Vorstecher-

Meterstab
- 16 x Natur-Holzglieder-Maßstab, Länge 2 m, naturlackiert
- Werkzeugblock, Buche massiv, mit passenden Bohrungen und Werkzeugblockschild mit Abbildung und Schriftzug
- Fachbodenschild zum Einsortieren in die Schränke mit Abbildung und Schriftzug -Holzgliedermassstab-

Schreinerwinkel 200
- 16 x Schreinerwinkel 200 mm
- mit Bucheholz- und Stahlschenkel (mit 2 Maßskalen) sowie Gehrungsanschlag
- 2 x Werkzeugblock, jeweils mit Werkzeugklemmleiste geeignet für Schreinerwinkel und Werkzeugblockschild mit Abbildung und Schriftzug
- 2 x Fachbodenschild zum Einsortieren in die Schränke mit Abbildung und Schriftzug -Schreinerwinkel-

Schreinerschmiege 250
- 8 x Schreinerschmiege 250 mm
- Schenkel aus Alu-Profil 30 x 12 mm, geschliffene Stahlschiene, Breite 30 mm, mit Feststellschraube und Flügelmutter
- Werkzeugblock, Buche massiv, mit passenden Bohrungen und Werkzeugblockschild mit Abbildung und Schriftzug
- 2 x Fachbodenschild zum Einsortieren in die Schränke mit Abbildung und Schriftzug -Schmiege-

Streichmaß
- 8 x Streichmaß, Länge 220 mm, aus Rotbuche, geölt, mit zwei einzeln verstellbaren Anreißstäben und eingelegter Kunststoff-Skala
- Werkzeugblock, Buche massiv, mit passenden Bohrungen und Werkzeugblockschild mit Abbildung und Schriftzug
- Fachbodenschild zum Einsortieren in die Schränke mit Abbildung und Schriftzug -Streichmaß-

Gurtrahmenspanner
- 4 x Rahmenspanner mit Gurt, einstellbare Bandklemme
- Gurt ca. 4000 x 25 mm mit Feststellklemmer
- Schriftzug -Rahmenspanner- für Lagerung in der Holzschublade

Schrankbeschriftung
- Schranktürschild mit Schriftzug -Werkzeuge Holz-

liefern, einräumen und Block/Schrankinnenausstattung beschriften
Menge: 1,000 St

**01.07.0190 Werkzeugsatz Metall**
Werkzeugsätze Metall bestehend aus:

Flachstumpffeile 200 mm, Hieb 2
- 16 x Flachstumpffeile mit Kunststoffheft, Länge 200 mm, Querschnitt ca. 20 x 5 mm, Hieb 2, nach DIN 7261 A
- Werkzeugblock, Buche massiv, mit 16 Bohrungen und Werkzeugblockschild mit Abbildung und Schriftzug
- Fachbodenschild zum Einsortieren in die Schränke mit Abbildung und Schriftzug -Flachfeile-

Halbrundfeile 200 mm, Hieb 2
- 16 x Halbrundfeile mit Kunststoffheft, Länge 200 mm, Querschnitt ca. 20 x 6 mm, Hieb 2, nach DIN 7261 E
- Werkzeugblock, Buche massiv, mit 16 Bohrungen und Werkzeugblockschild mit Abbildung und Schriftzug
- Fachbodenschild zum Einsortieren in die Schränke mit Abbildung und Schriftzug -Halbrundfeile-

Leichtmetallfeile 250 mm, Hieb 2
- 16 x Leichtmetallfeile mit Kunststoffheft, Länge 250 mm, Querschnitt ca. 25 x 6 mm, Hieb 2
- Werkzeugblock, Buche massiv, mit 16 Bohrungen und Werkzeugblockschild mit Abbildung und Schriftzug für 16 Feilen
- Fachbodenschild zum Einsortieren in die Schränke mit Abbildung und Schriftzug -Leichtmetallfeile-

Rundfeile 200 mm, Hieb 2
- 16 x Rundfeile mit Kunststoffheft, Länge 200 mm, Querschnitt ca. 7,5 mm, Hieb 2, nach DIN 7261 F
- Werkzeugblock, Buche massiv, mit 16 Bohrungen und Werkzeugblockschild mit Abbildung und Schriftzug
- Fachbodenschild zum Einsortieren in die Schränke mit Abbildung und Schriftzug -Rundfeile-

Vierkantfeile 200 mm, Hieb 2
- 16 x Vierkantfeile mit Kunststoffheft, Länge 200 mm, Querschnitt ca. 8 mm, Hieb 2, nach DIN 7261 D
- Werkzeugblock, Buche massiv, mit 16 Bohrungen und Werkzeugblockschild mit Abbildung und Schriftzug
- Fachbodenschild zum Einsortieren in die Schränke mit Abbildung und Schriftzug -Vierkantfeile-

Dreikantfeile 200 mm, Hieb 2
- 16 x Dreikantfeile mit Kunststoffheft, Länge 200 mm, Querschnitt ca. 15 mm, Hieb 2, nach DIN 7261 C
- Werkzeugblock, Buche massiv, mit 16 Bohrungen und Werkzeugblockschild mit Abbildung und Schriftzug
- Fachbodenschild zum Einsortieren in die Schränke mit Abbildung und Schriftzug -Dreikantfeile-

Schlüsselfeilensatz
- 8 x Schlüsselfeilensatz (6-teilig: flachstumpf, halbrund, dreikant, vierkant, rund, flachspitz), mit Kunststofftasche, je Feile 100 mm, Hieb 2, mit Holzheft
- Schriftzug -Schlüsselfeilensatz- für Lagerung in der Holzschublade

Metallsägebogen
- 16 x Metallsägebogen aus Vierkantrohr, mit Bi-Metallblatt 300 mm, Gewicht ca. 450 g, Qualitätsausführung mit Pistolengriff und 2-K-heft, mit doppelseitiger Blattspannung
- 2 x Werkzeugblock, Buche massiv, für 8 Metallsägen und Werkzeugblockschild mit Abbildung und Schriftzug
- 2 x Fachbodenschild zum Einsortieren in die Schränke mit Abbildung und Schriftzug -Metallsägebogen-
- zusätzlich 16 x Metallsägeblatt Bimetall, HSS-duoflex, 300 x 13 x 0,65 mm, einseitig gezahnt

Goldschmiedeschere
- 16 x Goldschmiedeschere 180 mm, gerade, mit Augen, schwarz lackiert, stahlgeschmiedet, Schneiden poliert
- Werkzeugblock, Buche massiv, mit 8 Bohrungen und Werkzeugblockschild mit Abbildung und Schriftzug
- Fachbodenschild zum Einsortieren in die Schränke mit Abbildung und Schriftzug -Goldschmiedeschere-

Figurenschere
- 3 x Figurenschere 240 mm, Ausführung rechts, mit Hebelunterstützung, Schneidleistung bis 1,5 mm, geeignet für Kurvenschnitte, Scherekopf aus Edelstahl, Griffe mit schweren Kunststoffhüllen
- 1 x Figurenschere 240 mm, Ausführung links, mit Hebelunterstützung, Schneidleistung bis 1,5 mm, geeignet für Kurvenschnitte, Scherekopf aus Edelstahl, Griffe mit schweren Kunststoffhüllen
- Werkzeugblock, Buche massiv, mit 4 Bohrungen und Werkzeugblockschild mit Abbildung und Schriftzug
- Fachbodenschild zum Einsortieren in die Schränke mit Abbildung und Schriftzug -Figurenschere-

Flachzange
- 16 x Flachzange mit kurzem Maul, Länge 160 mm, nach DIN ISO 5745, gesenkgeschmiedet aus Spezial-Werkzeugstahl, Greifflächen geriffelt, feinpolierte Oberfläche, korrosionsgeschützt, Griffe mit rutscharmer PVC-Tauchbeschichtung
- 2 x Werkzeugblock, Buche massiv, mit 8 Bohrungen und Werkzeugblockschild mit Abbildung und Schriftzug
- 2 x Fachbodenschild zum Einsortieren in die Schränke mit Abbildung und Schriftzug -Flachzange kurzes Maul-

Rundzange
- 16 x Rundzange mit kurzem Maul, Länge 160 mm, nach DIN ISO 5745, gesenkgeschmiedet aus Spezial-Werkzeugstahl, Greifflächen geriffelt, feinpolierte Oberfläche, korrisionsgeschützt, Griffe mit rutscharmer PVC-Tauchbeschichtung
- 2 x Werkzeugblock, Buche massiv, mit 8 Bohrungen und Werkzeugblockschild mit Abbildung und Schriftzug
- 2 x Fachbodenschild zum Einsortieren in die Schränke mit Abbildung und Schriftzug -Rundzange kurzes Maul-

Seitenschneider
- 16 x Seitenschneider, Länge 160 mm, nach DIN ISO 5749, für weichen und mittelharten Draht, gesenkgeschmiedet aus Spezial-Werkzeugstahl, mit feiner Präzisionsschneide, gehärtet auf ca. 60 HRC, Griffe mit rutscharmer PVC-Tauchbeschichtung
- 2 x Werkzeugblock, Buche massiv, mit 8 Bohrungen und Werkzeugblockschild mit Abbildung und Schriftzug
- 2 x Fachbodenschild zum Einsortieren in die Schränke mit Abbildung und Schriftzug -Seitenschneider-

Mechanikerzange
- 16 x Mechanikerzange, Länge 200 mm, nach DIN ISO 5745, ohne Schneide, flachrunde Spitzen, gesenkgeschmiedet aus Spezial-Werkzeugstahl, Greifflächen glatt, feinpolierte Oberfläche, korrisionsgeschützt, Griffe mit rutscharmer PVC-Tauchbeschichtung
- 2 x Werkzeugblock, Buche massiv, mit 8 Bohrungen und Werkzeugblockschild mit Abbildung und Schriftzug
- 2 x Fachbodenschild zum Einsortieren in die Schränke mit Abbildung und Schriftzug -Mechanikerzange-

Kombizange
- 8 x Kombizange, Länge 160 mm, mit flacher Schneide und Facettenschliff nach DIN ISO 5746, Griffe PVC-Tauchbeschichtung rot, aus Spezial-Werkzeugstahl, poliert,Greifflächen geriffelt
- Werkzeugblock, Buche massiv, mit 8 Bohrungen und Werkzeugblockschild mit Abbildung und Schriftzug
- Fachbodenschild zum Einsortieren in die Schränke mit Abbildung und Schriftzug -Kombizange-

Hebelvornschneider
- 4 x Hebelvornschneider, Länge 180 mm, nach DIN 5239, mit vierfachem Gewerbe für Stahldraht, max. 3,0 mm D, Schneiden induktiv gehärtet, Ausführung: rot lackiert
- Werkzeugblock, Buche massiv, mit 8 Bohrungen und Werkzeugblockschild mit Abbildung und Schriftzug
- Fachbodenschild zum Einsortieren in die Schränke mit Abbildung und Schriftzug -Hebelvornschneider-

Schlosserhammer
- 16 x Schlosserhammer 300 g, nach DIN 1041, mit poliertem geschweiftem Eschenstiel
- 2 x Werkzeugblock mit Halter und Werkzeugblockschild mit Abbildung und Schriftzug
- 2 x Fachbodenschild zum Einsortieren in die Schränke mit Abbildung und Schriftzug -Schlosserhammer-

Körner
- 16 x Hochleistungskörner nach DIN 7250, Länge 120 mm, Durchmesser 12 mm, aus achtkantigem CV-Lufthärtrstahl, ganz durchgehärtet, Kopf vergütet
- Werkzeugblock, Buche massiv, 16 Bohrungen und Werkzeugblockschild mit Abbildung und Schriftzug
- Fachbodenschild zum Einsortieren in die Schränke mit Abbildung und Schriftzug -Körner-

Messschieber
- 8 x Präzisions-Messschieber, Messbereich 150 mm, Nonius 1/20, aus Stahl, ganz gehärtet, rostfrei, mattverchromt, mit Kreuzspitzen und Tiefenmaß, Momentfeststellung und Tabelle (auf Rückseite)
- Werkzeugblock, Buche massiv, mit 8 Bohrungen und Werkzeugblockschild mit Abbildung und Schriftzug
- Fachbodenschild zum Einsortieren in die Schränke mit Abbildung und Schriftzug -Messschieber-

Reissnadel
- 8 x Reissnadel gerade, Länge 175 mm, mit gerändeltem Griff 80 mm und eingeschraubter Nadel D 4 mm, aus Chrom-Vanadium-Stahl, mit gehärteten Spitzen
- Werkzeugblock, Buche massiv, mit 8 Bohrungen und Werkzeugblockschild mit Abbildung und Schriftzug
- Fachbodenschild zum Einsortieren in die Schränke mit Abbildung und Schriftzug -Reissnadel-

Schlosserwinkel
- 16 x Schlosserwinkel mit Anschlag, Schenkellängen 150 x 100 mm, aus Spezialstahl, verzinkt, Anschlag aus T-Profil gezogen, winkelgerecht gemäß Werksnorm
- 2 x Werkzeugblock, Buche massiv, für 8 Werkzeuge und Werkzeugblockschild mit Abbildung und Schriftzug
- 2 x Fachbodenschild zum Einsortieren in die Schränke mit Abbildung und Schriftzug -Anschlagwinkel-

Federspitzzirkel
- 8 x Präzisions-Federspitzzirkel, Länge 200 mm, nach DIN 6487, starke Ausführung, kantige Schenkel, mit Schnellspannmutter, geschliffen und poliert, Spitzen und Messflächen gehärtet
- Werkzeugblock, Buche massiv, mit 8 Bohrungen und Werkzeugblockschild mit Abbildung und Schriftzug
- Fachbodenschild zum Einsortieren in die Schränke mit Abbildung und Schriftzug -Federspitzzirkel-

Gewindeschneidzeug-Sortiment
- 16 x Gewindeschneidzeug-Sortiment nach DIN 352, in Stahlblechkasten jeweils mit:
- Gewindebohrersatz M 3, 4, 5, 6, 8, 10
- Schneideisen M 2, 4, 5, 6, 8, 10
- Windeisen verstellbar
- Schneideisenhalter 25 x 9 mm

Schrankbeschriftung
- Schranktürschild mit Schriftzug -Werkzeuge Metall-

liefern, einräumen und Block/Schrankinnenausstattung beschriften
Menge: 1,000 St

**01.07.0200 Werkzeugsatz Universal**
Werkzeugsätze Universal bestehend aus:

Schraubdreher PH 1
- 16 x Kreuzschlitz-Schraubendreher Größe PH 1, DIN ISO 8764 (DIN 5262), Klingenlänge 80 mm, Klinge aus hochlegiertem CV-Spezialstahl, verchromt, mit brünierter Spitze, mit ergonomischem Griff aus Spezialkunststoff, hochschlagfest, isolierend, hitzebeständig, splitterfrei und lösemittelbeständig, mit Aufhängeloch
- Werkzeugblock, Buche massiv, mit 16 Bohrungen und Werkzeugblockschild mit Schriftzug -Schraubendreher PH-
- Fachbodenschild zum Einsortieren in die Schränke mit Schriftzug -Schraubendreher PH-

Schraubdreher PH 2
- 16 x Kreuzschlitz-Schraubendreher Größe PH 2, DIN ISO 8764 (DIN 5262), Klingenlänge 100 mm, Klinge aus hochlegiertem CV-Spezialstahl, verchromt, mit brünierter Spitze, mit ergonomischem Griff aus Spezialkunststoff, hochschlagfest, isolierend, hitzebeständig, splitterfrei und lösemittelbeständig, mit Aufhängeloch
- Werkzeugblock, Buche massiv, mit 16 Bohrungen und Werkzeugblockschild mit Schriftzug -Schraubendreher PH-
- Fachbodenschild zum Einsortieren in die Schränke mit Schriftzug -Schraubendreher PH-

Schraubdreher PZ 1
- 16 x Kreuzschlitz-Schraubendreher Größe PZ 1, DIN ISO 8764 (DIN 5262), Klingenlänge 80 mm, Klinge aus hochlegiertem CV-Spezialstahl, verchromt, mit brünierter Spitze, mit ergonomischem Griff aus Spezialkunststoff, hochschlagfest, isolierend, hitzebeständig, splitterfrei und lösemittelbeständig, mit Aufhängeloch
- Werkzeugblock, Buche massiv, mit 16 Bohrungen und Werkzeugblockschild mit Schriftzug -Schraubendreher PZ-
- Fachbodenschild zum Einsortieren in die Schränke mit Schriftzug -Schraubendreher PZ-

Schraubdreher PZ 2
- 16 x Kreuzschlitz-Schraubendreher Größe PZ 2, DIN ISO 8764 (DIN 5262), Klingenlänge 100 mm, Klinge aus hochlegiertem CV-Spezialstahl, verchromt, mit brünierter Spitze, mit ergonomischem Griff aus Spezialkunststoff, hochschlagfest, isolierend, hitzebeständig, splitterfrei und lösemittelbeständig, mit Aufhängeloch
- Werkzeugblock, Buche massiv, mit 16 Bohrungen und Werkzeugblockschild mit Schriftzug -Schraubendreher PZ-
- Fachbodenschild zum Einsortieren in die Schränke mit Schriftzug -Schraubendreher PZ-

Schraubendreher TORX Größe T 15
- 8 x Torx-Schraubendreher Größe T 15, Grifflänge 80 mm, Klingenlänge 80 mm, Klinge aus hochlegiertem CV-Spezialstahl, verchromt, mit brünierter Spitze, mit ergonomischem Griff aus Spezialkunststoff, hochschlagfest, isolierend, hitzebeständig, splitterfrei und lösemittelbeständig, mit Aufhängeloch
- Werkzeugblock, Buche massiv, mit 8 Bohrungen und Werkzeugblockschild mit Schriftzug -Schraubendreher Schlitz-
- Fachbodenschild zum Einsortieren in die Schränke mit Schriftzug -Schraubendreher Torx-

Schraubendreher TORX Größe T 20
- 8 x Torx-Schraubendreher Größe T 20, Grifflänge 90 mm, Klingenlänge 100 mm, Klinge aus hochlegiertem CV-Spezialstahl, verchromt, mit brünierter Spitze, mit ergonomischem Griff aus Spezialkunststoff, hochschlagfest, isolierend, hitzebeständig, splitterfrei und lösemittelbeständig, mit Aufhängeloch
- Werkzeugblock, Buche massiv, mit 8 Bohrungen und Werkzeugblockschild mit Schriftzug -Schraubendreher Schlitz-
- Fachbodenschild zum Einsortieren in die Schränke mit Schriftzug -Schraubendreher Torx-

Schraubendreher TORX Größe T 25
- 8 x Torx-Schraubendreher Größe T 25, Grifflänge 90 mm, Klingenlänge 100 mm, Klinge aus hochlegiertem CV-Spezialstahl, verchromt, mit brünierter Spitze, mit ergonomischem Griff aus Spezialkunststoff, hochschlagfest, isolierend, hitzebeständig, splitterfrei und lösemittelbeständig, mit Aufhängeloch
- Werkzeugblock, Buche massiv, mit 8 Bohrungen und Werkzeugblockschild mit Schriftzug -Schraubendreher Schlitz-
- Fachbodenschild zum Einsortieren in die Schränke mit Schriftzug -Schraubendreher Torx-

Handsenker
- 8 x Handsenker 90°, 3-schneidig, HSS-Stahl, Bohr-D 16 mm, Länge 135 mm, aus bestem Werkzeugstahl, mit Kunststoffheft
- Werkzeugblock, Buche massiv, mit 8 Bohrungen und Werkzeugblockschild mit Schriftzug -Handsenker-
- Fachbodenschild zum Einsortieren in die Schränke mit Schriftzug -Handsenker-

16 x Cuttermesser
- 16 x Cuttermesser, Länge 160 mm, mit Abbrechklingen, Klingenbreite 18 mm, mit verstellbarem Klingenhalter, Ausführung Kunststoff, mit Metallführung, mit automatischem Klingenrückzug und ergonischem Griff, mit 5 Ersatzklingen
- 2 x Werkzeugblock, Buche massiv, mit 8 Bohrungen und Werkzeugblockschild mit Schriftzug -Cuttermesser-
- 2 x Fachbodenschild zum Einsortieren in die Schränke mit Schriftzug -Cuttermesser-

Allzweckschere
- 16 x Allzweckschere 190 mm, Scherenkopf aus rostfreiem Edelstahl, Schneiden gezahnt, mit bruchsicheren Kunststoffgriff, mit praktischem Verschluss, für  Blech sowie weichen Draht oder Bandeisen, Stoff, Pappe, Kunststoffe, etc.
- 2 x Werkzeugblock, Buche massiv, mit 8 Bohrungen und Werkzeugblockschild mit Schriftzug -Mehrzweckschere-
- Fachbodenschild zum Einsortieren in die Schränke mit Schriftzug -Mehrzweckschere-

Papierschere
- 16 x Papierschere, Länge 160 mm (6 Zoll), aus rostfreiem, gehärteten Edelstahl, 56 Rockwell, Scherenblätter präzise angeschliffen und verschraubt, ergonomisch geformte Scherengriffe aus bruchfestem ABS-Kunststoff, Farbe schwarz, hochschlagfest und spülmaschinenfest
- Werkzeugblock, Buche massiv, mit 16 Bohrungen und Werkzeugblockschild mit Schriftzug -Papierschere-
- Fachbodenschild zum Einsortieren in die Schränke mit Schriftzug -Papierschere-

Federmaßstab
- 16 x Federmaßstab L/B/D: 400 x 18 x 0,5 mm, DIN 2768 m, Teilung 0,5/1 mm, rostfrei, biegsame Ausführung, schmaler Querschnitt, aus rostfreiem Federbandstahl, blendfreie mattierte Oberfläche, geätzte Teilung mit deutlicher Ablesung und schwarzen Ziffern
- Werkzeugblock, Buche massiv, mit Längsnut und Werkzeugblockschild mit Schriftzug -Federmaßstab- für 16 Federmaßstäbe
- Fachbodenschild zum Einsortieren in die Schränke mit Schriftzug -Federmaßstab-

Rollbandmaß
- 2 x Rollbandmaß 5m
- mit Gehäuse
- Schriftzug -Rollbandmaß- für Lagerung in der Holzschublade

Bogenzirkel
- 8 x Spitzzirkel DIN 6486, Länge 150 mm, mit Stellbogen, aus rostfreiem Stahl, geschmiedet, nach DIN 6486, mit durchgestecktem Gewerbe und Nietscharnier, geschliffen und poliert, Spitzen gehärtet
- Werkzeugblock, Buche massiv, mit 8 Bohrungen und Werkzeugblockschild mit Schriftzug -Bogenzirkel-
- Fachbodenschild zum Einsortieren in die Schränke mit Schriftzug -Bogenzirkel-

PUK-Säge
- 16 x PUK Handbügelsäge (Kleine Handsäge), Blattlänge 150 mm, Gesamtlänge 290 mm mit rotem Griff, feststehend, Bügel hochglanzverzinkt
- Werkzeugblock, Buche massiv, mit 16 Bohrungen und Werkzeugblockschild mit Schriftzug -PUK-Säge-
- Fachbodenschild zum Einsortieren in die Schränke mit Schriftzug -PUK-Säge-
- 2 Pack PUK-Universalsägeblatt Holz, L=150 mm, Zahnung 1,0 mm, 25 Z/Zoll, Pack=12 St.
- 2 Pack PUK-Universalsägeblatt Metall, L=150 mm, Zahnung 0,8 mm, 32 Z/Zoll, Pack=12 St.

Leimzwinge 40
- 16 x Leimzwinge, Spannweite 40 mm, Länge 100 mm, Breite 17 mm, aus Stahlblech gepresst, mit starker Feder und Plastik-Klemmschutz
- 2 x Werkzeugblock, Buche massiv, mit 8 Bohrungen und Werkzeugblockschild mit Schriftzug -Leimzwinge-
- 2 x Fachbodenschild zum Einsortieren in die Schränke mit Schriftzug -Leimzwinge-

Leimzwinge 60
- 16 x Leimzwinge, Spannweite 60 mm, Länge 150 mm, Breite 25 mm, aus Stahlblech gepresst, mit starker Feder und Plastik-Klemmschutz
- 2 x Werkzeugblock, Buche massiv, mit 8 Bohrungen und Werkzeugblockschild mit Schriftzug -Leimzwinge-
- 2 x Fachbodenschild zum Einsortieren in die Schränke mit Schriftzug -Leimzwinge-

Plastikhammer
- 8 x Plastikhammer (Ausbeulhammer), Kopfdurchmesser 22mm, mit transparenten, wechselbaren Pastikschlagköpfen und Eschenstiel
- Werkzeugblock, Buche massiv, mit 8 Bohrungen und Werkzeugblockschild mit Schriftzug -Plastikhammer-
- Fachbodenschild zum Einsortieren in die Schränke mit Schriftzug -Plastikhammer-

Kneifzange
- 8 x Kneifzange 160 mm, nach DIN ISO 9243, Griffe mit PVC-Tauchbeschichtung, rot, aus Spezial-Werkzeugstahl, Schneidkanten induktiv gehärtet, Schneidenhärte 54-58 HRC
- Werkzeugblock, Buche massiv, mit 8 Bohrungen und Werkzeugblockschild mit Schriftzug -Kneifzange-
- Fachbodenschild zum Einsortieren in die Schränke mit Schriftzug -Kneifzange-

Wasserpumpenzange
- 4 x Wasserpumpenzange, Länge 250 mm, nach DIN ISO 8976, gesenkgeschmiedet, aus CV-Stahl, mit durchgestecktem Gelenk (6- bzw. 7-fach Raste), poliert, rot lackiert, Griffe ohne Beschichtung
- Schriftzug -Wasserpumpenzange- für Lagerung in der Holzschublade

Feilenbürste
- 8 x Feilenbürste, Gesamtlänge 250 mm, mit Kratzband, Besatz 115 x 40 mm, Körper aus Holz
- Werkzeugblock, Buche massiv, mit 8 Bohrungen und Werkzeugblockschild mit Schriftzug -Feilenbürste-
- Fachbodenschild zum Einsortieren in die Schränke mit Schriftzug -Feilenbürste-

Gabelschlüssel-Satz
- 1 x Gabel-Ringschlüssel-Satz 6-22 mm, 8-tlg., aus CV-Stahl, Schlüsselweiten 6x7 / 8x9 / 10x11 / 12x13 / 14x15 / 16x17 / 18x19 / 20x22 mm
- im Karton verpackt

Sechskant-Stiftschlüssel
- 2 x Sechskant-Stiftschlüssel-Sortiment kurz, 8-teilig, 2/2,5/3/4/5/6/8/19, aus Chrom-Vanadium-Stahl, vernickelt, in Plastiktasche
- Schriftzug -Sechskantschlüssel- für Lagerung in der Holzschublade

Sechskant-Stiftschlüssel
- 2 x Sechskant-Stiftschlüssel-Sortiment lang, 8-teilig, 2/2,5/3/4/5/6/8/19, aus Chrom-Vanadium-Stahl, vernickelt, im Drehhalter
- Schriftzug -Sechskantschlüssel- für Lagerung in der Holzschublade

Gehrungszwinge
- 8 x Gehrungszwinge, Spannzweite 75 mm, Länge 230 mm, aus Spritzguss, lackiert
- Schriftzug -Gehrungszwinge- für Lagerung in der Holzschublade

Rollgabelschlüssel
- 4 x Rollgabelschlüssel, Länge 200 mm, Spannweite 25 mm, aus CV-Stahl, geschmiedet und gehärtet, verchromt-poliert
- Schriftzug -Rollgabelschlüssel- für Lagerung in der Holzschublade

Schrankbeschriftung
- Schranktürschild mit Schriftzug -Werkzeuge Universal-

liefern, einräumen und Block/Schrankinnenausstattung beschriften
Menge: 1,000 St

**01.07.0210 Werkzeugsatz Elektronik**
Werkzeugsätze Elektro/Elektronik bestehend aus:

Elektronik-Flachzange
- 16 x Elektronik-Flachzange, Länge 130 mm, nach DIN ISO 9655, Greifflächen glatt, für feinste Arbeiten im Elektronikbereich, gesenkgeschmiedet, aus hochwertigem CV-Stahl, feinpoliert, brüniert, mit eingeschweißter Doppelblattfeder, Griffe mit rutscharmer PVC-Tauchbeschichtung, Farbe rot
- 2 x Werkzeugblock, Buche massiv, mit 8 Bohrungen und Werkzeugblockschild mit Schriftzug -Elektronik-Flachzange-
- 2 x Fachbodenschild zum Einsortieren in die Schränke mit Schriftzug -Elektronik-Flachzange-

Elektronik-Rundzange
- 16 x Elektronik-Rundzange, Länge 120 mm, nach DIN ISO 9655, Greifflächen glatt, für feinste Arbeiten im Elektronikbereich, gesenkgeschmiedet, aus hochwertigem CV-Stahl, feinpoliert, brüniert, mit eingeschweißter Doppelblattfeder, Griffe mit rutscharmer PVC-Tauchbeschichtung, Farbe rot
- 2 x Werkzeugblock, Buche massiv, mit 8 Bohrungen und Werkzeugblockschild mit Schriftzug -Elektronik-Rundzange-
- 2 x Fachbodenschild zum Einsortieren in die Schränke mit Schriftzug -Elektronik-Rundzange-

Elektronik-Spitzzange
- 16 x Elektronik-Spitzzange, Länge 130 mm, gerade, nach DIN ISO 9655, Greifflächen glatt, für feinste Arbeiten im Elektronikbereich, gesenkgeschmiedet, aus hochwertigem CV-Stahl, feinpoliert, brüniert, mit eingeschweißter Doppelblattfeder, Griffe mit rutscharmer PVC-Tauchbeschichtung, Farbe rot
- 2 x Werkzeugblock, Buche massiv, mit 8 Bohrungen und Werkzeugblockschild mit Schriftzug -Elektronik-Spitzzange-
- 2 x Fachbodenschild zum Einsortieren in die Schränke mit Schriftzug -Elektronik-Spitzzange-

Elektronik-Seitenschneider
- 16 x Elektronik-Seitenschneider, Länge 110 mm, nach DIN ISO 9654, mit Präzisionsschneide, für Kupferdrähte bis max. 1,5 mm D, für feinste Arbeiten im Elektronikbereich, gesenkgeschmiedet, aus hochwertigem CV-Stahl, feinpoliert, brüniert, mit eingeschweißter Doppelblattfeder, Griffe mit rutscharmer PVC-Tauchbeschichtung, Farbe rot
- 2 x Werkzeugblock, Buche massiv, mit 8 Bohrungen und Werkzeugblockschild mit Schriftzug -Elektronik-Seitenschneider-
- 2 x Fachbodenschild zum Einsortieren in die Schränke mit Schriftzug -Elektronik-Seitenschneider-

Elektronik-Abisolierzange
- 16 x Elektronik-Abisolierzange, Länge 125 mm, nach DIN ISO 9655, mit Präzisionsschneide, zum Abisolieren von Litzen bis 3 mm D, mit Stellschraube und Kontermutter, gesenkgeschmiedet, aus hochwertigem CV-Stahl, feinpoliert, brüniert, mit eingeschweißter Doppelblattfeder, Griffe mit rutscharmer PVC-Tauchbeschichtung, Farbe rot
- 2 x Werkzeugblock, Buche massiv, mit 8 Bohrungen und Werkzeugblockschild mit Schriftzug -Elektronik-Abisolierzange-
- 2 x Fachbodenschild zum Einsortieren in die Schränke mit Schriftzug -Elektronik-Abisolierzange-

Elektronik-Vornschneider
- 8 x Elektronik-Vornschneider, Länge 130 mm, nach DIN ISO 9654, mit Präzisionsschneide, für Kupferdrähte bis max. 1,5 mm Ø, für feinste Arbeiten im Elektronikbereich, gesenkgeschmiedet, aus hochwertigem CV-Stahl, feinpoliert, brüniert, mit eingeschweißter Doppelblattfeder, Griffe mit rutscharmer PVC-Tauchbeschichtung, Farbe rot
- Werkzeugblock, Buche massiv, mit 8 Bohrungen und Werkzeugblockschild mit Schriftzug -Elektronik-Vornschneider-
- Fachbodenschild zum Einsortieren in die Schränke mit Schriftzug -Elektronik-Vornschneider-

Elektronik-Schraubendreher Schlitz
- 16 x Elektronik-Schraubendreher Schlitz, Klingenbreite-/länge: 1,5 x 60 mm, Griff aus Cellulose-Acetat mit Feindrehzone, bewegliche Drehkappe, Kopffarbe gelb, Klinge aus hochlegiertem CV-Spezialstahl, durchgehend gehärtet, verchromt, mit brünierter Spitze
- Werkzeugblock, Buche massiv, mit 16 Bohrungen und Werkzeugblockschild mit Schriftzug -Elektronik-Schraubendreher-
- Fachbodenschild zum Einsortieren in die Schränke mit Schriftzug -Elektronik-Schraubendreher-

Elektronik-Schraubendreher Schlitz
- 16 x Elektronik-Schraubendreher Schlitz, Klingenbreite-/länge: 2,5 x 75 mm, Griff aus Cellulose-Acetat mit Feindrehzone, bewegliche Drehkappe, Kopffarbe gelb, Klinge aus hochlegiertem CV-Spezialstahl, durchgehend gehärtet, verchromt, mit brünierter Spitze
- Werkzeugblock, Buche massiv, mit 16 Bohrungen und Werkzeugblockschild mit Schriftzug -Elektronik-Schraubendreher-
- Fachbodenschild zum Einsortieren in die Schränke mit Schriftzug -Elektronik-Schraubendreher-

Elektronik-Schraubendreher Kreuzschlitz PH0
- 16 x Elektronik-Schraubendreher PH, Kreuzschlitz, Größe 0, Klinge 60 mm, Griff aus Cellulose-Acetat mit Feindrehzone, bewegliche Drehkappe, Kopffarbe rot, Klinge aus hochlegiertem CV-Spezialstahl, durchgehend gehärtet, verchromt, mit brünierter Spitze
- Werkzeugblock, Buche massiv, mit 16 Bohrungen und Werkzeugblockschild mit Schriftzug -Elektronik-Schraubendreher PH-
- Fachbodenschild zum Einsortieren in die Schränke mit Schriftzug -Elektronik-Schraubendreher PH-

Elektronik-Schraubendreher Kreuzschlitz PH1
- 16 x Elektronik-Schraubendreher PH, Kreuzschlitz, Größe 1, Klinge 80 mm, Griff aus Cellulose-Acetat mit Feindrehzone, bewegliche Drehkappe, Kopffarbe rot, Klinge aus hochlegiertem CV-Spezialstahl, durchgehend gehärtet, verchromt, mit brünierter Spitze
- Werkzeugblock, Buche massiv, mit 16 Bohrungen und Werkzeugblockschild mit Schriftzug -Elektronik-Schraubendreher PH-
- Fachbodenschild zum Einsortieren in die Schränke mit Schriftzug -Elektronik-Schraubendreher PH-

Entlötpumpe
- 16 x Entlötpumpe, Ausführung Kunststoff, antistatisch, Saugvolumen: 11,3 cm³, hohe Saugleistung, für rückschlagarmes Entlöten, ergonomische Form, geeignet für Entlötarbeiten an elektrostatisch gefährdeten Baugruppen, einfaches Reinigen der Pumpe sowie Austausch der Entlötspitze
- Werkzeugblock, Buche massiv, mit 16 Bohrungen und Werkzeugblockschild mit Schriftzug -Entlötpumpe-
- Fachbodenschild zum Einsortieren in die Schränke mit Schriftzug -Entlötpumpe-

Farbcode-Schlüssel
- 16 x Farbcode-Schlüssel (Widerstandsuhr) zum Ablesen der Werte von Widerständen
- Werkzeugblock, Buche massiv, mit Bohrungen und Werkzeugblockschild mit Schriftzug -Farbcode-Schlüssel-
- Fachbodenschild zum Einsortieren in die Schränke mit Schriftzug -Farbcode-Schlüssel-

Biegevorrichtung
- 16 x Abbiegevorrichtung (Biegehilfe) für Widerstände, in 5 Rastergrößen
- Werkzeugblock, Buche massiv, mit 16 Bohrungen und Werkzeugblockschild mit Schriftzug -Biegevorrichtung-
- Fachbodenschild zum Einsortieren in die Schränke mit Schriftzug -Biegevorrichtung-

Pinzette
- 16 x Präzisions-Pinzette, Länge 125 mm, gebogen, Spitzen abgerundet, Stahl gehärtet, rostfrei
- Werkzeugblock, Buche massiv, mit 16 Bohrungen und Werkzeugblockschild mit Schriftzug -Pinzette gebogen-
- Fachbodenschild zum Einsortieren in die Schränke mit Schriftzug -Pinzette gebogen-

Lötpinzette
- 16 x Lötpinzette, Länge 170 mm, gekreuzt, selbstfassend, mit Fiberauflage, Ausführung gerade, rostfrei
- Werkzeugblock, Buche massiv, mit 16 Bohrungen und Werkzeugblockschild mit Schriftzug -Lötpinzette gebogen-
- Fachbodenschild zum Einsortieren in die Schränke mit Schriftzug -Lötpinzette- gebogen-

Multimeter
- 16 x Digital-Multimeter VC 130 DMM, 18 Messbereiche, 12 mm hohe LC-Anzeige, handliches und vielseitiges Multimeter mit allen wichtigen
Messbereichen für viele Praxisaufgaben, 18 Messbereiche, mit 10 A/DC-Messbereich und Dioden- und Transistortest, gute Ablesbarkeit durch 12 mm hohe 2000 Count LC-Anzeige, entspricht der Sicherheitskategorie CAT III / 250 V, Lieferumfang: 1 Batterie (Typ 9 V Block), 1 Satz Messleitungen und Bedienungsanleitung
- 2 x Behälter mit Facheinteilung mit Schriftzug -Multimeter-
- 2 x Fachbodenschild zum Einsortieren in die Schränke mit Schriftzug -Multimeter-

Lötstation mit Aufbewahrung
- 16 x Power-Lötstation DIGITAL, mit 1 Lötkolben RT 80, 105 Watt, Digitale Lötstation mit elektronischer Temperaturregelung, mit Dauerlötspitze 2,2 mm meißelförmig, Ablageständer RH 80 mit Viskoseschwamm, Temperaturbereich stufenlos 150-450 Grad, Elektronikstation RDS 803 mit 230 V, Regeltechnik Resistronic, LC-Multifunktionsdisplay, Zuleitung: 1,5 m PVC-Leitung, Anheizleistung von 290 W, Anheizzeit: ca. 40 sec., Gewicht (mit Zuleitung) 130 g
- 16 x Lagerbox aus Furnierplatte ca. 260 x 300 x 150 mm, Ober- und Unterseite mit Ausklinkung zum Einlegen der Lötplatte und als Stapelauflage
- 16 x Lötplatte 290 x 250 mm, Stahlblech verzinkt, Stärke 1 mm, zum Schutz der Arbeitsflächen, beim Arbeiten mit Lötkolben
- 16 x Schild mit Schriftzug -Lötstation-

Platinen-Montagehalter
- 16 x Platinen-Montagehalter, maximale Aufspannfläche 260x160 mm
- Fachbodenschild zum Einsortieren in die Schränke mit Schriftzug -Platinen-Montagehalter-

Lötdrahtabroller
- 8 x Lötdrahtabroller mit schwerer Bodenplatte, für hohe Standfestigkeit für 250 g, 500 g und 1000 g-Lötdrahtspulen, optimales Abrollen unterschiedlicher Spulen durch konische Zentriermutter, flexibel gelagerte Lötdrahtführung für verschiedene Lötdraht-Durchmesser, schnelle Lötdrahtzufuhr in die gewünschte Position
- Behälter mit Schriftzug
- Fachbodenschild zum Einsortieren in die Schränke mit Schriftzug -Lötdrahtabroller-

Kabelabroller
- 1 x Kabelabroller mit Bestückung, B/T/H ca. 390 x 210 x 110 mm, mit 5 Einzelachsen für Schaltdrähte und Schaltlitzen und Aufnahme für Elektronik-Seitenschneider, aus Birke Multiplex 15 mm, Eckverbindung gezinkt, mit 3 Trennwänden (4 Gefache) fest verleimt, Oberflächen naturlackiert
- 1 x Kunststoff-Spule = 500 m Schaltdraht YV - rot, Außendurchmesser: 1,1 mm - Querschnitt 0,20 qmm
- 1 x Kunststoff-Spule = 500 m Schaltdraht YV - schwarz, Außendurchmesser: 1,1 mm - Querschnitt 0,20 qmm
- 1 x Kunststoff-Spule = 150 m Zwillingslitze LIY-Z - Farbe rot/schwarz - Querschnitt 2 x 0,14 qmm
- 1 x Entlötlitze - Breite 2,5 mm - Länge 15 m, flussmittelgetränkt nach F-SW 32.N
- 1 x Rolle = 91 m Schaltungs-Kupferdraht Ø 0,6 mm, verzinnt, Blankdraht für Schaltungsverdrahtungen
- Elektronik-Seitenschneider, Länge 110 mm, nach DIN ISO 9654, mit Präzisionsschneide
- Fachbodenschild zum Einsortieren in die Schränke mit Schriftzug -Kabelabroller-

Klemmstativ
- 8 x Klemmstativ Größe BxH: 260 x190 mm, Standfuss aus Gusseisen, 2 bewegliche Einspannklemmen, Linsen-D 60 mm, Vergrößerung 2,5-fach
- Schriftzug zum Einsortieren in den oberen Holzschubladen des E-Schrankes mit Schriftzug -Klemmstativ-

Schrankbeschriftung
- Schranktürschild mit Schriftzug -Werkzeuge Elektro / Elektronik-

liefern und einräumen
Menge: 1,000 St

**01.07.0220 Handmaschinen**
Handgeräte, sonstiges bestehend aus:

2 x Akkubohrschrauber 18 V
jeweils
- mit Lithium-Ionen-Akkuzellen für höchste Leistung
- Integriertes Arbeitslicht zum Ausleuchten der Arbeitsstelle
- Ultra-M-Technologie für höchste Leistung
- schonendes Laden
- optimale Energieausnutzung und lange Lebensdauer
- Akkupacks mit Kapazitätsanzeige zur Kontrolle des Ladezustandes
- 3 Jahre Akkupack-Garantie durch Ultra-M-Technologie
- Spannung des Akku-Packs 18 V
- Kapazität des Akku-Packs 2,0 Ah
- Max. Drehmoment weich / hart 24 / 48 Nm
- Bohrdurchmesser Stahl / Holz 10 / 20 mm
- Leerlaufdrehzahlen 0 - 450 / 0 - 1650 U /min
- Bohrspindelgewinde 1/2 "- 20 UNF
- Bohrfutter-Spannweite 1,5 - 13 mm
- Gewicht (mit Akku-Pack) 1,5 kg
- Lieferumfang: Schnellspann-Bohrfutter 1,5 bis 13 mm, 2 Li-Power Compact Akkupacks 18 V/ 2,0 Ah, Ladegerät SC 60 Plus und Kunststoffkoffer

16 x Zeichenplatte DIN A 3
jeweils
- stabiler Plattenkörper aus schlagfestem Kunststoff
- mit Dauergleitprofil der Zeichenschiene
- mit "L-System" zum Zeichnen auch im unteren Blattbereich oberhalb der Schiene
- ergonomisch geformter Griff mit "Stop-and-Go"-Mechanik und Freilaufschaltung
- zusätzliche Schienenarretierung
- eingegossene Rutschsicherungen an der Plattenunterseite
- Magnetklemmschiene mit Sichtfenstern zur Kontrolle des Blattanschlags
- integrierte Zirkelabgreifteilung zum schnellen Einstellen von Radien
- mit Schnellzeichenkopf mit 15 Grad Rastschaltung, Feineinstellung beliebiger Winkel, Stoppmechanismus zum Arretieren auf der Zeichenschiene

2 x Bit-Sortiment
jeweils
- 32-teilig
- Aufbewahrung in Kassette
- 1 Bithalter magnetisch
- 1 Verbindungsteil
- Bits für Schlitzschrauben Breiten: 4,0/4,5/5,5/6,0/6,5/8,0 mm
- Bits für Kreuzschlitzschrauben: 1 x PH 1 / 3 x PH 2 / 2 x PH 3 sowie 1 x PZ 1 / 3 x PZ 2 / 2 x PZ 3
- Bits für Torxschrauben: 1 x T 15 / 2 x T 20 / 2 x T 25 / 1 x T 30
- Bits für Inbusschauben: je 1 Stück SW 2 / SW 3 / SW 4 / SW 5 / SW 6

4 x Heißklebepistole
jeweils
- mit elektronischer Temperatursteuerung
- einfache Handhabung und hohe Schmelzleistung
- Abmessungen L/B/H 185 x 30 x 160 mm
-  Gewicht 320 g
- Aufheizphase ca. 200 W
- Arbeitsphase ca. 45 W
- Netzanschluss 100 - 240 V
- Aufheizzeit 7 min
- Klebesticks D 11 mm
- Aufschmelztemperatur 206° C
- Fabrikat Heißklebepistole STEINEL Gluematic 3002 oder gleichwertig

Zubehör
- 4 x Pack Klebesticks D 11 mm, Packung = 1000 gr. (40 Stück), Länge 250 mm, Ausführung transparent

4 x Heißluftgebläse
jeweils
- Leistung 2000 W
- Netzanschluss 230-240 V / 50 Hz
- in 9 Temperatur-Stufen einstellbar von 80-600°C
- Luftmenge einstellbar auf 150-500l/min in 3 Stufen
- 2,2m langes Netzkabel für flexible Handhabung
- Fabrikat Heißluftgebläse STEINEL HL 1920 E oder gleichwertig

Zubehör
- Farbschaber-Set, 5-teilig für Elektronik- und Stufen-Heißluftgebläse, um Verformen und Schrumpfen bei großen Durchmessern

Bohrersätze
- 2 x 25-teiliger HSS-Spiralbohrersatz nach DIN 338, Bohrer von 1 - 13 mm jeweils 0,5 mm aufsteigend, HSS-rollgewalzt, mit Aufbewahrungskasette
- 2 x 5-teiliger Forstnerbohrersatz, 15-20-25-30-35 mm, mit Holzkasten
- 6-teiliger HSS-Kegelsenkersatz nach DIN 335 in Durchmessern 6,3 + 8,3 + 10,4 + 12,4 + 16,5 + 20,5, 3-schneidig 90 Grad, axial und radial hinterschliffen, mit 1/4-Zoll-Bit-Schaft nach DIN 3126, mit Kunststoffbox
- 4-teiliger Blechschälbohrer-Satz, HSS/CBN-geschliffen, mit Kreuzanschliff, zum gratfreien Bohren und Aufreiben,in Stahlblechkassette, Inhalt: 1 x Gr. 1: Bohr-D 3-14 mm, 1 x Gr. 2: Bohr-D 5-20 mm, 1 x Gr. 3: Bohr-D 16-30,5 mm, 1 Dose Schneidspray
- 2 x 8-teiliger Holzspiralbohrer-Satz aus CV-Stahl mit Zentrierspitze und 2 Vorschneidern, 3-4-5-6-7-8-9-10 mm, in Kunststoff-Kassette

2 x Ulmia-Gehrungssäge
jeweils
- Sägetisch aus Grauguss mit Segmentbogen und Zentrierlöchern zur Momenteinrastung für 90-45-36-30-22,5 Grad
- Drehschiene aus Grauguss mit federnder Einstellklinke
- Führungsschieber aus GFK für genaue Führung des Sägeblatts
- mit stabiler Spannsäge und gebrauchsfertigem Sägeblatt.
- Schnittgenauigkeit 0,05 mm
- Schnitthöhe 100 mm
- Schnittbreite bei 90° 160 mm, bei 45° (Viereck) 100 mm, bei 36° (Fünfeck) 120 mm, bei 30° (Sechseck) 130 mm, bei 22,5° (Achteck) 140 mm
- Tischlänge 440 mm
- Tischbreite 75 mm
- Tischhöhe 45 mm
- Anschlaglänge max. (nach beiden Seiten) 650 mm
- Oberflächen mit Kunstharzlackierung
- Länge Sägeblatt 550 mm
- Breite Sägeblatt für Holz und Metall 45 mm
- Zahnweite Sägeblatt für Holz 1,75/2,5 mm, für Metall 1,0 mm
- Zähne pro 10 cm 57/40
- Fußbrett, naturlackiert, L x B x D 475 x 160 x 18 mm
- massive Buche-Halteplatte
- Arretierung der Halteplatte durch 2 Exzenterspanner zum drehmomentfreien schnellen Spannen und Lösen
- 2 x Ersatzblatt

liefern und aufstellen/einräumen
Menge: 1,000 St

#### Titel 01.08 Raum R.A.0.12 Werken Nebenraum 2

**01.08.0010 Stahlregale**
Stahlregale bestehend aus:

6 x Stahlregal
jeweils
- B/T/H ca. 1000 x 800 x 2000 mm
- als Steckregal bzw. verschraubt
- Fachlast ca. 150 kg
- Feldlast ca. 1350 kg
- Höhenraster der Fachböden ca. 25 mm
- Oberfläche in verzinkter Ausführung
- mit Diagonalstäbe und Spannschlösser
- Füße mit PVS-Abdeckkappen
- 5 Einlegeböden

Stahlregal
- B/T/H ca. 1300 x 800 x 2000 mm
- als Steckregal bzw. verschraubt
- Fachlast ca. 150 kg
- Feldlast ca. 1350 kg
- Höhenraster der Fachböden ca. 25 mm
- Oberfläche in verzinkter Ausführung
- mit Diagonalstäbe und Spannschlösser
- Füße mit PVS-Abdeckkappen
- 5 Einlegeböden

liefern und montieren
Menge: 1,000 St

**01.08.0020 Schrankwand**
Schrankwand bestehend aus:

4 x Hochschrank
jeweils
- B/T/H ca. 1000 x 550 x 1900 mm
- 2 Flügeltüren mit Drehstangenzylinderschloss und Bügelgriff
- 5 Fachböden verstärkt / verstellbar

Hochschrank
- B/T/H ca. 1000 x 550 x 1900 mm
- 2 Flügeltüren mit Drehstangenzylinderschloss, Bügelgriff und 2 Schlüssel
- 5 Fachböden verstärkt / verstellbar
- 20 Sichtlagerkästen, LK 3, Farbe blau, B/T/H ca. 140 x 230/200 x 130 mm, stapelbar, aus hochwertigem hochschlagfestem Polystyrol

4 x Aufsatzschrank
jeweils
- B/T/H ca. 1000 x 550 x 1000 mm
- 2 Flügeltüren mit Drehstangenzylinderschloss, Bügelgriff und 2 Schlüssel
- mit integrierter Leiterzarge aus Metall als Rundrohrsystem Edelstahl oder Aluminiumprofilschiene
- 2 Fachböden verstärkt / verstellbar

Aufsatzschrank
- B/T/H ca. 1000 x 550 x 550 mm
- 2 Flügeltüren mit Drehstangenzylinderschloss, Bügelgriff und 2 Schlüssel
- mit integrierter Leiterzarge aus Metall als Rundrohrsystem Edelstahl oder Aluminiumprofilschiene
- Fachboden verstärkt / verstellbar

Zubehör
- GS geprüfte Alustufenleiter gemäß GUV-V D36 - UVV Leitern und Tritte gemäß Vorbemerkungen
- seitliche Leiter-Aufhängung als Einhängevorrichtung für Stufenleiter an der linken Schrankseite

Verblendungen
(vor Ort angepasst)
- Blende (vorn) 19 mm, B/H ca. 1000 x 450 mm mit Ausschnitt (bis Abkofferung)
- Blende als obere Abdeckung 19 mm, B/T ca. 450 x 550 mm
- Blende als seitliche Abdeckung 19 mm, B/T ca. 550 x 50 mm

liefern und montieren
Menge: 1,000 St

**01.08.0030 Umweltschrank**
Umweltschrank bestehend aus:

- zur Bereitstellung von Kleingebinden für den Handgebrauch welche wassergefährdende Stoffe enthalten
- aus Stahlblech
- B/T/H ca. 950 x 500 x 2000 mm
- 2 Flügeltüren mit Lüftungsgitter oben und unten
- Muldengriffschloss mit 2 Schlüsseln (gleichschließend wie in Werken NR 1 und Kunst Vorbereitung)
- 4 verstellbare, verzinkte Wannen,
- Auffangvolumen pro Wanne ca. 20 l
- Schrankfarbe: lichtgrau RAL 7035

liefern und montieren
Menge: 1,000 St

**01.08.0040 Lochraster-Materialwagen**
Leistenwagen bestehend aus:

- B/T/H ca. 500 x 400 x 650 mm
- für Stangen, Profile, Leisten, etc.
- fahrbar mit 4 Lenkrollen, davon 2 feststellbar
- 3 x 10 mm-Sperrholz-Ebenen mit jeweils 12 runden Öffnungen, D 100 mm
- mittlere Ebene mit Sperre für 4 Öffnungen für kürzere Leisten

liefern und aufstellen
Menge: 1,000 St

**01.08.0050 Materialwagen**
Materialwagen bestehend aus:

- Fahrtisch mit 3 Ablageebenen, B/T ca. 1000 x 600 mm
- Ablageböden aus MDF in Buchedekor
- Stahlrohrgestell verschweißt
- Gestellfarbe nach RAL-Bieterpalette
- 4 Rollen davon 2 feststellbar
- mit Vollgummi-Reifen
- Tragkraft ca. 250 kg

liefern und aufstellen
Menge: 2,000 St

#### Titel 01.09 Raum R.A.0.13 Kunst 2

**01.09.0010 Lehrertisch**
Lehrertisch bestehend aus:

Tischplatte
- Melaminharz-Kunststoff-Tischplatte (HPL)
- B/T/H 1500 x 750 x 30 mm mit 4-seitiger PP-Kante

Gestell
- Tischhöhe inkl. Tischplatte 750 mm
- 4-Fussgestell mit verschweißten Zargenrahmen (Wandung durchgehend 2 mm stark) passend zur Tischplatte
- Gestellfarbe nach RAL-Bieterpalette
- Kunststoffgleiter verstellbar für Bodenunebenheiten

Unterschrank
- Schubkasten-Unterschrank
- B/H ca. 450 x 700 mm
- Sichtrückwand
- 4 Schubkästen jeweils mit Bügelgriff und SK-Einteilungen
- Zentralverschluss

liefern und aufstellen
Menge: 1,000 St

**01.09.0020 Lehrerstuhl**
Lehrerstuhl bestehend aus:

- Holz-Sitzschale mit Griffloch
- Sitzhöhe ca. 400 - 530 mm mit Gasfederkomplettsäule mit Tiefenfederung stufenlos höhenverstellbar
- Alufusskreuz, Farbe nach Bieterpalette Auftragnehmer
- 5 Doppellenkrollen
- Stuhl LGA+BIFMA-zertifiziert

liefern und aufstellen
Menge: 1,000 St

**01.09.0030 Beistelltisch mit Papierschrank A1**
Beistelltisch bestehend aus:

- aus Interimsräume FOS im Bestand vorhanden
- Fabrikat WPO
- A1-Papierschrank, B/T/H ca. 1000 x 750 x 730 mm mit 6 Schubladen und Abdeckplatte
- Umzug zu einem durch den Bauleiter festzulegenden Zeitpunkt außerhalb des Montagetermins bestehend aus Demontage, Umtransport sowie Neumontage

demontieren, vertragen und neumontieren
Menge: 1,000 St

**01.09.0040 Schülertisch HPL 150x75**
Schülertisch bestehend aus:

Tischplatte
- Melaminharz-Kunststoff-Tischplatte (HPL)
- B/T/H 1500 x 750 x 30 mm mit 4-seitiger PP-Kante

Gestell
- Tischhöhe inkl. Tischplatte 760 mm
- 4-Fussgestell mit verschweißten Zargenrahmen (Wandung durchgehend 2 mm stark) passend zur Tischplatte
- Kunststoffgleiter verstellbar für Bodenunebenheiten
- Gestellfarbe nach RAL-Bieterpalette

liefern und aufstellen
Menge: 14,000 St

**01.09.0050 Schülertisch HPL 150x75, höhenverstellbar**
Schülertisch bestehend aus:

Tischplatte
- Melaminharz-Kunststoff-Tischplatte (HPL)
- B/T/H 1500 x 750 x 30 mm mit 4-seitiger PP-Kante

Gestell
- Fussgestell mit verschweißten Zargenrahmen (Wandung durchgehend 2 mm stark) passend zur Tischplatte
- Kunststoffgleiter verstellbar für Bodenunebenheiten
- Gestellfarbe nach RAL-Bieterpalette
- Tischgestell über Kurbel-Mechanik höhenverstellbar, Höhe ca. 750 bis 950 mm (Höhenverstellung ohne Feststellschrauben)

liefern und aufstellen
Menge: 1,000 St

**01.09.0060 Schülerstuhl**
Schülerstuhl bestehend aus:

- Holz-Sitzschale mit Griffloch
- Sitzhöhe ca. 460 mm, Größe 6
- Freischwingergestell nach RAL-Bieterpalette
- Filzgleiter für Hartböden
- Stuhl LGA+BIFMA-zertifiziert

liefern und aufstellen
Menge: 30,000 St

**01.09.0070 Trockenwagen A1**
Trockenwagen A1 bestehend aus:

- aus Interimsräume FOS im Bestand vorhanden
- Format A 1, B/T ca. 1000 x 700 mm mit 50 Roste
- Umzug zu einem durch den Bauleiter festzulegenden Zeitpunkt außerhalb des Montagetermins bestehend aus Demontage, Umtransport sowie Neumontage

demontieren, vertragen und neumontieren
Menge: 1,000 St

**01.09.0080 Schrankwand**
Schrankwand bestehend aus:

3 x Hochschrank
jeweils
- B/T/H ca. 1000 x 800 x 1900 mm
- 2 Flügeltüren mit Drehstangenzylinderschloss, Bügelgriff und 2 Schlüssel
- 5 Fachböden verstärkt / verstellbar

Hochschrank
- B/T/H ca. 500 x 800 x 1900 mm
- Flügeltür mit Drehstangenzylinderschloss, Bügelgriff und 2 Schlüssel
- 5 Fachböden verstellbar

3 x Aufsatzschrank
jeweils
- B/T/H ca. 1000 x 800 x 550 mm
- 2 Flügeltüren mit Drehstangenzylinderschloss, Bügelgriff und 2 Schlüssel
- mit integrierter Leiterzarge aus Metall als Rundrohrsystem Edelstahl oder Aluminiumprofilschiene
- Fachboden verstärkt / verstellbar

Aufsatzschrank
- B/T/H ca. 500 x 800 x 550 mm
- Flügeltür mit Drehstangenzylinderschloss, Bügelgriff und 2 Schlüssel
- mit integrierter Leiterzarge aus Metall als Rundrohrsystem Edelstahl oder Aluminiumprofilschiene
- Fachboden verstärkt / verstellbar

Zubehör
- GS geprüfte Alustufenleiter gemäß GUV-V D36 - UVV Leitern und Tritte gemäß Vorbemerkungen
- seitliche Leiter-Aufhängung als Einhängevorrichtung für Stufenleiter an der rechten Schrankseite

Verblendungen
(vor Ort angepasst)
- 3 x Deckenblende (vorn) 19 mm, B/H ca. 1000 x 50 mm (bis Abkofferung)
- Deckenblende (vorn) 19 mm, B/H ca. 500 x 50 mm (bis Abkofferung)
- 2 x Deckenblende (seitlich) 19 mm, B/H ca. 800 x 50 mm

liefern und montieren
Menge: 1,000 St

**01.09.0090 Hängeschrankregal über Becken**
Hängeschrankregal bestehend aus:

- B/T/H ca. 1000 x 250 x 300 mm
- mit 2 Ablagen und 10 Aufhängehaken für Pinsel

liefern und montieren
Menge: 3,000 St

**01.09.0100 Sicherheitsausstattung**
Sicherheitsausstattung bestehend aus:

Erste-Hilfe-Schrank
- B/T/H ca. 300 x 140 x 360 mm
- für Betriebs- und Schutzräume DIN 13157 C
- Stahlschrank weiß, einbrennlackiert
- 1 Drehtür mit Sicherheitsschloss mit 2 Schlüsseln
- 2 Einlegeböden einschl. Füllsortiment nach DIN 13157 C
- mit Meldeblock zum Abreißen DGUV 204-021
- mit DIN A 2 - Aushang Anleitung zur Ersten Hilfe bei Unfällen nach DGUV 204-001
- wandmontiert

liefern und montieren
Menge: 1,000 St

#### Titel 01.10 Raum R.A.0.14 Kunst Vorbereitung

**01.10.0010 Arbeitstisch**
Arbeitstisch bestehend aus:

Tischplatte
- Melaminharz-Kunststoff-Tischplatte (HPL)
- B/T/H 1500 x 800 x 30 mm mit 4-seitiger PP-Kante

Gestell
- Tischhöhe inkl. Tischplatte 750 mm
- 4-Fussgestell mit verschweißten Zargenrahmen (Wandung durchgehend 2 mm stark) passend zur Tischplatte
- Gestellfarbe nach RAL-Bieterpalette
- Kunststoffgleiter verstellbar für Bodenunebenheiten

Rollcontainer
- Schubkasten-Unterschrank mit 4 Fahrrollen, davon zwei feststellbar
- B/T/H ca. 450 x 570 x 600 mm
- Sichtrückwand
- 1 Materialauszug und 3 Schubkästen jeweils mit Bügelgriff und SK-Einteilungen
- Zentralverschluss

liefern und aufstellen
Menge: 1,000 St

**01.10.0020 Arbeitsstuhl**
Arbeitsstuhl bestehend aus:

- Büro-Drehstuhl
- 5-Arm-Kunststofffußkreuz
- Höhe und Neigung mechanisch verstellbar
- Rückenlehne ca. 500 mm
- Sitzhöhenverstellung von ca. 430 - 550 mm durch Sicherheitsgaslift
- Sitz und Rückenlehne mit kratzfester Kunststoffabdeckung
- Metall- und Kunststoffteile in schwarz
- Sitz und Lehne gepolstert, Kollektion gemäß Ausstatter
- Doppelrollen
- Armlehnen aus Kunststoff schwarz

liefern und aufstellen
Menge: 1,000 St

**01.10.0030 Hängeschrankwand**
Hängeschrankwand bestehend aus:

3 x Hängeschrank
jeweils
- B/T/H ca. 900 x 400 x 750 mm
- 2 Flügeltüren jeweils mit Bügelgriff
- Zylinderschloss
- 1 Einlegeboden verstärkt

liefern und montieren
Menge: 1,000 St

**01.10.0040 Radierpresse**
Druckpresse bestehend aus:

- aus Container im Bestand vorhanden
- Druckpresse mit fahrbarer Werkbank 100x65cm
- Umzug zu einem durch den Bauleiter festzulegenden Zeitpunkt außerhalb des Montagetermins bestehend aus Demontage, Umtransport sowie Neumontage

demontieren, vertragen und neumontieren
Menge: 1,000 St

**01.10.0050 Hebelschneider**
Hebelschneider bestehend aus:

- Standmodell
- Gesamt-Abmessungen B/T/H ca. 830/1060 x 1390 x 1360 mm (ohne/mit abgeklapptem Seitentisch)
- Tischgröße 760 x 1100 mm
- Schnittlänge 1100 mm
- Schnittleistung: 20 Blatt / 4 mm Materialstärke
- Nachschleifbare Messergarnitur, mit Werkstoffmesser (Anschliff 75°) und Messerverschlusseinrichtung
- Stabile Ganzmetall-Konstruktion, mit Untergestell und Fußpressung
- Schmalschnitteinrichtung
- abklappbarer Seitentisch
- Seitenanschlag mit Maßskala und arretierbarem Rückanschlag
- Skalen- Drehknopf zur Maßeinstellung des Vorderanschlags
- transparenter, feststehender Messerschutz
- Gesamt-Abmessungen B/T/H ca.  830/1060 x 1390 x 1360 mm
- Gewicht ca. 60 kg

liefern und aufstellen
Menge: 1,000 St

**01.10.0060 Umweltschrank**
Umweltschrank bestehend aus:

- zur Bereitstellung von Kleingebinden für den Handgebrauch welche wassergefährdende Stoffe enthalten
- aus Stahlblech
- B/T/H ca. 950 x 500 x 2000 mm
- 2 Flügeltüren mit Lüftungsgitter oben und unten
- Muldengriffschloss mit 2 Schlüsseln (gleichschließend wie in Werken NR 1 und NR 2)
- 4 verstellbare, verzinkte Wannen,
- Auffangvolumen pro Wanne ca. 20 l
- Schrankfarbe: lichtgrau RAL 7035

liefern und montieren
Menge: 1,000 St

**01.10.0070 Stahlregal**
Stahlregal bestehend aus:

- B/T/H ca. 1300 x 800 x 2000 mm
- als Steckregal bzw. verschraubt
- Fachlast ca. 150 kg
- Feldlast ca. 1350 kg
- Höhenraster der Fachböden ca. 25 mm
- Oberfläche in verzinkter Ausführung
- mit Diagonalstäbe und Spannschlösser
- Füße mit PVS-Abdeckkappen
- 5 Einlegeböden

liefern und montieren
Menge: 1,000 St

**01.10.0080 Brennofen**
Brennofen bestehend aus:

Brennofen
- Kammerofen
- Innenabmessungen B/T/H ca. 450 x 530 x 590 mm
- Außenabmessungen B/T/H ca. 770 x 1130 x 1570 mm
- Gewicht 330 kg
- Volumen 150 l
- Anwendungstemperatur bis max. 1300 Grad
- Anschlusswert 11,0 kW
- Netzspannung 400 V, Stecker CEE-32 A
- Lieferung inkl. Stutzen zum Anschluss eines Abluftrohres (80 mm Durchmesser)
- Lieferung inkl. Untergestell, GS Sicherheitszeichen für „Geprüfte Sicherheit", CE

Hersteller / Typ: '..................................................' vom Bieter einzutragen

Abluft
- komplette betriebsfertige Abluftanlage mit Ventilator sowie Nachluftströmung, Kondensatschale und -sammler, Regenabweiser, etc.
- Material: Hochlegierter Edelstahl V4A - Werkstoffnummer 1.4571.
- Automatische Innenverschlussklappe AE 10 zur Regulierung des Luftstroms durch einstellbaren Öffnungs- und Schließwinkel, Ansteuerung über Controller, Spannung 230 V - 50 Hz, Leistungsaufnahme 10 W, Schutzart IP 20, Einbauort innen, Einbaulage senkrecht/waagrecht, Material: Kunststoff verkehrsweiß ähnlich RAL 9016, Klappenart elektrisch, geeignet für Nennweite 100 mm

Abluftanschlüsse sowie Einregulieren der Abluft durch Gewerk Lüftung

liefern und montieren sowie Anschluss an die Hausinstallation
Menge: 1,000 St

**01.10.0090 Brennofen-Zubehör**
Brennofen-Zubehör bestehend aus:

Brennhilfsmittel-Sortiment
- für Brennofen NABER
- 6 x Einbauplatten
- 12 x Einbaustützen D 40 x 50 mm
- 12 x Einbaustützen D 40 x 100 mm

2 x Tonbehälter
jeweils
- B/T/H ca. 600 x 400 x 410 mm
- Inhalt ca. 70 Liter
- Aluminium - staub- und spitzwassergeschützt, korrosionsbeständig
- stabiles Gehäuse mit Federfallgriffen und Hebelspannverschlüssen mit Bohrungen für Zylinder-Vorhängeschlösser
- Deckel mit umlaufender Gummidichtung und Fangbändern
- Transportroller aus Kunststoff, Gewicht 2,5 kg, Nutzlast 250 kg, Farbe rot mit 4 Lenkrollen

liefern und aufstellen
Menge: 1,000 St

**01.10.0100 Arbeitsinsel mit Papierschrank A0**
Arbeitsinsel mit Papierschrank A0 bestehend aus:

- aus Container im Bestand vorhanden
- Fabrikat WPO
- 2 x A0-Papierschrank, B/T/H ca. 1350 x 1000 x 860 mm mit 6 Schubladen und Abdeckplatte
- Umzug zu einem durch den Bauleiter festzulegenden Zeitpunkt außerhalb des Montagetermins bestehend aus Demontage, Umtransport sowie Neumontage

demontieren, vertragen und neumontieren
Menge: 1,000 St

**01.10.0110 Materialwagen**
Materialwagen bestehend aus:

- aus Interimsräume FOS im Bestand vorhanden
- Fabrikat WPO
- Matgerialwagen 3-Etagig
- Umzug zu einem durch den Bauleiter festzulegenden Zeitpunkt außerhalb des Montagetermins bestehend aus Umtransport sowie Neumontage

demontieren, vertragen und neumontieren
Menge: 2,000 St

**01.10.0120 Schrankwand**
Schrankwand bestehend aus:

6 x Hochschrank
- aus Container im Bestand vorhanden
- Fabrikat WPO
- B/T/H ca. 1000 x 550 x 1900 mm mit Flügeltüren und 5 Fachböden
- Umzug der Schränke zu einem durch den Bauleiter festzulegenden Zeitpunkt außerhalb des Montagetermins bestehend aus Demontage, Umtransport sowie Neumontage

6 x Aufsatzschrank
jeweils
- B/T/H ca. 1000 x 550 x 1000 mm
- 2 Flügeltüren mit Drehstangenzylinderschloss, Bügelgriff und 2 Schlüssel
- mit integrierter Leiterzarge aus Metall als Rundrohrsystem Edelstahl oder Aluminiumprofilschiene
- 2 Fachböden verstärkt / verstellbar

Zubehör
- GS geprüfte Alustufenleiter gemäß GUV-V D36 - UVV Leitern und Tritte gemäß Vorbemerkungen
- seitliche Leiter-Aufhängung als Einhängevorrichtung für Stufenleiter an der rechten Schrankseite

liefern und montieren
demontieren, vertragen und neumontieren
Menge: 1,000 St

**01.10.0130 Langwandtafel**
Langwandtafel bestehend aus:

- B/H ca. 1500 x 600 mm
- beschreibbare magnetische Oberfläche Stahlemail weiß mit Alu-Kante
- rundum schraublos mit Alu-Profil und abgerundeten Sicherheits-Kunststoffecken und -radien dauerelastisch eingefasste und abgedichtete Fläche
- Sicherheitsabschlüsse und ecken aus schlagzähem, durchgefärbten Kunststoff an eloxierter Alu-Oberfläche angepasst
- sichtbare Aluminiumprofile natureloxiert
- mit Bilderklemmleiste und Schmutzauffangrinne
- verdeckte Wandmontage

liefern und montieren
Menge: 1,000 St

**01.10.0140 Sicherheitsausstattung**
Sicherheitsausstattung bestehend aus:

Erste-Hilfe-Schrank
- B/T/H ca. 300 x 140 x 360 mm
- für Betriebs- und Schutzräume DIN 13157 C
- Stahlschrank weiß, einbrennlackiert
- 1 Drehtür mit Sicherheitsschloss mit 2 Schlüsseln
- 2 Einlegeböden einschl. Füllsortiment nach DIN 13157 C
- mit Meldeblock zum Abreißen DGUV 204-021
- mit DIN A 2 - Aushang Anleitung zur Ersten Hilfe bei Unfällen nach DGUV 204-001
- wandmontiert

liefern und montieren
Menge: 1,000 St

#### Titel 01.11 Raum R.A.0.15 Kunst 1

**01.11.0010 Lehrertisch**
Lehrertisch bestehend aus:

Tischplatte
- Melaminharz-Kunststoff-Tischplatte (HPL)
- B/T/H 1500 x 750 x 30 mm mit 4-seitiger PP-Kante

Gestell
- Tischhöhe inkl. Tischplatte 750 mm
- 4-Fussgestell mit verschweißten Zargenrahmen (Wandung durchgehend 2 mm stark) passend zur Tischplatte
- Gestellfarbe nach RAL-Bieterpalette
- Kunststoffgleiter verstellbar für Bodenunebenheiten

Unterschrank
- Schubkasten-Unterschrank
- B/H ca. 450 x 700 mm
- Sichtrückwand
- 4 Schubkästen jeweils mit Bügelgriff und SK-Einteilungen
- Zentralverschluss

liefern und aufstellen
Menge: 1,000 St

**01.11.0020 Lehrerstuhl**
Lehrerstuhl bestehend aus:

- Holz-Sitzschale mit Griffloch
- Sitzhöhe ca. 400 - 530 mm mit Gasfederkomplettsäule mit Tiefenfederung stufenlos höhenverstellbar
- Alufusskreuz, Farbe nach Bieterpalette Auftragnehmer
- 5 Doppellenkrollen
- Stuhl LGA+BIFMA-zertifiziert

liefern und aufstellen
Menge: 1,000 St

**01.11.0030 Beistelltisch mit Papierschrank A1**
Beistelltisch bestehend aus:

- Tischhöhe ca. 750 mm

Abdeckplatte
- Melaminharz-Kunststoff-Tischplatte (HPL)
- B/T/H 1000 x 750 x 30 mm mit 4-seitiger PP-Kante

Zeichnungsschrank
- B/T/H ca. 1000 x 750 x 730 mm
- für Format A 1
- 1 x Schlossblende mit Zylinderschloss
- 4 x Schublade, Höhe ca. 90 mm, mit Bügelgriff
- 2 x Schublade, Höhe ca. 125 mm, mit Bügelgriff
- Sichtrückwand

liefern und montieren
Menge: 1,000 St

**01.11.0040 Schülertisch HPL 150x75**
Schülertisch bestehend aus:

Tischplatte
- Melaminharz-Kunststoff-Tischplatte (HPL)
- B/T/H 1500 x 750 x 30 mm mit 4-seitiger PP-Kante

Gestell
- Tischhöhe inkl. Tischplatte 760 mm
- 4-Fussgestell mit verschweißten Zargenrahmen (Wandung durchgehend 2 mm stark) passend zur Tischplatte
- Kunststoffgleiter verstellbar für Bodenunebenheiten
- Gestellfarbe nach RAL-Bieterpalette

liefern und aufstellen
Menge: 14,000 St

**01.11.0050 Schülertisch HPL 150x75, höhenverstellbar**
Schülertisch bestehend aus:

Tischplatte
- Melaminharz-Kunststoff-Tischplatte (HPL)
- B/T/H 1500 x 750 x 30 mm mit 4-seitiger PP-Kante

Gestell
- Fussgestell mit verschweißten Zargenrahmen (Wandung durchgehend 2 mm stark) passend zur Tischplatte
- Kunststoffgleiter verstellbar für Bodenunebenheiten
- Gestellfarbe nach RAL-Bieterpalette
- Tischgestell über Kurbel-Mechanik höhenverstellbar, Höhe ca. 750 bis 950 mm (Höhenverstellung ohne Feststellschrauben)

liefern und aufstellen
Menge: 1,000 St

**01.11.0060 Schülerstuhl**
Schülerstuhl bestehend aus:

- Holz-Sitzschale mit Griffloch
- Sitzhöhe ca. 460 mm, Größe 6
- Freischwingergestell nach RAL-Bieterpalette
- Filzgleiter für Hartböden
- Stuhl LGA+BIFMA-zertifiziert

liefern und aufstellen
Menge: 30,000 St

**01.11.0070 Trockenwagen A1**
Trockenwagen A1 bestehend aus:

- für Format A 1
- B/T ca. 1000 x 700 mm
- Trockenfläche 620 x 910 mm
- 50 Roste mit Gitter 75 x 75 mm, Querstäbe D 3 mm
- mit Drahtbespannung
- verzinkte Stahlausführung
- großer Öffnungswinkel
- verstellbare Federzüge
- 4 Lenkrollen

liefern und aufstellen
Menge: 1,000 St

**01.11.0080 Schrankwand**
Schrankwand bestehend aus:

3 x Hochschrank
jeweils
- B/T/H ca. 1000 x 800 x 1900 mm
- 2 Flügeltüren mit Drehstangenzylinderschloss, Bügelgriff und 2 Schlüssel
- 5 Fachböden verstärkt / verstellbar

2 x Hochschrank
jeweils
- B/T/H ca. 800 x 550 x 1900 mm
- 2 Flügeltüren mit Drehstangenzylinderschloss und Bügelgriff
- 1 Festboden bei 100cm OKF
- 4 Fachböden verstärkt / verstellbar
- Rückwand unterhalb des Festebodens herausnehmbar (Heizkreisverteiler)

3 x Aufsatzschrank
jeweils
- B/T/H ca. 1000 x 800 x 550 mm
- 2 Flügeltüren mit Drehstangenzylinderschloss, Bügelgriff und 2 Schlüssel
- mit integrierter Leiterzarge aus Metall als Rundrohrsystem Edelstahl oder Aluminiumprofilschiene
- Fachboden verstärkt / verstellbar

2 x Aufsatzschrank
jeweils
- B/T/H ca. 800 x 550 x 550 mm
- 2 Flügeltüren mit Drehstangenzylinderschloss, Bügelgriff und 2 Schlüssel
- mit integrierter Leiterzarge aus Metall als Rundrohrsystem Edelstahl oder Aluminiumprofilschiene
- Fachboden verstärkt / verstellbar

Zubehör
- GS geprüfte Alustufenleiter gemäß GUV-V D36 - UVV Leitern und Tritte gemäß Vorbemerkungen
- Leiter-Aufhängung als Einhängevorrichtung für Stufenleiter zur Wandmontage

Verblendungen
(vor Ort angepasst)
- Frontblende 19 mm mit Sockel, B/H ca. 50 x 2500 mm, zweigeteilt (bis Abkofferung)
- 3 x Deckenblende (vorn) 19 mm, B/H ca. 1000 x 50 mm (bis Abkofferung)
- 2 x Deckenblende (vorn) 19 mm, B/H ca. 800 x 50 mm (bis Abkofferung)
- Deckenblende (seitlich) 19 mm, B/H ca. 800 x 50 mm

liefern und montieren
Menge: 1,000 St

**01.11.0090 Sideboardschrankwand**
Sideboardschrankwand bestehend aus:

- Arbeitshöhe ca. 1030 mm

Tischplatte
- Melaminharz-Kunststoff-Tischplatte (HPL)
- B/T/H 6010 x 400 x 30 mm mit 4-seitiger PP-Kante

6 x Sideboard
jeweils
- B/T/H ca. 1000 x 380 x 1000 mm
- 2 Flügeltüren mit Drehstangenzylinderschloss und Bügelgriff
- 2 Fachböden verstärkt / verstellbar

liefern und montieren
Menge: 1,000 St

**01.11.0100 Hängeschrankregal über Becken**
Hängeschrankregal bestehend aus:

- B/T/H ca. 1000 x 250 x 300 mm
- mit 2 Ablagen und 10 Aufhängehaken für Pinsel

liefern und montieren
Menge: 3,000 St

**01.11.0110 Sicherheitsausstattung**
Sicherheitsausstattung bestehend aus:

Erste-Hilfe-Schrank
- B/T/H ca. 300 x 140 x 360 mm
- für Betriebs- und Schutzräume DIN 13157 C
- Stahlschrank weiß, einbrennlackiert
- 1 Drehtür mit Sicherheitsschloss mit 2 Schlüsseln
- 2 Einlegeböden einschl. Füllsortiment nach DIN 13157 C
- mit Meldeblock zum Abreißen DGUV 204-021
- mit DIN A 2 - Aushang Anleitung zur Ersten Hilfe bei Unfällen nach DGUV 204-001
- wandmontiert

liefern und montieren
Menge: 1,000 St

#### Titel 01.12 Raum F.A.-1.01 Ausweich 6 / Kunst

**01.12.0010 Lehrertisch**
Lehrertisch bestehend aus:

Tischplatte
- Melaminharz-Kunststoff-Tischplatte (HPL)
- B/T/H 1500 x 750 x 30 mm mit 4-seitiger PP-Kante

Gestell
- Tischhöhe inkl. Tischplatte 750 mm
- 4-Fussgestell mit verschweißten Zargenrahmen (Wandung durchgehend 2 mm stark) passend zur Tischplatte
- Gestellfarbe nach RAL-Bieterpalette
- Kunststoffgleiter verstellbar für Bodenunebenheiten

Unterschrank
- Schubkasten-Unterschrank
- B/H ca. 450 x 700 mm
- Sichtrückwand
- 4 Schubkästen jeweils mit Bügelgriff und SK-Einteilungen
- Zentralverschluss

liefern und aufstellen
Menge: 1,000 St

**01.12.0020 Lehrerstuhl**
Lehrerstuhl bestehend aus:

- Holz-Sitzschale mit Griffloch
- Sitzhöhe ca. 400 - 530 mm mit Gasfederkomplettsäule mit Tiefenfederung stufenlos höhenverstellbar
- Alufusskreuz, Farbe nach Bieterpalette Auftragnehmer
- 5 Doppellenkrollen
- Stuhl LGA+BIFMA-zertifiziert

liefern und aufstellen
Menge: 1,000 St

**01.12.0030 Beistelltisch mit Papierschrank A1**
Beistelltisch bestehend aus:

- Tischhöhe ca. 750 mm

Abdeckplatte
- Melaminharz-Kunststoff-Tischplatte (HPL)
- B/T/H 1000 x 750 x 30 mm mit 4-seitiger PP-Kante

Zeichnungsschrank
- B/T/H ca. 1000 x 750 x 730 mm
- für Format A 1
- 1 x Schlossblende mit Zylinderschloss
- 4 x Schublade, Höhe ca. 90 mm, mit Bügelgriff
- 2 x Schublade, Höhe ca. 125 mm, mit Bügelgriff
- Sichtrückwand

liefern und montieren
Menge: 1,000 St

**01.12.0040 Schülertisch HPL 150x75**
Schülertisch bestehend aus:

Tischplatte
- Melaminharz-Kunststoff-Tischplatte (HPL)
- B/T/H 1500 x 750 x 30 mm mit 4-seitiger PP-Kante

Gestell
- Tischhöhe inkl. Tischplatte 760 mm
- 4-Fussgestell mit verschweißten Zargenrahmen (Wandung durchgehend 2 mm stark) passend zur Tischplatte
- Kunststoffgleiter verstellbar für Bodenunebenheiten
- Gestellfarbe nach RAL-Bieterpalette

liefern und aufstellen
Menge: 15,000 St

**01.12.0050 Schülertisch HPL 150x75, höhenverstellbar**
Schülertisch bestehend aus:

Tischplatte
- Melaminharz-Kunststoff-Tischplatte (HPL)
- B/T/H 1500 x 750 x 30 mm mit 4-seitiger PP-Kante

Gestell
- Fussgestell mit verschweißten Zargenrahmen (Wandung durchgehend 2 mm stark) passend zur Tischplatte
- Kunststoffgleiter verstellbar für Bodenunebenheiten
- Gestellfarbe nach RAL-Bieterpalette
- Tischgestell über Kurbel-Mechanik höhenverstellbar, Höhe ca. 750 bis 950 mm (Höhenverstellung ohne Feststellschrauben)

liefern und aufstellen
Menge: 1,000 St

**01.12.0060 Schülerstuhl**
Schülerstuhl bestehend aus:

- Holz-Sitzschale mit Griffloch
- Sitzhöhe ca. 460 mm, Größe 6
- Freischwingergestell nach RAL-Bieterpalette
- Filzgleiter für Hartböden
- Stuhl LGA+BIFMA-zertifiziert

liefern und aufstellen
Menge: 32,000 St

**01.12.0070 Trockenwagen A1**
Trockenwagen A1 bestehend aus:

- für Format A 1
- B/T ca. 1000 x 700 mm
- Trockenfläche 620 x 910 mm
- 50 Roste mit Gitter 75 x 75 mm, Querstäbe D 3 mm
- mit Drahtbespannung
- verzinkte Stahlausführung
- großer Öffnungswinkel
- verstellbare Federzüge
- 4 Lenkrollen

liefern und aufstellen
Menge: 1,000 St

**01.12.0080 Schrankwand**
Schrankwand bestehend aus:

3 x Hochschrank
jeweils
- B/T/H ca. 1000 x 800 x 1900 mm
- 2 Flügeltüren mit Drehstangenzylinderschloss, Bügelgriff und 2 Schlüssel
- 5 Fachböden verstärkt / verstellbar

3 x Aufsatzschrank
jeweils
- B/T/H ca. 1000 x 800 x 1000 mm
- 2 Flügeltüren mit Drehstangenzylinderschloss, Bügelgriff und 2 Schlüssel
- mit integrierter Leiterzarge aus Metall als Rundrohrsystem Edelstahl oder Aluminiumprofilschiene
- Fachboden verstärkt / verstellbar

Zubehör
- GS geprüfte Alustufenleiter gemäß GUV-V D36 - UVV Leitern und Tritte gemäß Vorbemerkungen
- Leiter-Aufhängung als Einhängevorrichtung für Stufenleiter zur Wandmontage

Verblendungen
(vor Ort angepasst)
- Frontblende 19 mm mit Sockel, B/H ca. 150 x 3000 mm, zweigeteilt
- 3 x Deckenblende (vorn) 19 mm, B/H ca. 1000 x 100 mm
- Deckenblende (seitlich) 19 mm, B/H ca. 800 x 100 mm

liefern und montieren
Menge: 1,000 St

**01.12.0090 Hängeschrankregal über Becken**
Hängeschrankregal bestehend aus:

- B/T/H ca. 1000 x 250 x 300 mm
- mit 2 Ablagen und 10 Aufhängehaken für Pinsel

liefern und montieren
Menge: 3,000 St

**01.12.0100 Sicherheitsausstattung**
Sicherheitsausstattung bestehend aus:

Erste-Hilfe-Schrank
- B/T/H ca. 300 x 140 x 360 mm
- für Betriebs- und Schutzräume DIN 13157 C
- Stahlschrank weiß, einbrennlackiert
- 1 Drehtür mit Sicherheitsschloss mit 2 Schlüsseln
- 2 Einlegeböden einschl. Füllsortiment nach DIN 13157 C
- mit Meldeblock zum Abreißen DGUV 204-021
- mit DIN A 2 - Aushang Anleitung zur Ersten Hilfe bei Unfällen nach DGUV 204-001
- wandmontiert

liefern und montieren
Menge: 1,000 St

#### Titel 01.13 Sonstiges

**01.13.0010 Werk- und Montageplanung mit Ansichten**
*** Pauschalposition
Werk- und Montageplanung bestehend aus:

- Ausführung gemäß Zusätzlichen Technischen Vertragsbedingungen
- Installationsplan mit Grundriss und Möblierung sowie sämtlichen eindeutig vermaßten Elektro-Installationspunkte sowie der entsprechenden Legende auf einem A0-Plan im M1:50
- Weitere Installationsdetails oder Schematas möglichst auf selbigen Installationsplan oder auf einem zweiten A0-Plan
- Elektroangaben als separate Kabelzugliste mit Angabe der Start- und Endpunkte ODER direkt in den Installationplan
- Möbelansichten im Maßstab M 1:50 bzw. 1:20 als mehrseitiges Dokument oder in den Installationsplan
- Anpassung der Planung bei geänderten Architektenplänen bis zur Abnahme (im Zuge der Montage geänderte Einbausituationen sind in den Revisionsplänen aufzunehmen)

liefern
Menge: 1,000 psch

**01.13.0020 Inbetriebnahme**
Inbetriebnahme bestehend aus:

Inbetriebnahme
- Inbetriebnahme/Montage der Einrichtung inkl. Funktionsprüfung mit dem Fachplaner (sofern notwendig gemeinsam mit den beteiligten Firmen und Fachplanern) zu einem durch den Auftraggeber festgelegten Termin außerhalb des Montagetermins.
- Der Auftragnehmer hat hier qualifiziertes Personal bereitzustellen, um gegebenenfalls bei der Inbetriebnahme auf mögliche Störungen zu reagieren.
- Als Zeitraum werden maximal 8 Stunden angesetzt. Der Abruf kann auch an zwei unterschiedlichen Tagen erfolgen.

Einweisung
- Einweisung der Geräte bzw. des Brennofens zu einem durch den Auftraggeber festgelegten Termin außerhalb des Montagetermins.
- Der Auftragnehmer hat hier qualifiziertes Personal bereitzustellen.
- Als Zeitraum werden maximal 3 Stunden angesetzt.

in Betrieb nehmen und einweisen
Menge: 1,000 St

**01.13.0030 Revisionsunterlagen**
*** Pauschalposition
Revisionsunterlagen bestehend aus:

Der Auftragnehmer hat im Rahmen seines Leistungsumfanges Revisionsunterlagen 2-fach im DIN A4-Ordner und 2-fach auf CD anzufertigen und mit mindestens folgendem Inhalt zu übergeben:

- Bestandszeichnungen
- Alle für einen sicheren und wirtschaftlichen Betrieb erforderlichen Betriebs- und Wartungsanleitungen nach DIN V 8418 Benutzerinformation.
- Zusammenstellung der wichtigsten Daten
- Ausführliche Betriebsanleitung in deutscher Sprache
- Protokolle über die Einweisung des Personals
- Errichterbestätigung

soweit erforderlich:
- behördliche Abnahmebescheinigungen
- Protokoll über Einweisung des Wartungs- und Bedienungspersonals
- Kopien vorgeschriebener Prüfbescheinigungen

Vor Übersendung der Revisionsunterlagen an den Auftraggeber sowie die Schule sind diese vorab digital(CD, Cloud oder ähnliches) zur Prüfung an das Ingenieurbüro zu übermitteln. Erst nach Prüfung und Freigabe dürfen diese an den Auftraggeber (1 Satz) und die Schule (1 Satz) verschickt werden.

liefern
Menge: 1,000 psch

#### Titel 01.14 Stundenlohnarbeiten

*Hinweis: Hinweistext*
Vergütet werden Stundenlohnarbeiten,die auf Weisung des Auftraggebers ausgeführt und anerkannt wurden.

1.Löhne

1.1
Die Stundenlohnverrechnungssätze für die jeweiligen Arbeitskräfte sind unaufgegliedert anzubieten. Anzubieten ist für die jeweilige Arbeitskraft (Lohn-und Berufsgruppe) ein Verrechnungssatz, der sämtliche Aufwendungen enthält, wie z.B. Lohn-und Gehaltskosten (Tariflöhne einschl.etwaiger Lohnzulagen,Lohnzuschläge und vermögenswirksamer Leistungen), die Lohn- und Gehaltsnebenkosten (z.B.Auslösungen,Wegegelder,Wegzeiten, Entschädigung,Fahrtkostenerstattung etc.) die Sozialkassenbeiträge,ggf. Winterbauumlage, die Gemeinkostenanteile sowie Gewinn,jedoch ohne Umsatzsteuer. Die Vergütung für nicht angebotene Lohngruppen wird auf der Grundlage des Tariflohnes zzgl. Gesamtunternehmerzuschlag ermittelt. (Der Gesamtunternehmerzuschlag wird ermittelt als Mittelwert der angebotenen Lohngruppen ). Vergütet wird nur der tatsächlich am Ausführungsort geleistete Zeitaufwand, d.h. An- und Abfahrtszeiten sowie Fahrtkosten werden nicht berücksichtigt.

1.2
Für die Vergütung von Zeit-und Erschwerniszuschlägen sind die tariflichen Rahmenbestimmungen für den jeweiligen Leistungsbereich anzuwenden. Die Zeitzuschläge (Mehr-,Spät-,Nacht-,Sonntags-und Feiertagsarbeit) werden nur vergütet, wenn diese vom Auftraggeber ausdrücklich gefordert wurden. Sie werden auf der Basis des tatsächlich ausbezahlten und nachgewiesenen Lohnes (ohne Lohnnebenkosten) berechnet. Hierzu sind vom AN auf Verlangen des AG Gehaltsnachweise der Arbeiter vorzulegen, für die Zeit-und Erschwerniszuschläge geltend gemacht werden. Der nachgewiesene Lohn wird mit einem Zuschlag für lohngebundene Kosten in Höhe von 85 vom Hundert verrechnet.

**01.14.0010 Stundensatz Facharbeiter**
Stundenlohnarbeiten VOB
(entsprechend LV Vorbemerkungen)
für die Berufsgruppe Facharbeiter
Menge: 20,000 Std
